# Stadtwerke Neuburg- Jahresausschreibung Gas/Wasser
Angebotsaufforderung (GAEB 90, DA83)
DV-Nummer: 1032.044
Eröffnung: 01.02.23 10:30
Währung: EUR
Auftraggeber: Stadtwerke Neuburg, Herrn Stephan Strehle, ,

## Erd-, Tiefbau- und Rohrverlegungsarbeite
Datum: 08.05.26

*Hinweis*
Allgemeine Vorbemerkungen für den Bereich
Gas-Wasser-Fernwärme

Aufgrund des Sachverhaltes, dass es sich hierbei um
das voraussichtliche Jahresbauaufkommen
handelt, kann keine verbindliche Angabe über den
gesamten Arbeitsaufwand gemacht werden.
Die angegebenen Massen können deshalb nur als
Richtwerte betrachtet werden, die keinen Anspruch
auf Vollständigkeit haben und deshalb auch keinerlei
Anspruch auf Zuteilung von Aufträgen in dieser
Größenordnung begründen.

Außerdem kann keine Garantie gegeben werden, dass
zwischen den einzelnen Baumaßnahmen keine
Unterbrechungen auftreten. Seitens des Auftragnehmers
besteht kein Anspruch auf eine
durchgehende Beschäftigung während der ganzen Laufzeit
des Vertrages.

Massen, die in der Leistungsbeschreibung aufgeführt
werden, sind anhand des voraussichtlichen
Bauvorkommens geschätzt. Die angegebenen Massen sind
deshalb nur Richtwerte, die keinen
Anspruch auf Vollständigkeit haben. Es besteht kein
Anspruch, seitens des Auftragnehmers, auf eine
Zuteilung von Aufträgen in der genannten Größenordnung.

Die Vorbemerkungen zu den einzelnen Leistungsbereichen
sind Vertragsbestandteil. Für
LV-Positionen, die auf diese Texte zurückgreifen, gilt
der Wortlaut des Langtextes als vertraglich
vereinbart.

Die technische Machbarkeit von den im LV beschriebenen
Leistungen, insbesondere statische
Vorgaben, Positionierung von Entleerungen und
Entlüftungen und dergleichen sind vom AG
freizugeben. Zur Abstimmung kann im Bedarfsfall der
Rohrlieferant mit einbezogen werden. Die
Freigabe erfolgt letztendlich durch den AG.

Zertifizierungen

Der AN hat über folgende Zertifizierungen zu verfügen
und muss diese nachweisen:

DVGW - Fachunternehmung nach Zertifizierungsumfang:
Gruppe FW 2:  Prüfungsgrundlagen nach
AGFW FW 601

DVGW GW 301 G2 (Stahl und PE)

DVGW GW 301 W 2 (alle Materialien plus PE)

DVGW GW 381 Tiefbau (auf Nachfrage nachzureichen)

DVGW GW 15 Gasnachumhüllungszertifizierung

Sowie die Zertifizierungen in den Vortexten der
Positionen bzw. bei den Einzelpositionen.

Erfüllungsort
Erfüllungsort ist das Versorgungsgebiet der Stadtwerke
Neuburg, dieses umfasst das Stadtgebiet
Neuburg a.d. Donau, beim Wasser ohne Heinrichsheim,
Marienheim, Rödenhof, Bergen, Zell und
Bruck, zusätzlich das Gebiet der Nachbargemeinde
Oberhausen/Unterhausen/Sinning.

Das bestehende Nahwärmenetz in Neuburg a.d. Donau wird
ausgebaut. Hierbei werden in den
verschiedenen Versorgungsgebieten
Kunststoffmantelrohrleitungen in Dämmserie 2 als
Hauptversorgung, Stich- und Anschlussleitungen verlegt.
Im Zuge der Neuverlegung sind Leerrohre bei Bedarf nur
auf Anordnung AG für Glasfaserleitungen im
Grabenprofil mit einzubringen.

Da sich die Baustellen im Stadtgebiet befinden, sind
erhöhte Anforderungen an die
Baustellensicherheit und Emission gegeben.

Zufahrtswege
Zur Verfügung stehen unter anderem alle Straßen, Wege
und sonstige Flächen auf öffentlichem
Grund.

Baulager
Der Auftragnehmer muss in Neuburg a. d. Donau oder im
näheren Umfeld (nicht weiter als 10 km) ein
Baulager einrichten, sofern nicht eine Betriebsstelle
in Neuburg existiert. Die Mitarbeiter der Kolonne
müssen während der Woche mindestens Montag 7:00 Uhr
bis Freitags 16:00 Uhr zu jeder Uhrzeit für
eventuelle Notfälle oder Baumaßnahmen zur Verfügung
stehen.

Baustellenflächen, Lager und Arbeitsplätze
Für die Beschaffung weiterer, für die Abwicklung der
Baumaßnahme erforderlicher Baustellenflächen
hat der AN selbst Sorge zu tragen und wird nicht extra
vergütet.

Die Anlieger sind durch den AN in Abstimmung mit dem
AG frühzeitig von den vorgesehenen
Baumaßnahmen und den damit verbundenen Einschränkungen
zu informieren. Dies betrifft
insbesondere die Zugänglichkeit zu gewerblich
genutzten oder der öffentlichen Hand zugehörigen
Flächen oder Grundstücken. Die Zugänglichkeit von
Grundstücken und ggf. Zufahrten für Anlieger
muss während der Baumaßnahme erhalten bleiben.
Die Eingriffe in Natur, Grünflächen und der Umwelt
sowie Beeinträchtigungen der vorhandenen
Bebauung sollen möglichst gering gehalten werden.
Hierzu muss u.a. auch speziell die Grünordnung
(Arbeitshinweise bei Arbeiten in Grünflächen) der
Stadt ND eingehalten werden.
Link zum Leitfaden zum Umgang mit Bäumen und
Vegetationsflächen auf Baustellen:
https://www.neuburg-donau.de/rathaus/aufgaben-und-diens
tleistungen/baumschutz-und-gruenordnun
_id3037#collapse-field-files

Der AN hat alle erforderlichen Maßnahmen, die zur
Wahrung berechtigter Anliegerinteressen
erforderlich werden, zu treffen. Dies gilt
insbesondere für die Vermeidung von Baulärm,
Staubentwicklung und die Reinhaltung der öffentlichen
Verkehrsflächen im Baubereich. Während der
Arbeiten ist grundsätzlich zu gewährleisten, dass
keine Stoffe die nebenliegenden Flächen
verschmutzen.
Grenzsteine, Vermessungspunkte sowie Absteck- und
Kontrollpunkte dürfen während der
Baudurchführung nicht ohne Erlaubnis entfernt werden.
Die entsprechenden Genehmigungen sind in
Abstimmung mit dem AG bei den jeweilig zuständigen
Behörden oder dem Eigentümer der Punkte
einzuholen.

Lieferung von Stoffen und Bauteilen (Gas/Wasser)
Für etwaige Notfälle sind Bauteile auf dem
Betriebsgelände der Stadtwerke, Heinrichsheimstraße 2
oder Schleifmühlweg 36 in 86633 Neuburg a. d. Donau
gelagert und müssen vom Auftragnehmer zur
Baustelle transportiert werden. Dieser Aufwand ist in
die Positionen für "Rohrverlegearbeiten ohne
Materiallieferung" der Leistungsbeschreibung mit
einzurechnen.

Alle Gas-Rohrbaumaterialien müssen das H2ready
Prüfzeichen enthalten und bilden somit einen
wichtigen Baustein auf dem Weg zur Dekarbonisierung
und klimaneutralen Zukunft. H2ready ist eine
eingetragene Marke des DBI - Gastechnologisches
Institut gGmbH Freiberg. Zusammen mit der
Produktzertifizierung nach DVGW und DIN CERTCO
attestiert dies eine Produktlebensdauer von
mindestens 100 Jahren und trägt zur hohen
Nachhaltigkeit von Versorgungsnetzen bei.

Bei allen Rohrmaterialien und Armaturen ist eine
eindeutigen Materialnachverfolgung durch QR-Code
zu gewährleisten. Diese Unterlagen sind mit den
Abrechnungsunterlagen von Abschlags- und
Schlussrechnungen zu übergeben.

Die Übergabe von Rohren bei Notfällen kann auch an
noch zu bestimmenden Lagerplätzen im
Baustellenbereich erfolgen. Sämtliche vom Auftraggeber
oder in seinem Auftrag gelieferten Materialien
und Bauteile sind vom Auftragnehmer hinsichtlich
Menge, Güte und Beschaffenheit zu überprüfen. Ihre
Richtigkeit ist dem Auftraggeber auf den
Materialentnahmescheinen zu bescheinigen. Die bei der
Übernahme festgestellten Mängel sind dem Lieferanten
und der Bauleitung des Auftraggebers sofort
mitzuteilen. Mit der Übernahme haftet der
Auftragnehmer für diese Materialien und Bauteile
hinsichtlich
Menge, Güte, Beschaffenheit und Verlust.

Je nach Absprache mit den jeweiligen Bauleitern kann
es in seltenen Fällen zu direkten
Rohranlieferungen inkl. Armaturen an die Baustelle
kommen. Hierbei muss der AN eine sichere
Lagerung an der Baustelle gewährleisten (mittels
abschließbare Container/Gitterboxen).

Suchschlitze
Sollten zur Sicherung von anderen Ver- oder
Entsorgungsleitungen Suchschlitze nötig sein, werden
diese nur vergütet wenn die Anzahl und Lage mit einem
Bauleiter der Stadtwerke abgesprochen ist.

Anschlussmöglichkeiten an Ver- und
Entsorgungsmöglichkeiten
Vom Auftraggeber werden keine Ver- oder
Entsorgungsmöglichkeiten zur Verfügung gestellt.
Für die Anbindung an das Wassernetz der SWND für z.B.
Bauwasser, müssen zugelassene
Standrohre /Entnahmevorrichtungen gemäß DIN EN 1717
verwendet werden (Verhinderung
gegen Rücksaugen mittels Systemtrenner).

Ausführungsunterlagen
Es werden Trassen und Baupläne durch den AG erstellt.
Die Trassen werden vor Ort mit der
Bauaufsicht der Stadtwerke festgelegt.
Spartenpläne für Gas/Wasser/Strom/Nahwärme werden von
der Spartenauskunft der Stadtwerke
Neuburg, Heinrichsheimstraße 2, 86633 Neuburg a. d.
Donau zur Verfügung gestellt.
Link zur Sparten- bzw. Planauskunft der SWND:
https://stadtwerke-neuburg.de/planauskunft
Trassenänderungen bleiben vorbehalten.

Bauleitung des Auftragnehmers
Der Auftragnehmer setzt einen namentlich zu nennenden
Bauleiter ein. Dieser Bauleiter gilt gleichzeitig
als Koordinator nach VGB 1 § 6.
Jede Einzelbaumaßnahme muss zusätzlich von einem
verantwortlichen Vorarbeiter überwacht
werden.

Der AN hat für die gesamte Bauzeit eine
deutschsprachige, fachkundige und zuverlässige
Führungskraft (Bauleiter) mit der Leitung der
Ausführung seiner Vertragsleistungen dem AG vor
Beginn der Arbieten schriftlich zu benennen. Der
Bauleiter oder seine Stellvertreter muss während der
Bauausführung an der Baustellle erreichbar sein. Er
ist Koordinator, der eigenen und Leistungen
Dritter in technischer und terminlicher Hinsicht, auf
der Baustelle mit anderen Gewerken.

Abstimmungsgespräche mit Genehmigungsbehörden, anderen
an den einzelnen Baustellen beteiligten
Firmen und Spartenträgern sind einzurechnen.

Beauftragte des Auftraggebers
Der Auftraggeber nimmt seine Interessen durch die von
ihm beauftragten Meister war.

Arbeitszeiten
Von Seiten des Arbeitgebers wird eine 5-Tageswoche
(Montag bis Freitag) für alle Baumaßnahmen
vorausgesetzt und muss in die Kalkulation mit
einfließen Ausnahmen können individuell mit dem AG
abgesprochen werden.
Sofern der AN einen einheitlichen Betriebsurlaub
vorgesehen hat, muss dieser rechtzeitig mit dem AG
geplant werden.

Arbeitsraum
In bebautem Gebiet wird die Inanspruchnahme von
Verkehrsflächen oder sonstigem Gelände für die
Bauanlage vom Auftragnehmer geregelt. Das gilt auch
für das Einholen von Genehmigungen nach der
Straßenverkehrsordnung. Die dem Auftragnehmer
gemachten Auflagen (z.B. Straßensperrungen,
Sicherung von Leitungen) hat er zu erfüllen und
regelmäßig zu überprüfen.

Zufahrtsverkehr
Der öffentliche Zufahrtsverkehr zu den entlang der
Baustrecke gelegenen Grundstücken muss so gut
wie irgend möglich aufrecht und sauber erhalten werden.

Wiederinstandsetzung
Nach Abschluss der Arbeiten hat der Auftragnehmer
unverzüglich sämtliche von ihm in Anspruch
genommenen Flächen in den bei Baubeginn vorhandenen
Zustand zu versetzen.

Beweissicherung Innen und Außen
Beweissicherung im Einflussbereich vor Beginn und nach
Abschluss der Arbeiten, jedoch vor
Abnahme der Baumaßnahem durch Lichtbilder und
Protokolle für Anwesen als
Außenbestandsaufnahme nach Vorgabe des AG durchführen.
Die Bestandsaufnahmen sind so durchzuführen, dass
Veränderungen am Bestand, die
möglicherweise durch die Baumaßnahme verursacht
wurden, festgestellt werden können.

Flurschadenregelung
Schadensregulierung durch den Auftraggeber im Bereich
des vom Auftraggeber kostenfrei zu
Verfügung gestellten Arbeitsraumes werden auftretende
Flurschäden (Ernteausfall, Wegfall von
Bäumen und Sträucher), Wiederinstandsetzen von Zäunen,
Mauern, Masten und Geländern vom
Auftraggeber getragen, soweit der Schaden auf das
unbedingt erforderliche Maß vom Auftragnehmer
beschränkt und nicht durch unsachgemäße Ausführung
verursacht ist; die Entscheidung trifft die
Bauleitung des Auftraggebers.

Schadensregulierung durch den Auftragnehmer
Werden Grenzsteine und Polygonpunkte entfernt, welche
sich nicht im direkten Grabenbereich
befanden, so hat der Auftragnehmer das Neusetzen beim
Vermessungsamt in Auftrag zu geben und
die Kosten zu tragen.
Schäden außerhalb des vom Auftraggeber zur Verfügung
gestellten Arbeitsstreifens gehen zu Lasten
des Auftragnehmers, ebenso Schäden, die bei der
Lagerung, beim Umladen oder dem Transport
durch Fahrzeuge außerhalb des Arbeitsstreifens
verursacht werden.

Zusammenarbeit mit anderen Firmen
Der Auftragnehmer ist verpflichtet, auf Anforderung
des Auftraggebers, mit Dritten auf der Baustelle
eingesetzten Firmen zusammenzuarbeiten.

Abnahme
Bei der Abnahme muss die erforderliche Dokumentation,
wie z. B.  Prüfprotokolle digital vorliegen.

Tiefbau (Rohrgräben und Baugruben)
Die Massen-/Mengenermittlungen und Abrechnungsskizzen
sind entsprechend Baufortschritt vom AN
zu fertigen. Die Massenermittlung beinhaltet die
ausgeführten Leistungen, die als Aufmaß
aufgenommen wurden. Die Abrechnungsskizzen dienen der
Rechnungsprüfung und müssen alle in
der Massenberechnung aufgeführten Maße und Komponenten
enthalten.
Das Aufmaß für den Aushub erfolgt in fester Masse. Für
die Abmessungen der Gräben oder
Baugruben gelten die Vorgaben gemäß den Plänen und
Regelquerschnitten für Tiefbauarbeiten. Die
vorgeschriebenenen lichten Breiten dürfen nicht
unterschritten werden.
Die Grabentiefen werden ausgehend von der GOK
gemessen. Die Aushubberechnung erfolgt
abzüglich des Oberbodens oder der ausgebauten
Oberflächenbefestigung.

Hindernisse im Grabenbereich
Werden unvorhergesehene größere Hindernisse
angetroffen, so hat der Auftragnehmer unverzüglich
den Auftraggeber zu unterrichten.
Werden trotz der pflichtgemäß durchgeführten
Erkundigung fremde Rohrleitungen, Kabel, Drainagen
etc. angetroffen, so hat der Unternehmer unverzüglich
Auftraggeber zu benachrichtigen und alle
erforderlichen Sicherheitsmaßnahmen zu treffen,
entsprechend den einschlägigen Richtlinien und
Vorschriften (TBG, UVV, GW 315 usw.).

Zwischenlagerung
Die Zwischenlagerung von Aushubmaterial, welches
entsorgt werden muss bzw. nicht mehr eingebaut
werden kann, wird nicht zusätzlich vom AG vergütet.

Freihalten von Grenzsteinen
Im Bereich des Arbeitsstreifen hat der Auftragnehmer
alle für die Einmessung der Leitung in Frage
kommenden Grenz- und Markierungssteine zu markieren
(Pflöcke), zu sichern und von Aushub
freizuhalten.

Schutz benachbarter Anlagen
Benachbarte Anlagen und Bauwerke sind grundsätzlich
gegen Beschädigungen und Einwirkungen
durch den Baubetrieb wie Bodenaushub, Fahrverkehr,
Lagerung und dergleichen zu schützen. Hierzu
gehören auch der Schutz gegen Überflutung bei
Wasserhaltung und gegen Rückstau bei
Niederschlägen.

Kreuzungen mit Rohrleitungen, Kabel usw.
Wenn vorhandene Leitungen, Kabel und dergleichen
freigelegt werden, so hat der Auftragnehmer in
Absprache mit dem Auftraggeber gegen Vergütung
ausreichende Schutzmaßnahmen zu treffen. Das
Trennen und das Wiederverbinden von Rohrleitungen und
Kabeln ist vom Auftragnehmer rechtzeitig
beim Auftraggeber zu beantragen.
Bei Bach- und Wasserlaufkreuzungen ist auf eine
sorgfältige Wiederherstellung der Uferbefestigung
zu achten. Die eingebrachte Steinschüttung bzw. der
Betonmantel soll nicht über die Grabensohle
hinausragen.

Genehmigungen
Die für die Bauausführung erforderlichen Genehmigungen
und Erlaubnisse sind durch den AN bei den
zuständigen Behörden bzw. den zuständigen Ver- und
Entsorgungsunternehmen einschließlich
Erstellung der Antragsunterlagen und Pläne im
erforderlichen Umfang für alle Bauleistungen und alle
Abschnitte einzuholen. Abstimmungsgespräche mit den
Genehmigungsbehörden im Beisein des AG
sind einzurechnen. Erforderliche Unterlagen zu
wasserrechtlichen Genehmigungen sind beim  AG
abzufordern.

Einholen der für die Bauausführung erforderlichen
Genehmigungen und Erlaubnisse bei den
zuständigen Behörden bzw. den zuständigen
Ver-/Entsorgungsunternehmen, Abwasserbetrieb,
untere/obere Wasserbehörde gemäß LV einschl.
Erstellung der Antragsunterlagen und Pläne im
erforderlichen Umfang (je 3-fach) für alle
Bauleistungen und alle Bauabschnitte gemäß LV.

Folgende Genehmigungen und Erlaubnisse sind einzuholen:
    - verkehrsrechtliche Anordnungen für alle
Verkehrslenkungen
  einschl. Verkehrslenkungspläne und
Verkehrszeichenpläne.
    - Genehmigung für die Wasserhaltungsmaßnahme
    - Einleitgenehmigung Kanalisation

Die verkehrsrechtlichen Anordnungen lt. § 45 StVO und
evtl. notwendige Sondergenehmigungen sind
vom Unternehmer einzuholen und wird nicht extra
vergütet.
Neben der aktuellsten ZTV-SA ist auch die aktuellste
Fassung der RSA zu beachten. Bei jeder
Baukolonne ist ein RSA-Verantwortlicher zu benennen
und zu stellen.

Erkundigungen über Versorgungsleitungen (Einholung
Spartenpläne)
Vor Baubeginn hat sich der Auftragnehmer bei den
zuständigen Behörden bzw. Dienststellen, die in
den "Besonderen Vertragsbedingungen" aufgeführt sind,
unter anderem über vorhandene EL - Kabel,
Gas- und Wasserleitungen, Abwasserkanäle und sonstige
Versorgungsleitung zu unterrichten und
diese bei Erfüllung des Vertrages vor Schäden zu
schützen.

Vorhandene Leitungen
Bei folgenden Behörden und Versorgungsträgern hat sich
der Auftragnehmer über vorhandene
Leitungen nach der Zuschlagerteilung zu unterrichten:

Fernmeldeanlagen, Telefon, Glasfaser:  Telekom, UGG,
Vodafone, Kabel Deutschland,
  DSLmobil, Deutsche Glasfaser
Elektrische Kabel:  Stadtwerke, E.ON, Bayernwerk
Gas/Wasser:  Stadtwerke, Arnbachgruppe
Fernwärme:  Stadtwerke Neuburg a. d. Donau
Abwasser:  Stadt Neuburg/Donau, Gemeinde Oberhausen

Standortverwaltung (NATO Kabel)
Bahn AG (Bahngelände)
Erdgas Schwaben GmbH, E.ON Wasserkraft (Steuerkabel)
(Der AG übernimmt keine Gewähr für die Vollständigkeit
dieser Auflistung der Spartenträger)

Bei der Einholung der Unterlagen der Stadtwerke ND im
Bereich Strom sind Schemapläne extra
anzufordern.

Bautagebuch
Vom Auftragnehmer müssen tägliche Baustellenberichte
angefertigt und dem Auftraggeber zur
Unterschrift vorgelegt werden (falls vom Auftraggeber
nicht anders vorgegeben). Zur Dokumentation
der ausgeführten  Arbeiten hat der Auftragnehmer ein
Bautagebuch in gebundener Form zu führen
und dem Auftraggeber einmal wöchentlich vorzulegen.
Sie sollten folgende Angaben enthalten:
A) Witterung und Temperatur
B) Art und Zahl der beschäftigten Arbeitskräfte und
deren Arbeits- und Lohnstunden
C) Geräteeinsatz
D) Geleistete Arbeiten
E) Anordnungen des Auftraggebers
F) Besondere Vorkommnisse
G) Prüfergebnisse
H) Skizzen

Dokumentation Gas/Wasser:
- Rohrbuch
- Einmessskizzen nur sofern explizit vom AG vor
Baubeginn gewünscht, ansonsten wird die
  Bestandserfassung der  Baumaßnahmen komplett durch
das Personal der Stadtwerke durchgeführt.
  Vor dem Verfüllen einzelner Leitungsabschnitte muss
dem zuständigen Personal der Stadtwerke
  Bescheid gegeben werden.

Das Rohrbuch ist vom Auftragnehmer für jede
Einzelbaumaßnahme anzufertigen und bei der
Erstellung des Aufmaßes dem Auftraggeber zu
überreichen. Die Einmessung erfolgt durch die SW
ND, dies ist abzustimmen.

Fotodokumentation
Fotodokumentation der gesamten Baumaßnahme erstellen.
Anfertigen von Fotoaufnahmen der Baumaßnahme in den
verschiedenen Bauphasen,
Zwischenständen, Baubehelfen und nach Fertigstellung .
Alle Abzüge werden auf DIN A4-Format Blättern mit
Beschriftung, Aufnahmedatum sowie mit Angabe
des Ortes und Gegenstandes in gedruckter Form
zusammengestellt. Die Fotodoku wird dem AG in
einer Mappe mit Lageplan un den eingetragenenen
Fotostandpunkten und Blickrichtungen übergeben.
Das Eigentum der Bildrechten geht auf den AG über. Die
Fotos sind zusätzlich in digitaler Form im
jpg-Format mit einer Mindestauflösung von 300 dpi dem
AG auf CD´s und/oder Mail zu übergeben.
Auf Grundlagen der vorliegenden Ausführungsplanung
gemäß der allg. Vorbemerkungen sind
u.a. zu liefern:
    - Druckprüfungsprotokolle
    - Prüffähige statische Berechnungen (z.B.
Lastverlegeplatte, usw.), Standsicherheitsnachweise und
  sonstige Berechnungen einschließlich aller
Bauhilfsmaßnahmen, Bauzwischenzuständen und der
  Gerätestandsicherheiten. Erforderliche statische
Berechnungen, Bewehrungs- und
  schalungspläne für Widerlager, Schubsicherungen
und Überbrückungskonstruktionen.
    - Baustelleneinrichtungspläne
    - isometrische Schweißpläne
    - Berücksichtigung und Einarbeitung des aktuellen
Fremdleitungsbestandes mit Darstellung in den
  Isometrien
    - Erstellung eines Verdrahtungsplans mit
Darstellung aller Überwachungskomponenten
    - Prüfzeugnisse (Schweißnahtprüfungen,
Muffenprotokolle, etc.)
    - Bautagebuch

Baubetriebsplan
Der Auftragnehmer hat auf Verlangen des Auftraggebers
für einzelne Baustellen einen Bauzeitenplan
mit Darstellung des vorgesehenen Bauvorganges
aufzustellen, aus dem die Baustelleneinrichtung
einschließlich des vorgesehenen Geräteeinsatzes, die
zeitliche Verteilung der Arbeit und ihre
Durchführung in der vorgesehenen Frist und verlangten
Güte zu ersehen sind.
Dies gilt nur für größere, in sich abgeschlossene,
Baumaßnahmen bei denen der Baubetriebsplan vom
Auftraggeber gefordert wird.

Keine Materialübernahme nach Vertragslaufzeit
Während und nach Vertragslaufzeit werden keine
Materialien (Gas/Wasser/Fernwärme) übernommen,
auch wenn diese in den vorab ausgehändigten
Massenermittlungen aufgetreten sind. Auch keine
Entsorgungs- oder Handlingskosten werden übernommen.
Zudem sind die Rohrlagerplätze (sofern im Eigentum der
SWND) sofort nach Vertragslauftzeit zu
räumen und in den Ursprungszustand zurückzuversetzen.
Auch alle Rohrmaterialien inkl. Verschnitt
sind auf eigene Kosten zu entsorgen/entfernen.

*Hinweis*
Bemerkungen zum Datenaustausch, Angebotsabgabe und
evtl.
Nachtragspositionen/Rechnungsstellung
Es ist pro Baustellenabschnitt und HA (jeweils für
Rohrbau,Tiefbau, Straßenbau) eine Rechnung zu
erstellen. Dies gilt sowohl bei Haupt- und
Versorgungsleitungen als auch bei Hausanschlüssen.
Jeder
Wärme/Wasser- und Gashausanschluss muss zudem separat
mittels eigenem Aufmass,
Mengenermittlung inkl. Ortsnummer aufgenommen und
abgerechnet werden.
Am Ende des Vertrages ist eine kommulierte
Mengenermittlung über alle Leistungen an den
Arbeitgeber zu übermitteln.

Bemerkungen zur Ausschreibung
Um eine reibungslose Bearbeitung mit AVA-Programmen zu
ermöglichen, wurden für die Positionen
des LV-Teil "Gas/Wasser" Verweis-Nummern vergeben. In
den Position werden im Kurz- und Langtext
Verweis-Nr. aufgeführt und damit auf entsprechende
Positionen verwiesen.
Wird auf eine Pos. verwiesen, dann sind die Unter-Pos.
welche zu der
Verweis-Nr.-Ordnungszahl-Gruppe gehören mit im Verweis
enthalten und müssen enstsprechend
berücksichtigt werden.

In den Texten kommt der Begriff Nahwärme zur
Anwendung.Nahwärme ist gleich zu setzen mit
Fernwärme.

Bemerkungen zur Vertragslaufzeit: Bemerkungen zur
Ausschreibung
Vertragslaufzeit: 01.09.2026 - 31.03.2028 mit der
Möglichkeit einer zweimaligen
Verlängerungsoption um jeweils ein Jahr
((01.04.2028-31.03.2029 & 01.04.2029-31.03.2030).
Dieser Vertrag verlängert sich jeweils um ein Jahr,
wenn nicht sechs Monate vor Ablauf der
Vertragszeit eine Partei erklärt, dass sie den Vertrag
nicht fortsetzen will. Gesamtlaufzeit daher
bis max. 31.03.2030 möglich.

*Hinweis*
Allgemeine Vorbemerkungen für Abrechnung und Vergütung

Vergütung
Massen, die in der Leistungsbeschreibung aufgeführt
werden, sind anhand des voraussichtlichen
Bauvorkommens geschätzt. Die angegebenen Massen sind
deshalb nur Richtwerte, die keinen
Anspruch auf Vollständigkeit haben. Es besteht kein
Anspruch, seitens des Auftragnehmers, auf eine
Zuteilung von Aufträgen in der genannten Größenordnung.

Fernwärme:
Formteile (z. B. Bogen, T-Stücke, Reduzierungen,
Klöpperböden, Armaturen, Flansche etc.) werden
bei der Fernwärmeverlegung nicht übermessen und
entsprechend den jeweiligen LV-Positionen
abgerechnet. Die Aufmaßschnittstellen sind die
Anschlussschweißnähte bzw. Muffenmitten bei KMR.

Wasser/Gas:
Formteile (z. B. Bogen, T-Stücke, Reduzierungen,
Klöpperböden, Armaturen, Flansche etc.) werden
übermessen.

Abrechnung
Der AN hat zur Abrechnung ein elektronisches
Rechenprogramm zu nutzen, so dass mit dem AG ein
elektronischer Datenaustausch erfolgt (GAEB). Der
Aufbau der Abrechnung muss nachvollziehbar und
prüfbar sein und eine klare Zuordnung der
Abrechnungsgrundlage je Abschlagsrechnung aufweisen.

Die Rechnungen für Fernwärmeleitungen müssen für jede
Hauptleitungbaumaßnahme und einzelnen
Hausanschluss (ab Parallelabzeig) separat gestellt
werden bzw. eine eigene Ortsnr. besitzen. Der
Erdbau und der rohrleitungsbau muß jeweils in einer
separaten Rechnung abgerechnet werden.

Die Dokumentationen/ Revisionsunterlagen/ Doku
Netzüberwachung/ggf. Pläne sind mit der Rechnung
abzugeben und gelten in komplettem Umfang als
Abrechnungsgrundlage.

Aufmaßverfahren
Für das Aufmaß- und Abrechnungsverfahren gelten die
allgemeinen technischen Vorschriften. Zur
Ergänzung der Aufmaße werden Abrechnungszeichnungen
vom Auftragnehmer gefordert, die
eindeutigen Aufschluss über die Lage der Aufmaße
innerhalb der anzugebenden Baumaßnahme
geben. Eine besondere Vergütung erfolgt nicht.
Bei Lieferscheinnachweis verbleibt nach Anerkennung
des Lieferscheins durch die Bauleitung vorab
eine Ausfertigung des Lieferscheins bei der örtlichen
Bauleitung. Die Originallieferscheine sind
gesondert und aufgelistet mit der Schlussrechnung
vorzulegen.
Zu allen Rechnungen und Massenermittlungen ist eine
X31-Datei zu übergeben.
Die genannte Datei ist nach den Prüfungskriterien des
BVBS, Bundesverband Bausoftware e.V., zu
erstellen.

Rechnungsstellung
Zu allen Abschlags- und Schlussrechnungen ist ein
Deckblatt mit Inhaltsübersicht beizulegen.
Die Abrechnungsgrundlagen sind getrennt mit
nummerierten Registertrennblättern wie folgt zu
gliedern:
0 Anschreiben, Mitteilung, Beiblatt (wird vom AG
erstellt)
1 Prüfrechnung (wird vom AG erstellt)
2 Rechnung Firma
3 Massenermittlung
4 Aufmaße
5 Regieberichte
6 Skizzen
7 EDV-Mengenberechnungen
8 Abrechnungspläne
9 Lieferscheine
10 Entsorgungsdokumentation

Zu allen Rechnungen sind die zugehörigen
Massenermittlungen abzugeben. In der Schlussrechnung
ist für alle Einzelmengen ein eindeutiger Bezug zur
Abrechnungsgrundlage darzulegen. Als
Abrechnungsgrundlage sind nur die oben in der
Gliederung genannten Bezeichnungen möglich und
alle sind eindeutig zu kennzeichnen,
durchzunummerieren und sortiert abzugeben.
Vorläufige Aufmaße sind als solche zu kennzeichnen und
in einem separaten Ort aufzuführen.

Die Teilabschnitte sind vor der Erstellung der ersten
Rechnung nochmals mit der Bauleitung
abzustimmen.

Jegliche Rechnungen, die diesem vorgegeben Schema
nicht folgen werden als "nicht prüfbar"
zurückgewiesen! Alle Rechnungen und beizufügenden
Unterlagen (Mengenberechnungen,
Zeichnungen, Abrechnungspläne usw.) sind wie folgt
einzureichen:
  1-fach in Papierform
 1-fach in digitaler Form (pdf-Format) per E-Mail an
rechnung@stadtwerke-neuburg.de

Zusätzliche oder geänderte Leistungen
Werden vom Bauherrn zusätzliche oder geänderte
Leistungen gefordert,
sind Nachtragsangebote wie folgt aufzustellen:
- Nachtragsangebot inklusive eventuellem Nachlass und
der aktuellen MwSt.
- Aufgliederung der Einzelkosten zu jeder Position
- Nachweise zu allen kostenrelevanten Angaben
- Zusätzlich entweder x82-Datei oder x84-Datei inkl.
x83-Datei

Übersendung des kompletten Nachtragsangebots an die
Bauleitung 1x in Papierform und
1x als pdf-Datei per E-Mail. Mit Einverständnis der
Bauleitung kann das Papierexemplar entfallen, dies
ist schriftlich zu vereinbaren.

Festlegung Nachtragsangebot 1 beginnt mit
Positionsnummern 99.01.0001
(Titel gemäß Titel Haupt-LV, Vergabe Positionsnummer
in Abstimmung mit Bauleitung,
Nachtragsangebot 2 beginnt mit Nummer 99.02.0001)

### Titel 01 Allgemeines

#### Bereich 01.01 Baustelleneinrichtung

**Ausführungsbeschreibung 0001 Ausführungsbeschreibung Baustelleneinrichtung**
*Ausführungsbeschreibung Baustelleneinrichtung*
Der Standort ist mit dem AG abzustimmen.

Umsetzten, Unterhalten und Räumen der für jede
Einzelbaustelle
notwendigen Bauhütten, Container, Maschinen und
Geräte, Absperrungen
und Sicherungen, Schutzmaßnahmen der Belegschaft nach
UVV. Alle
Einrichtungen sind gemäß Arbeitsstätten-Richtlinien
(ASR) auszuführen.
Aufstellen, Vorhalten und Abbau der für die
Verkehrsregelung notwendigen
Verkehrszeichen, Beleuchtung und Absperrung bei Nacht
nach den
Weisungen des Amts für öffentliche Ordnung, der
Polizei bzw. der
Bauleitung.

Die Beseitigung der vom AN verursachten Schäden an den
vom AG zur
Verfügung gestellten Zufahrtswegen gehört zum
Leistungsumfang.

Baubüros, Unterkünfte, Werkstätten, Labor,
Sanitäreinrichtungen,
Lagerschuppen und dgl., soweit erforderlich,
antransportieren, aufbauen und
einrichten.

Flächen beschaffen und herrichten, die zur
Baustellenienrichtung erforderlich
sind, einschließlich Abtrag von Oberboden, Erdarbeiten
und herstellen einer
provisorischen Flächenbefestigung soweit erforderlich.
Strom-, Wasser-,
Fernsprechanschluss soweit Entsorgungseinrichtungen
und dgl. für die
Baustelle, soweit erforderlich, herstellen. Bei Bedarf
Zufahrtswege zur
Baustelle soweit Lagerplätze, sonstige
Platzbefestigungen und Wege im
Baustellenbereich anglegen. Verkehrssicherung,
Verkehrslenkungsmaßnahmen, Beleuchtung und Absperrung
soweit
erforderlich.

Der Standort ist mit dem AG abzustimmen!

Alle Einrichtungen sind gemäß
Arbeitsstätten-Richtlinie (ASR) auszuführen.

Soweit nicht für bestimmte Leistungen gesonderte
Positionen im
Leistungsverzeichnis enthalten sind, gilt die
Pauschale für alle Leistungen
sämtlicher Bereiche dieses Leistungsverzeichnisses.

Baustelleneinrichtung der Maßname von allen Geräten,
Anlagen,
Einrichtungen und dgl. räumen, einschließlich Rückbau
der vom AN
erstellten Zufahrtswege.
Benutzte Flächen und Wege entsprechend dem
ursprüngliche Zustand unter
Wahrung der landschaftspflegerischen Belange
ordnungsgemäß herrichten.
Verunreinigungen beseitigen.

Laufende verkehrssichere Instandhaltung der
Verkehrsflächen im Bereich
der gesamten Baustelle und der Zufahrtsstraßen,
Aufrechterhalten des
öffentlichen und des Anlieger-Verkehrs.

Die Belastung der Anlieger und Anwohner durch Schmutz
und Staub auf den
benutzten Zufahrtsstraßen ist zu minimieren, d.h. dass
die benutzten
Straßen und Wege je nach Verschmutzungsgrad täglich,
mindestens jedoch
einmal wöchentlich (vorzugsweise am Freitag) mittels
Naßkehr- und
Saugmaschine zu kehren sind, einschl. Entsorgung des
Kehrgutes.

Einrichtungen zur Verkehrsführung, -sicherung, und
-regelung nach StVO
unter Aufrechterhaltung des Verkehrs aufbauen,
vorhalten, unterhalten,
betreiben, ggf. mehrfach umsetzen und abbauen,
einschl. Einholen der
verkehrsrechtlichen Genehmigungen.
Beschädigte oder abhanden gekommene Teile der
Einrichtung ersetzen.
Lichtzeichenanlagen werden gesondert vergütet.

Kontrolle der Verkehrssicherung durchführen.
Die Kontrolle ist unmittelbar nach deren Durchführung
zu erfassen und zu
dokumentieren. Arbeits- und Hilfsmittel sind vom AN zu
stellen und dem AG
jederzeit zugänglich zu machen.
Die Kontrollausdrucke sind dem AG wöchentlich
vorzulegen.
Verkehrssicherung an Arbeitsstellen im gesamten
Baustellenbereich und an
Umleitungsstrecken Kontrolle zweimal täglich, an
arbeitsfreien Tagen einmal
täglich. Kontrolle durch schriftliche Dokumentation.

**01.01.0001 Baustelleneinrichtung bei Hauptleitungen bis 100 m**
bei Hauptleitungen, nur bei Verlegung von
Hauptleitungen, gilt nicht für den
Einbau von Schiebern, Hydranten und deren
Einbindungen, etc.
Wird im Bereich einer
Gas/Wasser/Wärme-Leitungsbaumaßnahme auch
eine andere Sparte verlegt oder sind mehrere Kolonnen
an einer Baustelle
tätig, wird die Hauptleitungspauschale nur einmal
vergütet.
Für die jeweils nötigen Einbindungen werden keine
gesonderten
Baustelleneinrichtungen vergütet.

Das Unterhalten und Räumen der Baustelleneinrichtung
ist in die
Position hineinzurechnen und wird nicht gesondert
vergütet.
Menge: 4,000 Stk.

**01.01.0002 Baustelleneinrichtung bei Hauptleitungen ab 100 m**
bei Hauptleitungen, nur bei Verlegung von
Hauptleitungen, gilt nicht für den
Einbau von Schiebern, Hydranten und deren
Einbindungen, etc.
Wird im Bereich einer
Gas/Wasser/Wärme-Leitungsbaumaßnahme auch
eine andere Sparte verlegt oder sind mehrere Kolonnen
an einer Baustelle
tätig, wird die Hauptleitungspauschale nur einmal
vergütet.
Für die jeweils nötigen Einbindungen werden keine
gesonderten
Baustelleneinrichtungen vergütet.

Das Unterhalten und Räumen der Baustelleneinrichtung
ist in die
Position hineinzurechnen und wird nicht gesondert
vergütet.
Menge: 3,000 Stk.

**01.01.0003 Baustelleneinrichtung bei Hausanschlußleitungen inkl. Einbau von Schiebern Hydranten und deren Einbindugen, etc.**
bei Hausanschlussleitungen, inkl. Einbau von Schiebern
Hydranten und
deren Einbindugen, etc.
Wenn die Erstellung des betreffenden Hausanschlusses
im Zuge einer
Hauptleitungsverlegung erfolgt, wird keine
Hausanschlussbaustelleneinrichtung vergütet. Sollten
mehrere Sparten (z.B.
Gas und Wasseranschluss) gleichzeitig verlegt werden,
wird die
Baustelleneinrichtung nur einmal vergütet. Sollten
mehrere Hausanschlüsse
im selben Bauabschnitt liegen wird die
Baustelleneinrichtung nur einmal
vergütet.

Das Unterhalten der Baustelleneinrichtung  ist in die
Position
hineinzurechnen und wird nicht gesondert vergütet.
Menge: 13,000 Stk.

#### Bereich 01.02 Verkehrssicherung

**Ausführungsbeschreibung 0002 Ausführungsbeschreibung Ampelanlage**
*Ausführungsbeschreibung Ampelanlage*
Ampelanlage (Die behördliche Genehmigung zur
Aufstellung und für den
Betrieb der Anlage ist vom Unternehmer einzuholen.)

**01.02.0001 Auf- und Abbau einer elektrisch betriebenen, automatischen Verkehrssignalanlage, einschl. Stromversorgung pauschal pro Baumaßnahme**
Menge: 1,000 St.

**01.02.0002 Betrieb einer Verkehrssignalanlage**
Menge: 5,000 Tag

### Titel 02 Erd- und Tiefbauarbeiten

*Hinweis*
Sofern der ausgehobene Boden den
Verdichtbarkeitsklassen V1 bis V3 nach
ZTVAStB entspricht, ist er zur Wiederverwendung
zugelassen.
Witterungsempfindlicher Boden ist sofort nach dem
Aushub, z. B. durch
Abdecken mit Folie, gegen Wasserzutritt zu schützen.
Bei der Verfüllung im Winter ist zu beachten: Kein
gefrorenes Material
einbauen!
Ist bei kleineren Durchmessern ein Anheben der
Rohrstangen möglich, so
kann auf Baugruben verzichtet werden.

Erdarbeiten und Verdichtung
Erdarbeiten sind den allgemein gültigen Richtlinien
und Normen für Tiefbau
auszuführen. Gleichzeitig sind die kommunal
unterschiedlich lautenden
zusätzlichen Bestimmungen sowie die AGFW Richtlinien
des Arbeitsblattes
FW 401-T 2 einzuhalten. Rohrgräben sind nach DIN 18300
für Haupt- und
Hausanschlussleitungen, in Böden bis einschl. Klasse 5
zu erstellen und
nach 1 der DIN 18300 wieder zu verfüllen. Für die
Rohrgrabenbreite ist der
Abschnitt 5.2 der DIN 4124 maßgebend. Ob Rohrgräben
geböscht und ab
welcher Tiefe diese verbaut werden müssen, ist
ebenfalls der DIN 4124
Abschnitt 4.1 bis 4.3 zu entnehmen . Daraus sind auch
die erforderlichen
Böschungswinkel bei unterschiedlichen Bodenkennwerten
ersichtlich.

Die der Projektierung und Rohrstatik zugrunde gelegte
Verlegetiefe bzw.
Rohrschenkelüberdeckungshöhe ist zwingend einzuhalten.
Es ist
erforderlich, dass die Sohle auf ihrer Gesamtlänge
tragfähig und steinfrei
erstellt wird.
Gemäß Abschnitt 5.3 der DIN 4033 hat der Rohrverleger
zur Sicherung der
Qualität des Gesamtsystems bis zum Abschluss aller
Schweiß- und
Nachdämmarbeiten generell für die Entwässerung und
Freihaltung der
Rohrgräben zu sorgen. Die Rohrgräben sind gemäß DIN
18299 gegen
Oberflächen- und Niederschlagswasser und die daraus
resultiereden
Schäden zu sichern.

Eingefallene Rohrgräben mit bereits verlegten
Rohrleitungen müssen auf
Kosten AN von Hand freigeschachtet werden. Von einer
DIN-gerechten
Grabenherstellung hängen in hohem Maße der
Montagefortschritt sowie die
Qualität aller auszuführenden Arbeiten und damit die
zu erwartende
Lebendsdauer der Fernwärmetrasse ab.

Anfallendes Aushubmaterial ist zu trennen, d. h.
wiedereinbaufähiges
Material ist gesondert auszubauen und eventuell auf
Zwischenlager zu
transportieren. Dieser Aufwand wird nicht gesondert
vergütet und ist in
den betreffenden Positionen (Aushub) hineinzurechnen.

Fremdgewerke
Vor Aufnahme der Tiefbauarbeiten muss durch das
ausführende
Unternehmen eine Auskunft über die Lage- und
höhenmäßige Einordnung
sowie die Abmessung von Anlagen von allen Unternehmen
und Institutionen
eingeholt werden, die solche im betroffenen
öffentlichen Verkehrsraum oder
privaten Grundstücken betreiben. Die genaue Lage der
betroffenen Anlagen
ist nach DIN 18300 ggf. nochmals durch Handschachtung
festzustellen.
Freigelegte Anlagen (Rohrleitungen, Kabel etc.) sind
vor jeder Beschädigung
(auch Einfrieren) zu schützen und gegen
Lageveränderung fachgerecht zu
sichern. Widerlager dürfen nicht hintergraben und auch
nicht freigelegt
werden. Bei Aushubarbeiten längs, über oder neben
einer in Betrieb
befindlichen KMR-Trasse müssen folgende Punkte
beachtet werden:

- Aufgrabungen dürfen nach Planeinsichtnahme, ggf.
Einweisung und
Freigabe durch den Auftraggeber unter Beachtung der
einschlägigen
Vorschriften erfolgen.

- Etwaige Beschädigungen der vorhandenen Leitungen
beim Aushub
müssen dem Betreiber zur Behebung des Schadens
unverzüglich mitgeteilt
werden.

- Durch die Freilegung längerer Trassenabschnitte
besteht die Gefahr des
Ausknickens der Leitung. Dies gilt auch, wenn durch
Oberflächenarbeiten die
Überdeckungshöhen verringert werden.

Bereich Nahwärme
Aufgrund der Bauhöhen von Abzweigen (im Bereich
Nahwärme) ändern sich
die Abgangstrasssen entsprechen dem Differenzmaß. Je
nach Einbaulage
des Abzweigs, nach oben oder nach unten, muss das
Differenzmaß zur
Haupttrassetiefe addiert oder subtrahiert werden.

Im Bereich von Dehnungspolstern an L-, Z- oder U-Bogen
sowie an 45° oder
Parallel-Abzweigen muss die Sohlenbreite sowie der
Mindestmontageabstand erweiter werden. Die
Verbreiterung ist von der
erforderlichen Dehnpolsterstärke abhängig. Die Länge
der Erweiterung
richtet sich nach der Dehnpolsterlänge.

Nach Beendigung aller Dämm- und Dichtarbeiten sowie
der Montage der
Dehnungspolster sind sämtliche zum Leistungsumfang
gehördenden
Prüfunggen durchzuführen. Auf folgende Punkte ist
dabei genauestens zu
achten:

    -  Die Rohrleitungsführung entspricht dem
Ausführungsplan des AG
    - Die Überdeckungshöhen sind eingehalten
    - Eingefallenes Erdreich oder Steine sind aus dem
Bereich des Sandbetts
oder des Rohres entfernt

Kunststoffmantelrohre (KMR) sind allseitig mit
mindestens 10cm Sand der
Körnung 0-4mm (Klasse NS0/2) lagenweise und äußerst
sorgfältig wieder zu
verfüllen und ausschließlich per Hand zu verdichten.
Besondere
Aufmerksamkeit ist dabei, um Hohlräume zu vermeiden,
den
Zwischenräumen (Rohrzwickeln) zwischen den Rohren zu
widmen. Diese
Bereiche müssen gesondert unterstampft und verdichtet
werden. Dadurch
werden spätere Setzungen sowie Verschiebungen
vermieden.Im Zuge dieser
Arbeiten sind gleichzeitig eventuelle Hilfslager zu
entfernen. Sandsäcke sind
aufzuschlitzen.

Wenn es aufgrund ungünstiger Randbedingungen nicht
ausgeschlossen ist,
dass während der Tiefbauarbeiten der Bettungssand z.B.
durch Regen
ausgeschwemmt wird, ist die Bettungszone mit
Geotextilien zu umhüllen. In
Hang- bzw. Steilstrecken sollte dies wegen der
Drainagewirkung des
Grabenprofils generell beachtet werden. Ein
Verdichtungsgrad DPR >97% ist
hier nur schwer bis nicht zu erreichen.

Hierbei werden die Korngrößen entmischt, so dass sich
ein Tunneleffekt
einstellt. Die vorher berechneten Sollreibungswerte
werden hierbei nicht
erziehlt.

Das Einschlämmen von Leitungen ist nicht zulässig!

Sandbeschaffenheit:
Sandbetthöhe: allseitig  mindestens 100 mm
Korngröße: 0-4 mm
Klassifikation: Natursande, NS 0/2
Sandart: nicht bindiger Mittel- bis Grobsand
Kornart: rundkantig
Sieblinienband: DIN EN 12620 bzw. TL Min-StB

Das Verfüllmaterial muss ausreichende Tragfähigkeit
und die erforderlichen
mechanischen und hydraulischen Eigenschaften zur
Erfüllung der
Auslegungskriterien aufweisen. Das Verfüllmaterial
muss derartige
Eigen-schaften besitzen, dass es mit angemessenem
Kraftaufwand durch
Verdichtungsgeräte verdichtet werden kann.

Die DIN EN 13941 ist zu beachten!

Nach Fertigstellung des Sandbettes kann der Graben mit
Aushubmaterial
verfüllt werden, wobei eine lagenweise Verdichtung
notwendig ist. Große
bzw. grobe und spitze Steine sollten entfernt werden.
Generell ist nach DIN
18196 als Verfüllmaterial Boden der
Verdichtbarkeitsklasse V1 zu
verwenden.

Das Verfüllen und Verdichten des Grabens hat, um ein
verschieben und
Heben der Trasse zu verhindern, gleichzeitig auf
beiden Seiten der Rohre zu
erfolgen. Nach dem Einbringen der 20cm starken
Fülllage kann mit
Verdichtungsmaschinen wie z.B. einem Flächenrüttler
oder Wackerstampfer
(Gewicht bis max. 100Kg) gearbeitet werden.Die
zulässige Flächenbelastung
beträgt dabei 40N/cm² bei kalter Rohrtrasse. Sollte
die Leitung bereits in
Betrieb sein, reduziert sich die Flächenbelastung um
50% auf 20N/cm².

Auf die erste Schicht sind weitere Lagen von 20-30cm
Höhe aufzubauen und
mit der vorgesehenen Deckschicht abzuschließen.

Geforderter Verdichtungsgrad: 97 - 100% Proktordichte

Verdichtungsprüfungen sind mittels
Plattendruckversuche oder leichter
Rammsonden (z.B. Künzelstab; LRS 5, Spitzenquerschnitt
F=5cm²) durch
den Tiefbau durchzuführen. Die Ergebnisse sind dem AG
vorzulegen.

Muss eine KMR-Leitung im Gleitbereich freigelegt
werden, verlängert sich
dieser. Die zulässige Länge der Aufgrabung hängt außer
vom
Rohrdurchmesser wesentlich von der vorhandenen
Axialkraft und damit von
der Entfernung der Aufgrabung vom nächstgelegenen
Brechpunkt ab,
AGFW FW 401-11.

#### Bereich 02.10 Rohrgräben

**Ausführungsbeschreibung 0003 Ausführungsbeschreibung Rohrgräben**
*Ausführungsbeschreibung Rohrgräben*
Verweis-Nr. 100.00

Rohrgräben sind nach DIN 18300 und DIN 19630 für
Haupt- und
Hausanschlussleitungen, in Böden bis einschl. Klasse 5
zu erstellen und
nach Abschnitt 3.09 und 3.11 der DIN 18300 wieder zu
verfüllen.
Für Rohrgrabenbreiten ist der Abschnitt 5.2 der DIN
4124 maßgebend.
Einebnen der Grabensohle, erforderlichenfalls
Wasserhaltung (Tag- und
Grundwasser, Gewässer). Gegebenenfalls Roden von
Sträuchern und
Büschen. Seitliches Lagern bzw. getrenntes Lagern von
unterschiedlichem
Aushub sowie fachgerechter Wiedereinbau.
Verfüllen des Rohrgrabens und lagenweises Verdichten
mit Einlegen des
Trassenwarnbands.
Die ZTV A-StB 12 ist zu beachten.
Abfuhr des durch das Rohr verdrängten Erdreiches. Bei
Abfuhr von
Aushub/Aufbruch sind die Ladekosten und die
Kippgebühren enthalten.

Sämtliche Geräte und Werkzeuge sind hierzu vorzuhalten.

Die Beschaffenheit der Grabensohle schreiben die
Abschnitte 4.1 bis 4.3 der
DIN 4033 vor. Es ist erforderlich, dass die Sohle auf
der ganzen Länge
tragfähig und steinfrei erstellt wird.

Die Rohrgrabentiefe wird von der Bauleitung der
Stadtwerke vorgegeben.
Zur Berechnung der Rohrgrabentiefe wird die
Aufbruchtiefe (Positionen mit
den Verweis-Nr. 200.000, 240.100, 250.100, 255.100,
260.100, 295.100) von
der tatsächlichen Grabentiefe abgezogen.

Normale Rohrgrabentiefe im Gasrohrnetz 1,20 m (1 m
Deckung über
Rohrscheitel). Bei Hausanschlüssen entsprechend der
Höhe des
Anschlusses (ca. 0,95 m).

Normale Rohrgrabentiefe im Wasserrohrnetz 1,70 m (1,5
m Deckung über
Rohrscheitel). Bei Hausanschlüssen entsprechend der
Höhe des
Anschlusses (ca. 1,45 m).

Bei der Verlegung von Nahwärmeleitungen sind die AGFW
Richtlinien des
Arbeitsblattes FW 401 - Teil 12 einzuhalten.
Rohrgrabentiefe im
Nahwärmenetz entsprechend dem KMR Rohrdurchmesser in
der Regel 0,8
m Deckung über Rohrscheitel. Genauere Angaben zu den
Abmessungen
des Wärme Rohrgrabens müssen dem Entwurfs-bzw.
Ausführungsplanes
entnommen werden.

Die Abrechnungsbreite für Gasleitungensgräben beträgt
0,60 m und für
Wasserleitungsgräben 0,80 m.

Bei einem gemeinsamen Graben (Stufengraben) für
Hauptleitungen
Wasser-, Wärme- und Gasleitungen bzw. Leerrohren
erfolgt die Abrechnung
nach Grabenprofil, welcher zusammen mit der Bauleitung
von AN und AG
festgelegt wird.
Aufteilung der Positionen mit der Verweis-Nr.100.110,
100.120, 100.210 und
100.220 nach der jeweiliger Sohlenbreite. Bei
Einbindungen o. Ä. kommt der
Rohrgraben in seiner tatsächlich ausgeführten Breite
zur Abrechnung.

DIe Vergütung für die Herstellung eines Stufengrabens
erfolgt in
vertikaler Aufteilung der jeweiligen Rohrgräben bis
1,25 m Tiefe und ab
1,25m Tiefe (Grabenprofil ist zu beachten).

Die Abrechnung eines Leitungsgrabens erfolgt immer
jeweils nur über
eine der nachfolgenden Positionen (Gesamttiefe,
abzüglich der
Straßenoberläche ist entscheidend).
Beispiel: Aushubtiefe (abzüglich Straßenoberfläche)
beträgt 1,70 m -
0,15 (Asphalt) = 1,55 m. Die Abrechnung erfolgt über
die Position
01.20.3 (Rohrgraben ab 1,25 Aushub).

Beispiel "Erschwerniszuschlag für Gräben mit einer
Grabentiefe über
2,0 m ":
Aushubtiefe 2,50m - 2,0 m = 0,5 m
--> der Erschwerniszuschlag gilt nur für die 0,5 m

Die Abstände der einzelnen Sparten werden von der
Bausaufsicht vor Ort
festgelegt.

Vor der Ausführung von Rohrgräben für die Verlegung
mehrerer Sparten
(Wasser-, Wärme-, Gasleitungen, Leerrohre) müssen die
Grabenabmessungen zwischen der Bauleitung der
Stadtwerke und dem AN
abgestimmt und festgelegt werden. Diese Festlegungen
müssen in einem
Protokoll festgehalten werden und dienen als Grundlage
für die Abrechnung
der ausgeführten Positionen.

Der Einsatz eines Minnibaggers wird nicht gesondert
vergütet. Der eventuelle
Mehraufwand ist in die Positionen für den Aushub mit
Bagger einzurechnen.

Bauzäune rechts und links vom Rohrgraben einrichten
vorhalten und
entfernen. Höhe 2 m, bzw. gemäß den geltenden
Vorschriften.

Leitungsgräben normgerecht nach DIN 4124 verbauen.
Der Verbau ist in die folgenden Positionen mit
einzurechnen.

**02.10.0001 Rohrgraben bis einschließlich 1,25 m Tiefe, Aushub, mittels Bagger Verweis-Nr. 100.110**
Rohrgraben bis einschließlich 1,25 m Tiefe, Aushub,
mittels Bagger
Menge: 1725,000 m³

**02.10.0002 Rohrgraben bis einschließlich 1,25 m Tiefe, Verfüllen, mittels Bagger Verweis-Nr. 100.120**
Rohrgraben bis einschließlich 1,25 m Tiefe, Verfüllen,
mittels Bagger
(Aushub abzüglich Pos. mit den Verweis-Nr.170.000,
180.000 und 186.000)
Menge: 475,000 m³

**02.10.0003 Rohrgraben ab 1,25 m Tiefe, Aushub, mittels Bagger Verweis-Nr. 100.210**
Aushub, mittels Bagger.
Der bei dieser Grabentiefe nötige Verbau ist mit
einzurechnen.
auch der Einbau von Saumbohlen wird nicht gesondert
vergütet.
Menge: 3000,000 m³

**02.10.0004 Rohrgraben ab 1,25 Tiefe, Verfüllen, mittels Bagger Verweis-Nr.100.220**
Rohrgraben ab 1,25 m Tiefe, Verfüllen, mittels Bagger
(Aushub abzüglich
Pos. mit den Verweis-Nr.170.000, 180.000 und 186.000)
Menge: 800,000 m³

**02.10.0005 Zuschlag für Handschachtung, für Pos. mit den Verweis-Nr.100.110, 100.120, 100.210 und 100.220 Verweis-Nr. 100.230**
Zuschlag für Handschachtung, für Pos. mit den
Verweis-Nr.100.110,
100.120, 100.210 und 100.220
Menge: 275,000 m³

**02.10.0006 Zuschlag für Gräben bei Überkopfverfüllung (gilt nur bei Hauptleitungen) Verweis-Nr. 100.510**
Zuschlag für Gräben bei Überkopfverfüllung gilt nur
bei Hauptleitungen und
vorheriger Absprache mit dem AG.

z.B. bei schmalen Straßen und Wegen
Menge: 1000,000 m³

**02.10.0007 Zuschlag Aushub frühere Bodenklasse 6 (leicht lösbarer Fels)**
Zulage zur Bodenaushubposition für Leitungsgraben und
Suchschlitzen,
Baugruben,etc.
(zur Verrechnung werden maximal die Rohrgrabenbreiten
nach Pos. mit der
Verweis-Nr.100.000 bzw. die Baugrubenabmessungen nach
Pos. mit der
Verweis-Nr.110.000 angesetzt, ggf. abzgl. Pos. mit der
Verweis-Nr.145.000)
Auf- und Abladen, Ab- und Anfahrt (Zuschlagsposition).

Abgerechnet wird  Bodenaushub nach der früheren
Bodenklasse 6 in
Kubikmeter, als Zulage zum Bodenaushub
Menge: 675,000 m³

**02.10.0008 Zuschlag Aushub frühere Bodenklasse 7; (Fels- bzw. Steinabbruch)**
Zulage zur Bodenaushubposition für Leitungsgraben und
Suchschlitzen,
Baugruben,etc.

Fels- bzw. Steinabbruch (Bodenklasse 7) im
Leitungsgraben,
(zur Verrechnung werden maximal die Rohrgrabenbreiten
nach Pos. mit der
Verweis-Nr.100.000 bzw. die Kopflochabmessungen nach
Pos. mit der
Verweis-Nr.110.000 angesetzt, ggf. abzgl. Pos. mit der
Verweis-Nr.145.000)
Auf- und Abladen, Ab- und Anfahrt
Abgerechnet wird Bodenaushub nach der früheren
Bodenklasse 7 in
Kubikmeter, als Zulage zum Bodenaushub
Menge: 300,000 m³

**02.10.0009 Zuschlag Gefrorenes Rohrgrabenmaterial abbauen**
Zulage zur Bodenaushubposition für Leitungsgraben und
Suchschlitzen,
Baugruben,etc. Abrechnung nach Kubikmeter.

Gefrorenes Rohrgrabenmaterial abbauen,
(zur Verrechnung werden maximal die Rohrgrabenbreiten
nach Pos. mit der
Verweis-Nr.100.000 bzw. die Kopflochabmessungen nach
Pos. mit der
Verweis-Nr.110.000 angesetzt, ggf. abzgl. Pos. mit der
Verweis-Nr.145.000)
Auf- und Abladen, Ab- und Anfahrt (Zuschlagsposition)
Menge: 30,000 m³

**02.10.0010 Erschwerniszuschlag für Gräben mit einer Grabentiefe über 2m Verweis-Nr. 100.550**
Erschwerniszuschlag für Gräben mit einer Grabentiefe
über 2,00m.
Der Zuschlag gilt nur für das Differenzmaß.
Menge: 200,000 m³

**02.10.0011 Zuschlag für Gräben zu parallel verlaufenden in Betrieb befindlichen Wasserhauptleitungen (nicht im Graben sichtbar) Verweis-Nr. 100.600**
Zuschlag für Gräben zu parallel verlaufenden in
Betrieb befindlichen und
sehr alten Wasserhauptleitungen aus PVC, GUSS oder AZ
(nicht im Graben
sichtbar), bekannte Lage der Leitung max. 0,5 m
außerhalb des
Rohrgrabens.

Mögliche Einschränkungen (Verkürzung) der
Tiefbauarbeiten bzw.
Rohrleitungsgraben aufgrund von Ausknickungsgefahr der
bestehenden
Leitungen (z.B. Wasserleitung)
Menge: 1700,000 m

**02.10.0012 Zulage von Minierungen von Randsteinen, Betonplatten, Kanälen usw.**
Minierungen von Randsteinen, Betonplatten, Kanälen usw.

nur beim Aushub des Rohrgrabens; nicht bei der
Verfüllung

Zulage zum Grabenaushub (Verweis-Nr. 100.110 / 100.120)
Menge: 40,000 m³

#### Bereich 02.20 Aushub und Wiederverfüllung für Klein- und Einzelbaugruben und Suchschlitze

**Ausführungsbeschreibung 0004 Ausführungsbeschreibung Einzelbaugruben**
*Ausführungsbeschreibung Einzelbaugruben*
Verweis-Nr.110.000
Aushub und Wiederverfüllung von Einzelbaugruben aller
Größen (punktuelle
Aufgrabungen)  mit Bagger oder Hand

Liefern und Einbau von Sand (min. 10 cm unter und 20
cm über dem Rohr)
und aller anderen nötigen Ersatzstoffe (z.B. Füllkies,
Mineralbeton, Humus)
und eventuell nötigen Nebenarbeiten. Einrichten,
Vorhalten und Entfernen
der Absperrungen mittels Bauzäunen. Höhe 2 m, bzw.
gemäß den geltenden
Vorschriften.

Für Aushubmaterial aus der Baugrube wird keine
Zwischenlagerung
vergütet. Bei PE HD - Rohren werden zum Erstellen von
Muffen/Heizwendelschweißungen keine Einzelbaugruben
angerechnet.

**02.20.0001 Einzelbaugruben bis zu einer Tiefe von einschließlich 1,25 m**
Einzelbaugruben bis zu einer Tiefe von einschließlich
1,25 m.
Menge: 135,000 m³

**02.20.0002 Einzelbaugruben ab einer Tiefe von 1,25 m.**
Einzelbaugruben ab einer Tiefe von 1,25 m. Der Verbau
ist in diese Position
mit einzurechnen
Menge: 405,000 m³

**02.20.0003 Suchschlitze**
Suchschlitze zur Festlegung der Lage von vorhandenen
Leitungen deren
Lage nicht bekannt ist, bzw. auf Anweisung unserer
Bauaufsicht, mit
besonderer Vorsicht, quer zur Leitungstrasse,
herstellen, wiederverfüllen und
verdichten (bis 1,5 m Länge ein Suchschlitz, bis 3 m
Länge 2 Suchschlitze
und weiter in 1,5 m Schritten). Mischpreis aus Hand
und Maschinenaushub,
nur in Absprache mit unserer Bauaufsicht. Bei
Suchschlitzen werden keine
Kreuzungen vergütet.
(inkl. Fotodokumentation)
Menge: 40,000 St.

#### Bereich 02.30 Abfuhr von Aushub und Entsorgung

**Ausführungsbeschreibung 0005 Ausführungsbeschreibung Abfuhr von beprobten Aushubmate**
*Ausführungsbeschreibung Abfuhr von beprobten Aushubmaterial, gegebenenfalls mit Bauschutt bzw. Fremdanteile*
Abfuhr von beprobten Aushubmaterial, gegebenenfalls
mit Bauschutt,
Auf und Abladen, Ab- und Anfahrt.
Abrechnung nach Wiegescheinen.

Anfallendes Aushubmaterial ist zu trennen, d. h.
wiedereinbaufähiges
Material ist gesondert auszubauen und eventuell auf
Zwischenlager zu
transportieren. Dieser Aufwand wird nicht gesondert
vergütet und ist in den
betreffenden Positionen (Aushub) hineinzurechnen.

**02.30.0001 Abfuhr von Aushub Verweis-Nr.145.000**
Abfuhr von Aushub, maximal die Summe aus Pos. mit den
Verweis-Nr.
170.000 (Füllkies), 180.000(Sand) und 186.000
(Mineralbeton/Schotter).
Abfuhr auf eine vom AN bereitzustellende, fachgerechte
Bereitstellungsfläche. Bildung geeigneter, getrennter
Haufwerke, Schützen
während der Lagerzeit und späteres Laden.
Haufwerke müssen beschildert werden.
Die Haufwerke werden baubegleitend durch ein vom AN
bestimmtes
zertifiziertes Labor beprobt und analysiert, zur
Bestimmung des
Entsorgungsweges.
DIe Abrechnung der Beprobung erfolgt 1 zu 1 an den AG
ohne
Geschäftskostenzuschlag, sofern diese vom AG
durchgeführt bzw.
organisiert wird.
Gegebenenfalls kann nach Rücksprache mit dem AG die
Beauftragung zur
Haufwerks-Beprobung direkt durch den AG erfolgen.
Menge: 4725,000 m³

**02.30.0002 Entsorgung von Aushubmaterial Z 0**
Entsorgung von Aushubmaterial nach den Anforderungen
an die stoffliche
Verwertung von mineralischen Abfällen gemäß Leitfaden
zu den
Eckpunkten, Anforderungen an die Verfüllung von
Gruben, Brüchen sowie
Tagebauen (Bay. Eckpunktepapier) Zuordnungswert Z0.
Die Verwertung ist nachzuweisen.
inkl. Laden, Transport, Kippgebühr und
Entsorgungsnachweise
Menge: 2430,000 t

**02.30.0003 Entsorgung von Aushubmaterial Z 1.1**
Entsorgung von Aushubmaterial nach den Anforderungen
an die stoffliche
Verwertung von mineralischen Abfällen gemäß Leitfaden
zu den
Eckpunkten, Anforderungen an die Verfüllung von
Gruben, Brüchen sowie
Tagebauen (Bay. Eckpunktepapier) Zuordnungswert Z 1.1
Die Verwertung
ist nachzuweisen.
inkl. Laden, Transport, Kippgebühr und
Entsorgungsnachweise
Menge: 1680,000 t

**02.30.0004 Entsorgung von Aushubmaterial Z 1.2**
Entsorgung von Aushubmaterial nach den Anforderungen
an die stoffliche
Verwertung von mineralischen Abfällen gemäß Leitfaden
zu den
Eckpunkten, Anforderungen an die Verfüllung von
Gruben, Brüchen sowie
Tagebauen (Bay. Eckpunktepapier) Zuordnungswert Z 1.2
Die Verwertung
ist nachzuweisen.
inkl. Laden, Transport, Kippgebühr und
Entsorgungsnachweise
Menge: 2360,000 t

**02.30.0005 Entsorgung von Aushubmaterial Z 2**
Entsorgung von Aushubmaterial nach den Anforderungen
an die stoffliche
Verwertung von mineralischen Abfällen gemäß Leitfaden
zu den
Eckpunkten, Anforderungen an die Verfüllung von
Gruben, Brüchen sowie
Tagebauen (Bay. Eckpunktepapier) Zuordnungswert Z 2.
Die Verwertung ist nachzuweisen.
inkl. Laden, Transport, Kippgebühr und
Entsorgungsnachweise
Menge: 400,000 t

**02.30.0006 Entsorgung von Aushubmaterial > Z2, DK 0**
Entsorgung von Aushubmaterial nach den Anforderungen
an die stoffliche
Verwertung von mineralischen Abfällen gemäß
Deponieverordnung
Zuordnungswert > Z2, DK 0.
Die Entsorgung ist nachzuweisen.
inkl. Laden, Transport, Kippgebühr und
Entsorgungsnachweise
Menge: 200,000 t

**02.30.0007 Entsorgung von Aushubmaterial > Z2, DK 1**
Entsorgung von Aushubmaterial nach den Anforderungen
an die stoffliche
Verwertung von mineralischen Abfällen gemäß
Deponieverordnung
Zuordnungswert > Z2, DK 1.
Die Entsorgung ist nachzuweisen.
inkl. Laden, Transport, Kippgebühr und
Entsorgungsnachweise
Menge: 65,000 t

#### Bereich 02.40 Zwischenlagerung Aushub und Betonabbruch einschl. Abfuhr

**02.40.0001 Zwischenlagerung von Aushub, der nicht im Rohrgrabenbereich gelagert werden kann und wieder verfüllt wird**
Zwischenlagerung von Aushub, der nicht im
Rohrgrabenbereich gelagert
werden kann und wieder verfüllt wird (zur Verrechnung
werden maximal die
unter Pos. mit den Verweis-Nr. 100.120 und 100.220
ermittelten Massen
angesetzt, ggf. abzgl. Pos. mit der
Verweis-Nr.145.000) einschl. Auf- und
Abladen, Ab- und Anfahrt, (Zuschlagposition)
Menge: 800,000 m³

**02.40.0002 Betonabbruch, einschl. Abfuhr (Deponierung) des Materials**
Betonabbruch, einschl. Abfuhr (Deponierung) des
Materials (zur
Verrechnung werden maximal die Rohrgrabenbreiten nach
Pos. mit der
Verweis-Nr.100.000 bzw. die Kopflochabmessungen nach
Pos. mit der
Verweis-Nr.110.000 angesetzt, ggf. abzgl. Pos. mit der
Verweis-Nr.145.000)
einschl. Kippgebühr, Auf- und Abladen, Ab- und Anfahrt
(Zuschlagsposition),
eventuell im Beton vorhandene Armierungen werden nicht
extra vergütet.
Menge: 40,000 m³

#### Bereich 02.50 Füllkies, Sand, Schotter und Humus

**02.50.0001 Füllkies (Frostschutzkies) liefern, einbauen und lagenweise verdichten Verweis-Nr.170.000**
Füllkies (Frostschutzkies) liefern, einbauen und
lagenweise verdichten (zur
Verrechnung werden maximal die Rohrgrabenbreiten nach
Pos. mit der
Verweis-Nr.100.000 angesetzt, abzgl. der Pos. mit der
Verweis-Nr.180.000
bzw. 181.000 und 186.000 angesetzt).
Verdichtungsgrad gemäß ZTV-StB
Menge: 1500,000 m³

**02.50.0002 Füllkies (Frostschutzkies) liefern (Bei Regiearbeiten, zB. Rohrbrüchen).**
Füllkies (Frostschutzkies) liefern (Bei Regiearbeiten,
z.B. Rohrbrüchen).
Menge: 60,000 m³

**02.50.0003 Sand (Rundkorn) für Gas und Wasserleitungen liefern und einfahren frei Baustelle einschl. Einbringung der Sandeinbettung Verweis-Nr.180.000**
Sand (Rundkorn) für Gas und Wasserleitungen liefern
und einfahren frei
Baustelle einschl. Einbringung der Sandeinbettung,
d.h. 10 cm starke
Sandschicht unter und 20 cm über dem Rohr, Körnung 0 -
4 mm (zur
Verrechnung werden maximal die unter Pos. mit der
Verweis-Nr.100.000
genannten Rohrgrabenbreiten angesetzt, die Höhe ergibt
sich zu 0,3 m +
Rohrdurchmesser). Brechsand bzw. Sand mit
scharfkantigen Anteilen ist
nicht zulässig. Ab einem Rohrdurchmesser von DN 250/da
225 ist das
verdrängte Rohrvolumen abzuziehen.
Menge: 1485,000 m³

**Ausführungsbeschreibung 0006 Ausführungsbeschreibung Sand für Nahwärmeleitung**
*Ausführungsbeschreibung Sand für Nahwärmeleitung*
Sandbeschaffenheit: Korngröße: 0-4 mm; Klassifikation:
Natursande, NS 0/2;
Sandart: nicht bindiger Mittel- bis Grobsand; Kornart:
rundkantig; Norm: DIN
4226 bzw. TL Min-StB94;Korngrößenverteilung nach EN
489 im Mittel! Dem
AG ist vor Einbau die Sieblinie zu übergeben.

Kunststoffmantelrohre sind allseitig mit min. 10 cm
Sand lagenweise und
äußerst sorgfältig wieder zu verfüllen und
ausschließlich per Hand zu
verdichten. Besondere Aufmerksamkeit ist dabei den
Zwischenräumen
zwischen den Rohren zu widmen. Diese Bereiche müssen
sorgfältig
unterstampft und verdichtet werden. Im Zugs dieser
Arbeiten sind gleichzeitig
eventuelle Hilfslager zu entfernen, Sandsäcke sind
aufzuschlitzen. Wenn es
aufgrund ungünstiger Randbedingungen nicht
ausgeschlossen ist, dass
während der Tiefbauarbeiten der Bettungssand z.B.
durch Regen
ausgeschwemmt wird, ist die Bettungszone mit
Geotextilien zu umhüllen. Die
Kosten hierfür sind in die Position mit einzurechnen.

gemaß Sieblinienband DIN EN 12620 Korngruppe 0/2,
liefern, einbauen und
verdichten.

**02.50.0004 Sand für Nahwärmeleitungen liefern und einfahren frei Baustelle und verdichten einschl. Einbringung der Sandeinbettung Verweis-Nr.181.000**
Sand für Nahwärmeleitungen liefern und einfahren frei
Baustelle einschl.
Einbringung der Sandeinbettung. Ab einem
Rohrdurchmesser von 200 mm
(Rohrmantel mit Isolierung) ist das verdrängte
Rohrvolumen abzuziehen. Bei
Außendurchmessern unter 200 mm wird das Rohr
übermessen.
Menge: 270,000 m³

**02.50.0005 Sand (Rundkorn, Körnung 0 - 4 mm) liefern (Bei Regiearbeiten, z.B. Rohrbrüchen).**
Sand (Rundkorn, Körnung 0 - 4 mm) liefern (Bei
Regiearbeiten, zB.
Rohrbrüchen). Brechsand bzw. Sand mit scharfkantigen
Anteilen ist nicht
zulässig.
Menge: 60,000 m³

**02.50.0006 Schotter oder Mineralbeton (Körnung 0-32 mm) liefern, einbauen und verdichten frei Baustelle Verweis-Nr.186.000**
Schotter oder Mineralbeton (Körnung 0-32 mm) liefern
und einbauen frei
Baustelle, (zur Verrechnung werden maximal die unter
Pos. mit der
Verweis-Nr.100.000 genannten Rohrgrabenbreiten
angesetzt), nur in
Absprache mit der Bauleitung der Stadtwerke.

Verdichtungsgrad gemäß ZTVT-StB in Fahrbahn
Verdichtungsgrad EV2
mind. 150 MN/m2 (Planum) in Geh- und Radwegen
Verdichtungsgrad EV2
mind. 120 MN/m2)
Menge: 1000,000 m³

**02.50.0007 Schotter oder Mineralbeton liefern (Bei Regiearbeiten, z.B. Rohrbrüchen)**
Menge: 70,000 m³

**02.50.0008 Liefern und Einbauen von Sicherungsbeton**
Menge: 10,000 m3

**02.50.0009 Liefern von Sicherungsbeton (bei Regiearbeiten)**
Menge: 5,000 m3

**02.50.0010 Humus frei Baustelle liefern und einbauen**
Menge: 35,000 m³

**02.50.0011 Humus frei Baustelle liefern (bei Regiearbeiten)**
Menge: 10,000 m³

#### Bereich 02.60 Hauseinführungen, Kernbohrungen und Mehrsparteneinführungen

**02.60.0001 Durchbrüche bei Bruchsteinwänden**
Durchbrüche bei Bruchsteinwänden für Hausanschlüsse
herstellen, Höhe 30
cm, Breite 15 cm, einschl. Einbringen des Futterrohres
(bei Bedarf) und
Verschließen des Mauerdurchbruches mittels Quellbeton
inkl. allen Materials
je cm
Menge: 100,000 cm

**02.60.0002 Herstellen der Kernbohrung für Hausanschlüsse Glasfaserleerrohr Verweis-Nr.515.000**
Herstellen der Kernbohrung für Hausanschluss mit
unternehmereigenem
Kernbohrgerät bis 50 mm Durchmesser für Hohlblock,
Ziegel und
Betonmauern sowie Bruchsteinwände (Hohlblock-
Ziegelmauern und
Bruchsteinwände kommen nur in Ausnahmefällen vor).
Inkl. Lösen und
entsorgen des Bohrkerns und reinigen des
Arbeitsplatzes.
je cm Stärke
Menge: 250,000 cm

**02.60.0003 Herstellen der Kernbohrung für Hausanschlüsse Gas/Wasser/Wärme Verweis-Nr.515.000**
Herstellen der Kernbohrung für Hausanschluss mit
unternehmereigenem
Kernbohrgerät bis 110 mm Durchmesser für Hohlblock,
Ziegel und
Betonmauern sowie Bruchsteinwände (Hohlblock-
Ziegelmauern und
Bruchsteinwände kommen nur in Ausnahmefällen vor).
Inkl. Lösen und
entsorgen des Bohrkerns und reinigen des
Arbeitsplatzes.
je cm Stärke
Menge: 250,000 cm

**02.60.0004 Herstellen der Kernbohrung für Hausanschlüsse Gas/Wasser/Wärme bis 150 mm Verweis-Nr.515.000**
Herstellen der Kernbohrung für Hausanschluss mit
unternehmereigenem
Kernbohrgerät bis 150 mm Durchmesser für Hohlblock,
Ziegel und
Betonmauern sowie Bruchsteinwände (Hohlblock-
Ziegelmauern und
Bruchsteinwände kommen nur in Ausnahmefällen vor).
Inkl. Lösen und
entsorgen des Bohrkerns und reinigen des
Arbeitsplatzes.
je cm Stärke
Menge: 500,000 cm

**02.60.0005 Herstellen der Kernbohrung für Hausanschlüsse Gas/Wasser/Wärme bis 250 mm Verweis-Nr.515.000**
Herstellen der Kernbohrung für Hausanschluss mit
unternehmereigenem
Kernbohrgerät bis 250 mm Durchmesser für Hohlblock,
Ziegel und
Betonmauern sowie Bruchsteinwände (Hohlblock-
Ziegelmauern und
Bruchsteinwände kommen nur in Ausnahmefällen vor).
Inkl. Lösen und
entsorgen des Bohrkerns und reinigen des
Arbeitsplatzes.
je cm Stärke
Menge: 500,000 cm

**02.60.0006 Herstellen der Kernbohrung für Hausanschlüsse Gas/Wasser/Wärme bis 300 mm Verweis-Nr.515.000**
Herstellen der Kernbohrung für Hausanschluss mit
unternehmereigenem
Kernbohrgerät bis 300 mm Durchmesser für Hohlblock,
Ziegel und
Betonmauern sowie Bruchsteinwände (Hohlblock-
Ziegelmauern und
Bruchsteinwände kommen nur in Ausnahmefällen vor).
Inkl. Lösen und
entsorgen des Bohrkerns und reinigen des
Arbeitsplatzes.
je cm Stärke
Menge: 80,000 cm

**02.60.0007 Zuschlag für Pos. mit der Verweis-Nr.515.000 und 525.000, wenn die Kernbohrung vom Keller aus erstellt wird.**
Menge: 10,000 St.

**02.60.0008 Zuschlag Pos. mit der Verweis-Nr.515.000 und 525.000 für Mauerstärken ab 1,0 m**
Zuschlag Pos. mit der Verweis-Nr.515.000 und 525.000
für Mauerstärken ab
1m
Menge: 1,000 Stk.

**Ausführungsbeschreibung 0007 Ausführungsbeschreibung Beton-Versiegelung**
*Ausführungsbeschreibung Beton-Versiegelung*
bestehend aus zwei Komponenten

Beton kann bis zu einer bestimmten Tiefe
durchfeuchten, bevordie absolute
Wasserundurchlässigkeit eintritt. So ist es möglich,
dass Wasser den
Dichtungseinsatz umwandert. Zudem bestehtdie Gefahr,
dass infolge der
Kernbohrung angeschnittener Bewehrungsstahl korrodiert.

Die Grundierung dringt tief in die Kapillaren und
Luftbläschen des Betons
ein und verschließt diese dauerhaft wasserdicht.
Wasser kann auf diesem Wege den Dichtungseinsatz nicht
umwandern. Die
Grundierung wird mit Pinsel oder Rolle aufgebracht.

Der Speziallack versiegelt die Oberfläche der
Kernbohrungs wandung und
schützt gleichzeitig den eventuell angeschnittenen
Bewehrungsstahl vor
Korrosion. Der Speziallack wird ebenfalls mit Pinsel
oder Rolle aufgetragen.

Inkl. An- und Abtransport aller erforderlichen
Maschinen und Geräte sowie
Umsetzen, Betriebsstoffe und fachgerechte Entsorgung
anfallender Abfälle.

**02.60.0009 Grundierung**
Grundierung zur Versiegelung von Kernbohrungen und zum
Schutz des
Bewehrungsstahles vor Korrosion in Kombination mit
Speziallack.

Fabrikat: Doyma Curaflex® 1710 o. glw.

liefern und einbringen
Menge: 1,000 l

**02.60.0010 Speziallack**
Speziallack zur Versiegelung von Kernbohrungen und zum
Schutz des
Bewehrungsstahles vor Korrosion in Kombination mit
Grundierung.

Fabrikat: Doyma Curaflex® 1715 o. glw.

liefern und einbringen
Menge: 1,000 l

**Ausführungsbeschreibung 0008 Ausführungsbeschreibung Fluchtgerechte Montage der Maue**
*Ausführungsbeschreibung Fluchtgerechte Montage der Mauerdurchführung in eine Kernbohrung gemäß Einbauanweisung*
Fluchtgerechte Montage der Hausanschlussgarnitur in
eine Kernbohrung
gemäß Einbauanweisung bzw. auf Anweisung unserer
Bauaufsicht und
wiederverschließen mittels Vergussbeton,
Expansionsharz (M3000 Tangit)
und/ oder zwei Ringraumdichtungen, inkl. evtl.
Demontage von
Montagegehilfen .

Montage gemäß den Richtilinien des Herstellers der
Gebäudeeinführung und
der Stadtwerke Neuburg.

Abholung aller Hauseinführungstypen bei den
Stadtwerken ND
(Heinrichsheimstraße 2)

**02.60.0011 Fluchtgerechte Montage der Mauerdurchführungen für Hausanschlüsse da 32 bis 63 (nur Einbau)**
für Hausanschlüsse bis da 63

Offene oder grabenlose Bauweise möglich. Fabrikat:
Hauff
Menge: 10,000 St.

**02.60.0012 Fluchtgerechte Montage einer Mehrsparteneinführung bis DN200 (nur Einbau)**
Fluchtgerechte Montage einer Mehrsparteneinführung bis
DN 200 für
Außenwand, gemäß Einbauanweisung bzw. auf Anweisung
unserer
Bauaufsicht, inkl. allen Materials und evtl. Demontage
von Montagehilfen.

In der Position ist auch die komplette Montage der in
der
Mehrsparteneinführung befindlichen Einzeleinführungen
wie z.B. Wasser,
Strom, Kommunikation, Gas abzudecken.

Fabrikat: Hauff
Menge: 3,000 St.

**02.60.0013 Fluchtgerechte Montage einer Mehrsparteneinführung bis DN300 (nur Einbau)**
Fluchtgerechte Montage einer Mehrsparteneinführung bis
DN 300 für
Außenwand, gemäß Einbauanweisung bzw. auf Anweisung
unserer
Bauaufsicht, inkl. allen Materials und evtl. Demontage
von Montagehilfen.

In der Position ist auch die komplette Montage der in
der
Mehrsparteneinführung befindlichen Einzeleinführungen
wie z.B. Wasser,
Strom, Kommunikation, Wärme abzudecken.

Fabrikat: Hauff
Menge: 2,000 St

**02.60.0014 Fluchtgerechte Montage einer Mehrsparteneinführung, für Bodenplatte (nur Einbau)**
Fluchtgerechte Montage einer Mehrsparteneinführung,
für Bodenplatte,
gemäß Einbauanweisung bzw. auf Anweisung unserer
Bauaufsicht, inkl.
allen Materials und evtl. Demontage von Montagehilfen

In der Position ist auch die komplette Montage der in
der
Mehrsparteneinfühhung befindlichen Einzeleinführungen
wie z.B. Wasser,
Strom, Kommunikation, Gas abzudecken.

Fabrikat: Hauff
Menge: 1,000 St.

**Ausführungsbeschreibung 0009 Ausführungsbeschreibung Erdgas Hausanschluss Garnituren**
*Ausführungsbeschreibung Erdgas Hausanschluss Garnituren*
Lieferung und Einbau der HAS-Garnituren

Hersteller: Schuck oder glw.:
'...................................'

**02.60.0015 da 32 - Eckausführung ( Baulänge 700mm) liefern und einbauen**
Erdgas HAS-Garnitur vom Typ HSP-PE-SKEFGTN, PE da 32,
SDR 11, MOP
5, Eckausführung mit 1"Flanschanschluss, Knebelgriff,
Baulänge ist 700 mm
Menge: 1,000 Stk.

**02.60.0016 da 32 - Eckausführung (Baulänge 1000mm) liefern und einbauen**
Erdgas HAS-Garnitur vom Typ HSP-PE-SKEFGTN, PE da 32,
SDR 11, MOP
5, Eckausführung mit 1"Flanschanschluss, Knebelgriff,
Baulänge ist 1000
mm
Menge: 1,000 Stk.

**02.60.0017 da 32 - Durchgangsausführung (Baulänge 700 mm) liefern und einbauen**
Erdgas HAS-Garnitur vom Typ HSP-PE-SKDFGTN, PE da 32,
SDR 11,
MOP 5, Durchgangsausführung mit 1"Flanschanschluss,
Knebelgriff,
Baulänge ist 700 mm
Menge: 1,000 Stk

**02.60.0018 da 32 - Durchgangsausführung (Baulänge 1000 mm) liefern und einbauen**
Erdgas HAS-Garnitur vom Typ HSP-PE-SKDFGTN, PE da 32,
SDR 11,
MOP 5, Durchgangsausführung mit 1"Flanschanschluss,
Knebelgriff,
Baulänge ist 1000 mm
Menge: 1,000 Stk.

**02.60.0019 da 32, flexibel, Durchgangsausführung (Baulänge 2000 mm) liefern und einbauen**
Erdgas HAS-Garnitur vom Typ HSP-PE-flex da 32, SDR 11,
MOP 5,
Durchgangsausführung mit 1"Flanschanschluss,
Knebelgriff, Baulänge ist
2000 mm
Menge: 1,000 Stk.

**02.60.0020 da 32, flexibel, Eckausführung (Baulänge 2000 mm) liefern und einbauen**
Erdgas HAS-Garnitur vom Typ HSP-PE-flex da 32, SDR 11,
MOP 5,
Eckausführung mit 1"Flanschanschluss, Knebelgriff,
Baulänge ist 2000 mm
Menge: 1,000 Stk.

**02.60.0021 da 32, flexibel, Durchgangsausführung (Baulänge 6000 mm) liefern und einbauen**
Erdgas HAS-Garnitur vom Typ HSP-PE-flex da 32, SDR 11,
MOP 5,
Durchgangsausführungmit 1"Flanschanschluss,
Knebelgriff, Baulänge ist
6000 mm
Menge: 1,000 Stk.

**02.60.0022 da 32, flexibel, Eckausführung (Baulänge 6000 mm) liefern und einbauen**
Erdgas HAS-Garnitur vom Typ HSP-PE-flex da 32, SDR 11,
MOP 5,
Eckausführung mit 1"Flanschanschluss, Knebelgriff,
Baulänge ist 6000 mm
Menge: 1,000 Stk.

**02.60.0023 da 32, Eckausführung mit Speedpipe-Durchgang 2/7mm oder 2/10 mm (Baulänge 660 mm) liefern und einbauen**
Erdgas HAS-Garnitur 8-kant vom Typ HS-SKEFGTN-PE-AR-TE
DN 25 / PE
da 32, SDR 11, MOP 5, Eckausführung mit
1"Flanschanschluss, mit
Pipe-Durchgang 2/7 + 2/1 (Baulä0, Baulänge ist 660 mm,
Dichtelemente auf
Gasarmatur vormontiert
Menge: 1,000 Stk.

**02.60.0024 HAS-Garnitur Wandhalterung für flexible Einführungen DN25 liefern und einbauen**
HAS-Garnitur-Wandhalter für flexible
Gashauseinführungen DN 25
Menge: 1,000 Stk.

#### Bereich 02.70 Fremdleitungen

**Ausführungsbeschreibung 0010 Ausführungsbeschreibung Fremdleitungen im Rohrgrabenber**
*Ausführungsbeschreibung Fremdleitungen im Rohrgrabenbereich (Erschwerniszuschlag) und längsverlaufende (sichtbare) Kabel*
Fremdleitungen im Rohrgrabenbereich
(Erschwerniszuschlag).
Fremdleitungen im Rohrgraben suchen, freilegen,
gegebenfalls vorhandene
Kabelhauben ausbauen, sichern sowie nach erfolgter
Leitungsverlegung in
Sand einbetten. Bei Kabeln mit Kabelhauben abdecken,
unter Gestellung
des hierfür notwendigen Materials. Die dazu nötige
Handschachtung wird
nicht gesondert vergütet und ist in den Einheitspreis
einzurechnen. Die
Anweisungen der Fremdleitungsbetreiber sind zu
beachten.

Ggf. notwendige Handschachtung ist mit in den
Positionen
miteinzuberechnen und wird nicht gesondert vergütet.

Im Rohrgraben längsverlaufende (sichtbar) Kabel

Für im Rohrgraben längsverlaufende (sichtbar) Kabel
und Leitungen, wenn
Kabel zur Seite gelegt und wieder eingebaut werden
müssen, (andernfalls
erfolgt keine gesonderte Vergütung). Kabel(pakete) bei
denen die Lichte
Breite weniger als 30 cm beträgt werden als Einheit
betrachtet.
Weitere Abrechnung in jeweils 0,3 m Schritten Kabel-
oder
Leitungspaketbreite); inkl. Sicherungsmaßnahmen zum
Schutz von
Leitungen, Kabeln, Dränagen, Kabel- und
Leitungspaketen.

Ggf. notwendige Handschachtung ist mit in den
Positionen
miteinzuberechnen und wird nicht gesondert vergütet.

Ausbau alter Leitungen (Kanal, Wasser, Kabel), inkl.
Entsorgung und
aller nötigen Nebenarbeiten

Ausbau alter Leitungen (Kanal, Wasser, Kabel), inkl.
Deponie der alten
Rohre/Kabel inkl. aller nötigen Nebenarbeiten, inkl.
aller Armaturen(z.B.
Schieber, OH und UH), Schiebergestänge und
Anbohrschellen/ventile bei
Wasser- und ggf. Gasleitungen

**02.70.0001 Bei Antreffen von 1 - 4 Stück Kabel bzw. Leitungen (längsverlaufend)**
Bei Antreffen von 1 - 4 Stück Kabel bzw. Leitungen

Ggf. notwendige Handschachtung ist mit in den
Positionen
miteinzuberechnen und wird nicht gesondert vergütet.
Menge: 350,000 m

**02.70.0002 Bei Antreffen von 5 - 10 Stück Kabel bzw. Leitungen (längsverlaufend)**
Bei Antreffen von 5 - 15 Stück Kabel bzw. Leitungen

Ggf. notwendige Handschachtung ist mit in den
Positionen
miteinzuberechnen und wird nicht gesondert vergütet.
Menge: 50,000 m

**02.70.0003 Unterkreuzung oder Überkreuzung (sichtbar)von Fremdleitungen mit Versorgungsleitung**
Unterkreuzung von Fremdleitungen (Kabel und/oder
Rohrleitungen) mit
Versorgungsleitung (bei Kreuzungen von mehreren Kabeln
und/oder
Rohrleitungen zählt es  als eine Kreuzung, wenn diese
nicht eine
Gesamtkabelpaketbreite von 0,50 m übersteigen).
Weitere Abrechnung in
jeweils 0,5 m Schritten Kabel- oder
Leitungspaketbreite);

In die Position ist eine mögliche schleifende Kabel-
oder Leitungsquerung
von max. 3,0 m einzurechnen.

Ggf. notwendige Handschachtung ist mit in den
Positionen
miteinzuberechnen und wird nicht gesondert vergütet.
Menge: 150,000 Krz.

**02.70.0004 Ausbau Kabel aller Art**
Kabel aller Art
Menge: 10,000 m

**02.70.0005 Ausbau Rohre aus PVC oder PE bis einschl. DN 150**
Rohre aus PVC oder PE bis einschl. DN 150
Menge: 10,000 m

**02.70.0006 Ausbau Rohre aus PVC oder PE über DN 150 bis einschl. DN 300**
Rohre aus PVC oder PE über DN 150 bis einschl. DN 300
Menge: 1,000 m

**02.70.0007 Ausbau Rohre aus Stahl oder Guß bis einschl. DN 150**
Rohre aus Stahl oder Guß bis einschl. DN 150
Menge: 5,000 m

**02.70.0008 Ausbau Rohre aus Stahl oder Guß über DN 150 bis einschl. DN 300**
Rohre aus Stahl oder Guß über DN 150 bis einschl. DN
300
Menge: 5,000 m

**Ausführungsbeschreibung 0011 Vorbemerkungen TRGS 519 BT 3**
*Vorbemerkungen TRGS 519 BT 3*
DGUV Information 201-012: Emissionsarme Verfahren nach
TRGS 519 für Tätigkeiten an asbesthaltigen Materialien
,
Ergänzung (Stand: 08.2021)
Verfahren BT 3 nach DGUV Information 201-012 (Stand
08.2021) Emissionsarme Verfahren für Tätigkeiten mit
geringer
Exposition gemäß Nr. 2.9 TRGS 519

BT 3 Asbestzement-Wasserrohrleitungen trennen
Rohrknacken

1 Anwendungsbereich
Ausbau von Asbestzementrohren (AZ-Rohren) bis DN 500 in
erdverlegten Wasserrohrleitungen (z. B. bei
Rohrbrüchen,
Einbindungs- und Umlegungsarbeiten). Trennen der Rohre
mittels Rohrknacken (Kettenrohrschneider)
einschließlich
Aufsägen der Rohrkupplungen.

2 Organisatorische Maßnahmen
Benennung einer sachkundigen verantwortlichen Person
nach TRGS 519 Nr. 5.1.
Beaufsichtigung der Arbeiten durch eine sachkundige und
weisungsbefugte Person nach TRGS 519 Nr. 5.2.
Unternehmensbezogene Anzeige spätestens sieben Tage
vor Beginn der Arbeiten gemäß Anhang I Nr. 2.4.2
GefStoffV/TRGS 519 Nr. 3.2 an die zuständige Behörde
und
den Träger der gesetzlichen Unfallversicherung. Die
unternehmensbezogene Anzeige ist am Sitz des
Unternehmens einzureichen und bei einem Wechsel der
sachkundigen Person, spätestens nach sechs Jahren,
erneut vorzunehmen.
Erstellen einer Gefährdungsbeurteilung und eines
Arbeitsplans nach TRGS 519 Nr. 4.
Erstellen einer schriftlichen Betriebsanweisung sowie
Unterweisung der Beschäftigten nach TRGS 519 Nr. 11.
Arbeitsausführung durch in das Arbeitsverfahren
eingewiesenes Fachpersonal (mind.
zwei Personen) nach TRGS 519 Nr. 5.3.

3 Arbeitsvorbereitung
Arbeitsbereich abgrenzen und kennzeichnen.
Bereitzustellen sind:
Geräte:
  Hydraulik-Rohrschneider für DN 100 bis DN 500 bzw.
Handrohrschneider für DN 50 bis DN 400
Langsamlaufende,
hartmetallbestückte Trenngeräte (Sägen, Fräsen;
maximal vier
Zähne/Zoll, maximale Geschwindigkeit vmax = 1,5 m/s).
Bei
elektrisch betriebenen Trenngeräten müssen diese mit
einer
geeigneten Kapselung (Schutzart mindestens IP 54)
ausgestattet sein und über einen vorgeschalteten
Fehlerstrom(FI)-Schutzschalter (Stromstärke I = 30 mA)
betrieben werden. Bei überflutetem Graben dürfen nur
nichtelektrisch betriebene Geräte (Handsäge,
Druckluftsäge
oder -fräse), die die obengenannten Kriterien erfüllen,
verwendet werden.

Materialien:
Arbeitsplatzabsperrung/Schilder mit
Zutrittsverbotskennzeichnung  Geeignetes
Faserbindemittel
mit Auftragevorrichtung (Pinsel, Sprühflasche oder
Drucksprühgerät) oder reißfeste PE-Folie/Klebeband
Geeigneter, sicher verschließbarer und gemäß Anlage 2b
TRGS 519 gekennzeichneter Abfallbehälter (bei körnigen,
gewebten oder stückigen Abfällen z. B. ausreichend
fester
Kunststoffsack)  Schaufel/Spaten zum Freilegen des
Rohres, Handbrause/Waschbürste und
Wasserentnahmestelle  Rohrhebeklammer oder
Textilhebebänder für größere Rohrnennweiten  Neues
Rohrstück (z. B. aus Stahl, Gusseisen, Kunststoff)
Neue
Rohrkupplung (z. B. aus Stahl, Gusseisen, Kunststoff)
Wanne zum Auffangen des Spülwassers  Verschließbarer,
gekennzeichneter Entsorgungsbehälter für das
Spülwasser
Einweg-Reinigungstücher
Persönliche Schutzausrüstung (PSA): Atemschutz
(mindestens: Halbmaske mit Partikel-filter P2),
Einwegschutzanzüge Kategorie III Typ 5/6, Gehörschutz
(empfohlen: Kapsel-gehörschutz), Gummistiefel oder
Überzieher für Arbeitsschuhe, mechanische Schutzhandschuhe Kategorie II (teil- oder vollbeschichtet)

4 Arbeitsausführung
Arbeitsbereich abgrenzen.
Rohr maschinell grob freilegen; Restarbeiten in
Handschachtung. Rohr und Boden feucht halten.
Auffangwanne unterhalb der zu bearbeitenden Stelle
platzieren.
Vorgesehene Trennstellen feucht vom Restboden befreien,
gegebenenfalls mittels Wasserstrahl und
Handbrause/Waschbürste.
PSA anlegen, Atemschutz für Havarien vorhalten.
Rohrschneider (Stahlkette mit Schneidrollen) nach
Bedienungsanleitung an der ersten Trennstelle
montieren.
Zum leichteren Herausheben des Rohrstückes
Schnittwinkel
< 90° zur Rohrachse einstellen.
Rohr durch Spannen der Stahlkette unter Besprühen mit
Wasser knacken.
Wiederholen des Vorganges an der zweiten Trennstelle.
Herausgetrenntes AZ-Rohrstück mit Rohrhebeklammer oder
Textilhebebändern aus der Baugrube heben.
Rohrenden beiderseits der Trennstellen aus der
Rohrkupplung ziehen; gegebenenfalls Kupplungen mit
Trenngerät auftrennen. Dabei das Rohrstück mithilfe der
Handbrause mit Wasser besprühen. Das Spülwasser ist mit
der untergelegten Auffangwanne zu sammeln.
AZ-Rohrstücke mit den Rohrkupplungen mit
Rohrhebeklammer oder Textilhebebändern aus der
Baugrube heben.
AZ-Rohrstücke für Lagerung an der Baustelle oder für
Transport auf Lkw vollständig mit Restfaserbindemittel
versiegeln oder vollständig in Folie einschlagen oder
im noch
feuchten Zustand sofort in geeigneten Abfallbehälter
geben
und diesen verschließen.
Einbau eines neuen Rohr- oder Formstückes mittels
Rohrkupplungen (jeweils z. B. aus Stahl, Gusseisen,
Kunststoff); AZ-Rohranschlussstelle hierbei nicht
kalibrieren.
Die Fein-anpassung der Rohranschlüsse erfolgt
ausschließlich an dem neuen Passstück.
Nach Ende der Arbeiten ggf. angefalllenes Spülwasser in
gekennzeichneten Entsorgungsbehälter füllen.
Werkzeuge mit feuchten Einweg-Reinigungstüchern
reinigen. Reinigungstücher danach in Abfallbehälter
verpacken.
Verfüllen der Baugrube.
Arbeitsbereich freigeben.

5 Abfallbeseitigung
Asbesthaltige und asbestkontaminierte Abfälle sind als
gefährlich eingestuft und unter Beachtung der TRGS 519
Nr. 18
gemäß den länderspezifischen Regelungen zu entsorgen.
Soll bei den Arbeiten anfallendes Spül- und Kühlwasser
in den
Boden abgelassen werden, sind umwelt- und
abfallrechtliche
Aspekte zu berücksichtigen, die zuständige
Überwachungsbehörde ist einzubinden.

6 Verhalten bei Störungen
Muss während der Arbeit aufgrund einer Störung von
diesem
Verfahren abgewichen werden, ist die Arbeit zu
unterbrechen.
Die anwesende sachkundige verantwortliche Person
bestimmt
die weitere Vorgehensweise unter Berücksichtigung der
TRGS
519.
*Vorbemerkungen TRGS 519 BT4*
DGUV Information 201-012: Emissionsarme Verfahren nach
TRGS 519 für Tätigkeiten an asbesthaltigen Materialien
,
Ergänzung (Stand: 08.2021)
Verfahren BT 4 nach DGUV Information 201-012 (Stand
08.2021) Emissionsarme Verfahren für Tätigkeiten mit
geringer
Exposition gemäß Nr. 2.9 TRGS 519

BT 4 Asbestzement-Wasserrohrleitungen trennen
Sägeverfahren

1 Anwendungsbereich
Ausbau von Asbestzementrohren (AZ-Rohren) bis DN 250 in
erdverlegten Wasserrohrleitungen (z. B. bei
Rohrbrüchen,
Einbindungs- und Umlegungsarbeiten). Trennen der Rohre
mittels Sägeverfahren einschließlich Aufsägen der
Rohrkupplungen.

2 Organisatorische Maßnahmen
Benennung einer sachkundigen verantwortlichen Person
nach TRGS 519 Nr. 5.1.
Beaufsichtigung der Arbeiten durch eine sachkundige und
weisungsbefugte Person nach TRGS 519 Nr. 5.2.
Unternehmensbezogene Anzeige spätestens sieben Tage
vor Beginn der Arbeiten gemäß Anhang I Nr. 2.4.2
GefStoffV/TRGS 519 Nr. 3.2 an die zuständige Behörde
und
den
Träger der gesetzlichen Unfallversicherung. Die
Unternehmensbezogene Anzeige ist am Sitz des
Unternehmens
einzureichen und bei einem Wechsel der sachkundigen
Person,
spätestens nach sechs Jahren, erneut vorzunehmen.
Erstellen einer Gefährdungsbeurteilung und eines
Arbeitsplans nach TRGS 519 Nr. 4.
Erstellen einer schriftlichen Betriebsanweisung sowie
Unterweisung der Beschäftigten nach TRGS 519 Nr. 11.
Arbeitsausführung durch in das Arbeitsverfahren
eingewiesenes Fachpersonal
(mindestens zwei Personen) nach TRGS 519 Nr. 5.3.

3 Arbeitsvorbereitung
Arbeitsbereich abgrenzen und kennzeichnen.
Bereitzustellen sind: Geräte: ´- Langsamlaufende,
hartmetallbestückte Trenngeräte (Sägen, Fräsen;
maximal vier
Zähne/Zoll, Maximalgeschwindigkeit vmax = 1,5 m/s). Bei
elektrisch betriebenen Trenngeräten müssen diese mit
einer
geeigneten Kapselung (Schutzart mindestens IP 54)
ausgestattet sein und über einen vorgeschalteten
Fehlerstrom-(FI)-Schutzschalter (Stromstärke I = 30 mA)
betrieben werden. Bei überflutetem Graben dürfen nur
nichtelektrisch betriebene Geräte (Handsäge,
Druckluftsäge
oder -fräse), die die obengenannten Kriterien erfüllen,
verwendet werden.
Materialien:
Arbeitsplatzabsperrung/Schilder mit
Zutrittsverbotskennzeichnung
Aufkleber "Achtung, enthält Asbest"
Rohrhebeklammer oder Textilhebebänder für größere
Rohrnennweiten
Neues Rohrstück (z. B. aus Stahl, Gusseisen,
Kunststoff)
Neue Rohrkupplung (z. B. aus Stahl, /Gusseisen,
Kunststoff)
Geeignetes Faserbindemittel mit Auftragevorrichtung
(Pinsel,
Sprühflasche oder Drucksprühgerät) oder reißfeste
PE-Folie/
Klebeband
Schaufel/Spaten zum Freilegen des Rohrs,
Handbrause/Waschbürste und Wasserentnahmestelle
- Geeigneter, sicher verschließbarer und gemäß Anlage
2b
TRGS 519 gekennzeichneter
Behälter (bei körnigen, gewebten oder stückigen
Abfällen z. B.
ausreichend fester Kunststoffsack)
Wanne zum Auffangen des Spülwassers
Verschließbarer, gekennzeichneter Entsorgungsbehälter
für
das Spülwasser
Einweg-Reinigungstücher
Persönliche Schutzausrüstung (PSA): Atemschutz
(mindestens Halbmaske mit Partikelfilter P2), Einwegschutzanzüge Kategorie III Typ 5/6,
Gehörschutz (empfohlen: Kapselgehörschutz),
Gummistiefel
oder Überzieher für Arbeitsschuhe, mechanische
Schutzhandschuhe Kategorie II (teil- oder
vollbeschichtet)

4 Arbeitsausführung
Arbeitsbereich abgrenzen und kennzeichnen.
Rohr maschinell grob freilegen; Restarbeiten in
Handschachtung. Rohr und Boden feucht
halten.
Auffangwanne unterhalb der zu bearbeitenden Stelle
platzieren.
PSA anlegen, Atemschutz für Havarien vorhalten.
Vorgesehene Trennstellen feucht vom Restboden reinigen,
gegebenenfalls mittels
Wasserstrahl und Handbrause/Waschbürste.
Trenngerät nach Bedienungsanleitung an der ersten
Trennstelle montieren.
Rohr an der ersten Trennstelle unter Besprühen mit
Wasser
trennen.
Vorgang an der zweiten Trennstelle wiederholen.
Herausgetrenntes mittleres AZ-Rohrstück mit
Rohrhebeklammer oder Textilhebebändern
aus der Baugrube heben.
- Das AZ-Rohr sollte auf ganzer Länge ausgebaut werden.
Hierzu die AZ-Rohrstücke
beiderseits der Trennstellen aus der Rohrkupplung
ziehen;
gegebenenfalls Kupplungen mit Trenngerät auftrennen
(hierbei
mit Wasser besprühen). AZ-Rohrstücke mit
Rohrhebeklammer
oder Textilhebebändern aus der Baugrube heben.
- Alle ausgebauten AZ-Rohrstücke für Lagerung an der
Baustelle oder für den Abtransport
vollständig mit Restfaserbindemittel versiegeln oder
vollständig
in Folie einschlagen oder im noch feuchten Zustand
sofort in
geeigneten Abfallbehälter geben und diesen
verschließen.
- Einbau eines neuen Rohr- oder Formstückes mittels
Rohrkupplungen (jeweils z. B. aus Stahl, Gusseisen,
Kunststoff). AZ-Rohranschlussstelle hierbei nicht
kalibrieren:
Die Feinanpassung der Rohranschlüsse erfolgt ausschließlich an
dem
neuen Passstück!
- Alle Arbeitsmittel mit feuchten
Einweg-Reinigungstüchern
reinigen. Reinigungstücher
danach in Abfallbehälter verpacken.
Baugrube nach bautechnischen Erfordernissen verfüllen.
Arbeitsbereich freigeben.

5 Abfallbeseitigung
Asbesthaltige und asbestkontaminierte Abfälle sind als
gefährlich eingestuft und unter Beachtung der TRGS 519
Nr. 18
gemäß den länderspezifischen Regelungen zu entsorgen.
Soll bei den Arbeiten anfallendes Spül- und Kühlwasser
in den
Boden abgelassen werden, sind umwelt- und
abfallrechtliche
Aspekte zu berücksichtigen, die zuständige
Überwachungsbehörde ist einzubinden.

6 Verhalten bei Störungen
Muss während der Arbeit aufgrund einer Störung von
diesem
Verfahren abgewichen werden, ist die Arbeit zu
unterbrechen.
Die anwesende sachkundige verantwortliche Person
bestimmt
die weitere Vorgehensweise unter Berücksichtigung der
TRGS
519.
.

**02.70.0009 Ausbau von AZ-Rohren bis DN 250**
Freilegen in Handschachtung und ordnungsgemäßer Ausbau
von Rohren aus Asbestzement bis DN 250 unter Einhaltung
sämtliche Sicherheits- und
Gesundheitsschutzvorschriften.
Anwendung der Emissionsarmen Verfahren nach TRGS 519,
DGUV Information 201-012,

BT3 Asbestzement-Rohrleitungen trennen - Rohrknacken,
einschl. Aufsägen von Rohrkupplungen sowie BT 4
Asbestzement-Rohrleitungen trennen - Sägeverfahren

Sämtliche Aufwendungen für das BT3 oder BT4 Verfahren
sind
einzukalkulieren, inkl. Zulassung für die Tätigkeiten
als
Fachbetrieb,

Rohrlängen bis max. 4 m sind zu berücksichtigen, inkl.
ordnungsgemäße Verpackung der Asbestabfälle in
geeignete,
zu liefernde BigBags sowie Vorbereitung und Lagerung
für die
Entsorgung, Entsorgung Asbestabfälle wird über
gesonderte
Entsorgungsposition vergütet.
schadstoffbelastet Asbest, Abfall ist gefährlich, Die
Vorgaben
der TRGS 519 sind zu beachten, Ausführung staubarm gem.
TRGS 559.
Menge: 1,000 m

**02.70.0010 Ausbau von AZ-Rohren DN 300 bis DN 500**
Freilegen in Handschachtung und ordnungsgemäßer Ausbau
von Rohren aus Asbestzement DN 300 bis DN 500 unter
Einhaltung sämtliche Sicherheits- und
Gesundheitsschutzvorschriften.
Anwendung der Emissionsarmen Verfahren nach TRGS 519,
DGUV Information 201-012,

BT3 Asbestzement-Rohrleitungen trennen - Rohrknacken,
einschl. Aufsägen von Rohrkupplungen

Sämtliche Aufwendungen für das BT3 Verfahren sind
einzukalkulieren, inkl. Zulassung für die Tätigkeiten
als
Fachbetrieb,

Rohrlängen bis max. 4 m sind zu berücksichtigen, inkl.
ordnungsgemäße Verpackung der Asbestabfälle in
geeignete,
zu liefernde BigBags sowie Vorbereitung und Lagerung
für die
Entsorgung, Entsorgung Asbestabfälle wird über
gesonderte
Entsorgungsposition vergütet.
schadstoffbelastet Asbest, Abfall ist gefährlich, Die
Vorgaben
der TRGS 519 sind zu beachten, Ausführung staubarm gem.
TRGS 559.
Menge: 1,000 m

**02.70.0011 Asbestprodukte entsorgen AVV-Code: 170601* 170605***
Asbestprodukte (Abfallschlüssel 170601*  170605*)
Asbestzement aus Rohrleitungen mit Hohlräumen in
Überlängen bis 4 m, Muffen, sonstige Produkte nach
TRGS 519
ordnungsgemäß entsorgen.
Inkl. Gestellung Transportbehälter (z. B. Container),
inkl.
Verladung Big Bags in Container, inkl. Transportaufwand
(genehmigter Transporteur), Kippgebühren sowie sonstige
Aufwendungen zur Entsorgungsvorbereitung und
Entsorgung/Verwertung.
inkl. Bearbeitungsgebühren, inkl.
Begleitscheingebühren, inkl.
Abstimmung und Kommuniktation mit Deponie und
zuständigen
Behörden, inkl. elektronisches
Abfallnachweisverfahrens, eANV
(bevollmächtigt durch Bauherrn), inkl. elektronische
Signatur
Begleitscheine, Registrierung und Erstellung
Entsorgungsnachweis Massenermittlung anhand der
Wiegescheine.
Menge: 1,000 t

**Ausführungsbeschreibung 0012 Vorbemerkungen TRGS 519 BT 1 AZ-Wasserrohrleitungen - A**
*Vorbemerkungen TRGS 519 BT 1 AZ-Wasserrohrleitungen - Anbohrverfahren*
DGUV Information 201-012: Emissionsarme Verfahren nach
TRGS 519 für Tätigkeiten an asbesthaltigen Materialien
,
Emissionsarme Verfahren für Tätigkeiten mit geringer
Exposition gemäß Nr. 2.9 TRGS 519.

BT 1 Asbestzement(AZ)-Wasserrohrleitungen
Anbohrverfahren

1 Anwendungsbereich
Anbohren von Asbestzement (AZ)-Rohren in erdverlegten
Wasserrohrleitungen mittels Anbohrarmatur zum Anbinden
von
Hausanschlussleitungen.

2 Organisatorische Maßnahmen
Benennung einer sachkundigen verantwortlichen Person
nach TRGS 519 Nr. 5.1.
Beaufsichtigung der Arbeiten durch eine sachkundige und
weisungsbefugte Person nach TRGS
519 Nr. 5.2.
Unternehmensbezogene Anzeige spätestens sieben Tage
vor Beginn der Arbeiten gemäß Anhang I Nr. 2.4.2
GefStoffV/TRGS 519 Nr. 3.2 an die zuständige Behörde
und
den Träger der gesetzlichen Unfallversicherung. Die
unternehmensbezogene Anzeige ist am Sitz des
Unternehmens einzureichen und bei einem Wechsel der
sachkundigen Person, spätestens nach sechs Jahren,
erneut vorzunehmen.
Erstellen einer Gefährdungsbeurteilung und eines
Arbeitsplans nach TRGS 519 Nr. 4.
Erstellen einer schriftlichen Betriebsanweisung sowie
Unterweisung der Beschäftigten nach TRGS 519 Nr. 11.
Arbeitsausführung durch in das Arbeitsverfahren
eingewiesenes Fachpersonal nach TRGS 519 Nr. 5.3.

3 Arbeitsvorbereitung
Arbeitsbereich abgrenzen und kennzeichnen.
Bereitzustellen sind:
Geräte:
  Anbohrgerät mit hartmetallbestücktem Bohrer oder
hartmetallbestücktem Lochfräser. Bei elektrisch
betriebenen
Geräten müssen diese mit einer geeigneten Kapselung
(Schutzart mindestens IP 54) ausgestattet sein und
über einen
vorgeschalteten Fehlerstrom (FI)-

DGUV Information 201-012 "Emissionsarme Verfahren nach
TRGS 519 für Tätigkeiten an asbesthaltigen Materialien"
Emissionsarmes Verfahren BT 1 (ergänzte Fassung, Stand
02.2023) 2 / 3 Schutzschalter (Stromstärke I = 30 mA)
betrieben
werden. Bei überflutetem Graben dürfen nur
nichtelektrisch
betriebene Geräte, die die oben genannten Kriterien
erfüllen,
verwendet werden.
  Alternativ zum Verfestigen der Bohremulsion (s. u.):
selbstsaugende Wasserfiltrationsanlage mit
Filtern à 5 µm, 50 µm und 150 µm, inkl. Saugdüse,
Schlauch-
und Energieleitungen sowie Verschlusskappen zur
Abreinigung
von asbestbelastetem Spülwasser und der Bohremulsion.
Materialien:
Arbeitsplatzabsperrung / Schilder mit
Zutrittsverbotskennzeichnung  Anbohrarmatur nach DIN
3543-2 für AZ-Rohre  Spülschlauch und - je nach
Bauart -
Hilfsventil  Wanne zum Auffangen der Bohremulsion
Alternativ zur Wasserfiltrationsanlage (s. o.):
verschließbarer, gekennzeichneter
Entsorgungsbehälter mit Zement-Trockenmischung zum
Verfestigen von asbestbelastetem Spülwasser und
Bohremulsion.
Einweg-Reinigungstücher, Handbrause/Waschbürste und
Wasserentnahmestelle  Geeigneter, sicher
verschließbarer
und gemäß Anlage 2b TRGS 519 gekennzeichneter
Abfallbehälter (bei körnigen, gewebten oder stückigen
Abfällen z. B. ausreichend fester Kunststoffsack)
Schaufel/Spaten zum Freilegen des Rohres
Persönliche Schutzausrüstung (PSA) - mindestens:
Halbmaske mit Partikelfilter P2 und
Einwegschutzanzüge Kategorie III Typ 5/6, Gehörschutz
(empfohlen: Kapselgehörschutz),
Gummistiefel oder Überzieher für Arbeitsschuhe,
mechanische
Schutzhandschuhe Kategorie II (teil- oder
vollbeschichtet)

4 Arbeitsausführung
Vorbereitende Tätigkeiten  Arbeitsbereich abgrenzen.
PSA anlegen, Atemschutz für Havarien vorhalten.
Nach maschineller Ausschachtung Restarbeiten in
Handschachtung durchführen. Rohr und Boden feucht
halten.
Durchführung  Vorgesehene Anbohrstelle vom Restboden
befreien und feucht reinigen, gegebenenfalls mittels
Wasserstrahl und Handbrause/Waschbürste .
Anbohrarmatur
montieren; je nach Armaturenbauart Hilfsventil
einschrauben
und Spülschlauch befestigen.
Auffangwanne unterhalb der zu bearbeitenden Stelle
platzieren.
Anbohrgerät aufsetzen, je nach Armaturenbauart vorher
Ventileinsatz entfernen.
DGUV Information 201-012 "Emissionsarme Verfahren nach
TRGS 519 für Tätigkeiten an asbesthaltigen Materialien"
Emissionsarmes Verfahren BT 1 (ergänzte Fassung, Stand
02.2023) 3 / 3

  AZ-Rohr anbohren. Dabei anfallende Bohremulsion in
der
Auffangwanne auffangen, ggf.
zwischendurch in gekennzeichnetem Abfallbehälter
sammeln.
Armatur oder Hilfsventil schließen und Anbohrgerät
demontieren.
Je nach Armaturenbauart den Ventileinsatz in die
Anbohrarmatur montieren.

Abschließende Tätigkeiten  Spülschlauch und
Hilfsventil
abbauen.
Arbeitsmittel mit Wasser reinigen und das
Reinigungswasser
in das Erdreich der Baugrube ablassen. Anschließend
Arbeitsmittel aus Baugrube nehmen und verpacken.
Werkzeuge mit feuchten Einweg-Reinigungstüchern
reinigen. Reinigungstücher danach in Abfallbehälter
verpacken.
Boden der Baugrube und freigelegtes AZ-Rohr mit einer
Füllsandschicht abdecken.
Neu verlegte Hausanschlussleitung an den
Anschlussstutzen
der Anbohrarmatur anbinden.
Vorbehandlung zur Entsorgung von asbestbelastetem
Spülwasser und Bohremulsion (Filtern oder Verfestigen)
erfolgt auf der Baustelle.
Arbeitsbereich freigeben.

5 Abfallbeseitigung
Asbesthaltige und asbestkontaminierte Abfälle sind als
gefährlich eingestuft und unter Beachtung der TRGS 519
Nr. 18
gemäß den länderspezifischen Regelungen zu entsorgen.

6 Verhalten bei Störungen
Muss während der Arbeit aufgrund einer Störung von
diesem
Verfahren abgewichen werden, ist die Arbeit zu
unterbrechen.
Die anwesende sachkundige verantwortliche Person
bestimmt
die weitere Vorgehensweise unter Berücksichtigung der
TRGS
519.

**02.70.0012 Zulage zur Erstellung von WL-Hausanschlüssen an AZ-Wasserrohrleitungen**
Zulage zur Erstellung von WL-Hausanschlüssen an
AZ-Wasserrohrleitungen unter Anwendung der
DGUV Information 201-012: Emissionsarme Verfahren nach
TRGS 519 für Tätigkeiten an asbesthaltigen Materialien
,
Verfahren BT 1 Asbestzement(AZ)-Wasserrohrleitungen
Anbohrverfahren Emissionsarme Verfahren für
Tätigkeiten mit
geringer Exposition gemäß Nr. 2.9 TRGS 519.
Menge: 1,000 St

**02.70.0013 Ausbau Rohre aus Beton oder Ton bis einschl. DN 150**
Rohre aus Beton oder Ton bis einschl. DN 150
Menge: 1,000 m

**02.70.0014 Ausbau Rohre aus Beton oder Ton über DN 150 bis einschl. DN 300**
Rohre aus Beton oder Ton über DN 150 bis einschl. DN
300
Menge: 1,000 m

#### Bereich 02.80 Wasserhaltung

*Hinweis*
Zusätzliche Technische Vorschriften
für Wasserhaltungsarbeiten:
Für die Beseitigung von Tagwasser hat der AN ohne
Vergütung zu sorgen.
Die Leistung der Pumpen ist den anfallenden Wassermengen anzupassen, ggf. sind ungeeignete Pumpen auszuwechseln. Die Pumpenleistung wird nur nach der
tatsächlichen Fördermenge vergütet.
Die Art der Wasserhaltung ist mit der Bauleitung abzusprechen. Bei mehreren Möglichkeiten ist für die
gewählte Ausführungsart die Zustimmung der
Bauleitung einzuholen.

**02.80.0001 Wasserrechtliche Genehmigung**
Wasserrechtliche Genehmigung
für die Grundwasserabsenkung
mit entsprechendem Formblatt
beim zuständigen Landratsamt
termingerecht anzeigen und
genehmigen lassen.
Menge: 2,000 St

**02.80.0002 Pumpensumpf herstellen**
Pumpensumpf herstellen
einschl. installieren der notwendigen Pumpen mit
Stromanschluss und verlegen der notwendigen Zu- und
Ablaufleitungen bis 50 m Länge, einschl. späterer
setzungsfreier Verfüllung
bis 4,00 m tief
lichter Sohlenquerschnitt über 1,0 bis 2,0 m2
Pumpenleistung mind. für 20 l/s
Geodätische Förderhöhe bis 5,0 m
Menge: 4,000 St

**02.80.0003 Abflussleitungen**
Abflussleitungen
einschl. Armaturen, Form- und Passstücke
oberirdisch verlegen, vorhalten, überwachen,
warten und wieder aufnehmen,
über DN 100 bis DN 200
Rohrleitung nach Wahl des AN.
für Mehrlänge über 50 m
Menge: 200,000 m

**02.80.0004 Pumpstunden für Motor oder U-Pumpe 20l/s**
Pumpstunden für Motor oder U-Pumpen
für das Betreiben, vorhalten und bedienen für eine
Pumpenleistung
bis 20 l/s
Menge: 480,000 h

**02.80.0005 Pumpstunden für Motor oder U-Pumpe 50l/s**
Pumpstunden für Motor oder U-Pumpen
für das Betreiben, vorhalten und bedienen für eine
Pumpenleistung
bis 50 l/s
Menge: 480,000 h

**02.80.0006 Kosten für An- und Abtransport**
Kosten für An- und Abtransport
sowie Vorhalten auf die ganze Baudauer der Pumpanlage,
sowie einmaliges aufstellen
Menge: 2,000 St

**02.80.0007 Wiederholtes Aufstellen Pumpenanlage**
Wiederholtes Aufstellen der gesamten Pumpenanlage
einschl. Baustellentransport
Menge: 2,000 St

**02.80.0008 Absetzbecken**
Absetzbecken (Sandfang)
zur Beruhigung und Reinigung des
gepumpten Grundwassers einbauen,
vorhalten, betreiben, überwachen
und wieder abbauen,
Ausführung nach Wahl des AN,
Fördermenge bis 50 l/s
Menge: 2,000 St

**02.80.0009 Wassermengenmess-Vorrichtung**
Wassermengenmess-Vorrichtung
einbauen und ausbauen.
Einbau in Abflussleitung bzw. Absetzbecken.
Menge: 2,000 St

### Titel 03 Straßen- und Oberflächenarbeiten

#### Bereich 03.10 Straßenaufbruch und -wiederherstellung, Pflasterarbeiten, Rabatten, Betondielen, Randsteine, Pflasterzeilen

**03.10.0001 Aufbruch, Abfuhr und Entsorgung von Straßen- und Gehwegbefestigungen, einschl. Schneiden/Fräsen Verweis-Nr.200.000**
Aufbruch, Abfuhr und Entsorgung von Straßen- und
Gehwegbefestigungen,
einschl. Schneiden/Fräsen, zur Berechnung der m³ wird
die mittlere Stärke
der Straßen/Gehwegbefestigung und die Rohrgraben- bzw.
Baugrubenabmessungen aus den Pos. mit der
Verweis-Nr.100.000 und Pos.
mit der Verweis-Nr.110.000 herangezogen. (gerundet auf
drei
Nachkommastellen). Beim Fräsen ist das Fräsgut sofort
zu entsorgen
(Fräsgut über Förderband auf LKW laden) und darf nicht
wieder eingebaut
werden.

Zurückschneiden der gebundenen Straßen- bzw.
Gehwegbefestigung
(Tragschicht und Deckschicht) im Bereich der
aufgelockerten
Rohrgraben-Randzone (Aufbruch, Laden und Abfuhr der
nachgeschnittenen
Flächen).

Alle Arbeiten einschließlich der vorgeschriebenen
Schutz- und
Sicherheitsmaßnahmen
Menge: 1400,000 m³

**03.10.0002 Zuschlag für Teerhaltige Asphaltbefestigungen**
Zuschlag für teerhaltige Apshaltbefestigung.
Aufbruch ist auf Nachweis zu entsorgen einschl.
Deponiegebühr.

Im Rahmen des Aufbruchs von Oberflächenbefestigungen
muss mit dem
Vorhandensein von teerhaltigen Materialien gerechnet
werden. Bestätigt sich
der Verdacht auf teerhaltige Materialien, so sind die
gültigen Vorschriften und
Richtlinien zum Umgang mit teerhaltigen Materialien
anzuwenden.
Menge: 30,000 t

**03.10.0003 Asphalt nachschneiden bis 15cm Stärke**
Asphalt nachschneiden vor verschließen des Rohrgrabens;
nach Rücksprache mit AG
Menge: 500,000 m

**03.10.0004 Asphalt nachschneiden bis 25 cm Stärke**
Asphalt nachschneiden vor verschließen des Rohrgrabens;
nach Rücksprache mit AG
Menge: 500,000 m

**03.10.0005 Asphalt nachschneiden bis 30 cm Stärke**
Asphalt nachschneiden vor verschließen des Rohrgrabens;
nach Rücksprache mit AG
Menge: 300,000 m

**03.10.0006 Auskoffern von Schotter, Mineralbeton, Kies und Humus, in Absprache mit unserer Bauaufsicht**
Auskoffern von Schotter, Mineralbeton, Kies und Humus,
in Absprache mit
der Bauaufsicht der Stadtwerke ND.
Inkl. Laden und abfahren des Materials an Lagerfläche.
Menge: 350,000 m³

**03.10.0007 Schotterplanie für Asphalt oder Pflastereinbau im Leitungsgraben erstellen, Einschließlich Erschwernis durch Straßenkappen und verdichten.**
Schotterplanie für Asphalt oder Pflastereinbau im
Leitungsgraben erstellen,
Einschließlich Erschwernis durch Straßenkappen,
Kanaldeckel und
verdichten.
Menge: 5000,000 m²

**03.10.0008 Wiederherstellung der bituminösen Tragschicht für Straßen- und Gehwegbefestigungen Verweis-Nr.210.000**
Wiederherstellung der bituminösen Tragschicht für
Straßen- und
Gehwegbefestigungen gemäß ZTV Asphalt StB 07 aus
Mischgut AC 22 TN
mit Bindemittel 50/70 einschl. Materiallieferung.
Menge: 900,000 m³

**03.10.0009 Wiederherstellung der Asphaltdeckschicht in Straßen Verweis-Nr.220.000**
Wiederherstellung der Asphaltdeckschicht für
Rohrgräben in Straßen gemäß
ZTV Asphalt StB 07 aus Mischgut AC 8 DN im
Straßenbereich
(die Regelstärke beträgt 4 cm, darüber hinausgehende
Einbaustärken
werden nicht extra vergütet) einschl.
Materiallieferung, inkl. eventuellem
Nachschneiden/Fräsen
Bindemittel 50/70
Anlieferung im Thermocontainer vorgeschrieben; Einbau
gemäß geltenden
Richtlininien und vorgeschriebenen notwendigen
Mindesttemperaturen.
Menge: 3500,000 m²

**03.10.0010 Wiederherstellung der Asphaltdeckschicht in Gehwege Verweis-Nr.220.000**
Wiederherstellung der Asphaltdeckschicht für
Rohrgräben in Gehwegen
gemäß ZTV Asphalt StB 07 aus Mischgut AC 5 DN im
Gehwegbereich
(die Regelstärke beträgt 3 cm, darüber hinausgehende
Einbaustärken
werden nicht extra vergütet) einschl.
Materiallieferung, inkl. eventuellem
Nachschneiden/Fräsen

Anlieferung im Thermocontainer vorgeschrieben; Einbau
gemäß geltenden
Richtlininien und vorgeschriebenen notwendigen
Mindesttemperaturen.
Menge: 1500,000 m²

**03.10.0011 Asphalttragschicht und Anschlüsse vor Einbau der Deckschicht reinigen und mit Haftkleber ansprühen.Verweis-Nr.220.100**
Asphalttragschicht und Anschlüsse vor Einbau der
Deckschicht reinigen und
mit Haftkleber ansprühen.

Anlieferung im Thermocontainer vorgeschrieben; Einbau
gemäß geltenden
Richtlininien und vorgeschriebenen notwendigen
Mindesttemperaturen.
Menge: 5000,000 m²

**03.10.0012 Einbringen einer Tragdeckschicht AC 16 TD Verweis-Nr.230.000**
Einbringen einer Tragdeckschicht AC 16 TD, einschl.
Materiallieferung und
bei Bedarf Zurückschneiden der gebundenen Straßen- bzw.
Gehwegbefestigung (Tragschicht und Deckschicht) im
Bereich der
aufgelockerten Rohrgraben-Randzone (Aufbruch, Laden
und Abfuhr der
nachgeschnittenen Flächen).
Menge: 300,000 m³

**03.10.0013 Zuschlag für die Pos. mit der Verweis-Nr.210.000, 220.000, 220.100 und 230.000 bei Kleinstflächen unterhalb 2 m²**
Zuschlag für die Pos. mit der Verweis-Nr.210.000,
220.000, 220.100 und
230.000 bei Kleinstflächen unterhalb 2 m². Die Flächen
die sich auf eine
Baustelleneinrichtung beziehen werden zusammengefasst.
Der Zuschlag wird nur einmal pro Fläche vergütet und
gilt nur für
Einzelbaumaßnahmen, wie z.B. Hausanschlüsse.
Menge: 5,000 Stk.

**03.10.0014 Wiederherstellung von Straßenbankett**
Menge: 200,000 m²

**03.10.0015 Liefern und Einbau von bituminösen, schmelzbaren Fugenbändern 10 mm breit, 35 mm hoch (TOK-Band spezial) an bituminösen Anschlußnähten**
Liefern und Einbau von bituminösen, schmelzbaren
Fugenbändern 10 mm
breit, 35 mm hoch (TOK-Band spezial) an bituminösen
Anschlussnähten, im
Bedarfsfall Herstellen von geeigneten Flächen
(einschließlich Aufbruch,
Laden und Abfuhr), Säubern der Anschlussflächen und
mit geeigneten
Vorstreichmitteln zwecks besserer Verklebung
behandeln. Fugenbänder
durch Erhitzen haftfähig machen und andrücken.
Menge: 300,000 m

**03.10.0016 Anschluss von Asphaltdecken als Fuge herstellen**
Fugen gemäß ZTVFug herstellen
Fugenspalttiefe min. mm 30
Fugenspaltbreite mm 10
Längs- und Querfuge
in der Deckschicht
mit elastischer Fugenmasse,
Fugenraum füllen nach Wahl des AN.
Das vorherige Schneiden
gehört zum Leistungsumfang
Menge: 3000,000 m

**03.10.0017 Klein- bzw. Großsteinpflaster (Ausbau) auf Sand, Beton oder Splitt, Verweis-Nr.240.100**
Klein- bzw. Großsteinpflaster auf Sand oder Splitt,
Aufbruch, incl. Aufbruch
und die Entsorgung des eventuell vorhandenen Betons
Menge: 100,000 m²

**03.10.0018 Klein- bzw. Großsteinpflaster (Einbau) auf Sand oder Splitt, Wiederherstellung Verweis-Nr.240.200**
Klein- bzw. Großsteinpflaster auf Sand oder Splitt,
mit frostsicherem
Unterbau, Verfugen mit Sand bzw. Sand/Splitt-Gemisch,
Wiederherstellung
inkl. Material zum Verfugen.
Menge: 100,000 m²

**03.10.0019 Klein- bzw. Großsteinpflaster (Ausbau) auf Mörtelbett, Aufbruch inkl. Betonaufbruch Abfuhr und Entsorgung, inkl. Aufbruch und die Entsorgung des eventuell vorhandenen Betons Verweis-Nr.250.100**
Klein- bzw. Großsteinpflaster auf Mörtelbett, Aufbruch
inkl. Betonaufbruch
Abfuhr und Entsorgung, inkl. Aufbruch und die
Entsorgung des eventuell
vorhandenen Betons
Menge: 30,000 m²

**03.10.0020 Klein- bzw. Großsteinpflaster (Einbau) auf Mörtelbett, Verfugung mit Zementmörtel oder Gußasphalt, Wiederherstellung Verweis-Nr.250.200**
Verweis-Nr.250.200 Klein- bzw. Großsteinpflaster auf
Mörtelbett, Verfugung
mit Zementmörtel oder Gussasphalt, Wiederherstellung
incl. Material zum
Verfugen.
Menge: 30,000 m²

**03.10.0021 Zuschlag für Pos. mit der Verweis-Nr.240.200 und 250.200 bei Verlegung von Segmentbögen oder Mustern.**
Menge: 10,000 m²

**03.10.0022 Verbundpflaster, Gehwegplatten oder Rasengittersteine, jeglicher Art (Ausbau), mit Sandunterbau, Aufbruch, inkl. Aufbruch und die Entsorgung des eventuell vorhandenen Betons Verweis-Nr.255.100**
Verbundpflaster, Gehwegplatten oder Rasengittersteine,
jeglicher Art, mit
Sandunterbau, Aufbruch, inkl. Aufbruch und die
Entsorgung des eventuell
vorhandenen Betons
Menge: 200,000 m²

**03.10.0023 Verbundpflaster Gehwegplatten oder Rasengittersteine, jeglicher Art (EInbau) mit Sandunterbau, Wiederherstellung.**
Verbundpflaster Gehwegplatten oder Rasengittersteine,
jeglicher Art mit
Sandunterbau, Wiederherstellung.
Menge: 200,000 m²

**03.10.0024 Verbundpflaster oder Gehwegplatten, jeglicher Art (Ausbau), mit Betonunterbau, Aufbruch incl. Betonaufbruch und Entsorgung, incl. Aufbruch und die Entsorgung des eventuell vorhandenen Betons Verweis-Nr.260.100**
Verbundpflaster oder Gehwegplatten, jeglicher Art, mit
Betonunterbau,
Aufbruch incl. Betonaufbruch und Entsorgung, incl.
Aufbruch und die
Entsorgung des eventuell vorhandenen Betons
Menge: 15,000 m²

**03.10.0025 Verbundpflaster oder Gehwegplatten, jeglicher Art (Einbau), mit Betonunterbau, Wiederherstellung.**
Verbundpflaster oder Gehwegplatten, jeglicher Art, mit
Betonunterbau,
Wiederherstellung.
Menge: 15,000 m²

**03.10.0026 Betonflächen (Ausbau), Aufbruch einschl. Abfuhr und Entsorgung, Berechnung analog zu Pos. mit der Verweis-Nr.200.000, incl. Aufbruch und die Entsorgung des eventuell vorhandenen Betons Verweis-Nr.295.100**
Betonflächen, Aufbruch einschl. Abfuhr und Entsorgung,
Berechnung analog
zu Pos. mit der Verweis-Nr.200.000, incl. Aufbruch und
die Entsorgung des
eventuell vorhandenen Betons
Menge: 3,000 m³

**03.10.0027 Betonflächen (Einbau), einschl. Material, Wiederherstellung.**
Betonstraße, einschl. Material, Wiederherstellung.
Menge: 3,000 m³

**03.10.0028 Rabatten, Betondielen (Ausbau) bzw. Beeteinfassungen mit Betonunterbau entfernen inkl. Ausbau und Entsorgung des Betons, incl. Aufbruch und die Entsorgung des eventuell vorhandenen Betons**
Rabatten, Betondielen bzw. Beeteinfassungen mit
Betonunterbau entfernen
inkl. Ausbau und Entsorgung des Betons, inkl. Aufbruch
und die Entsorgung
des eventuell vorhandenen Betons
Menge: 50,000 m

**03.10.0029 Rabatten, Betondielen (Einbau) bzw. Beeteinfassungen wieder neu in Beton setzen, einschließlich Material**
Rabatten, Betondielen bzw. Beeteinfassungen wieder neu
in Beton setzen,
einschließlich Material.
Menge: 50,000 m

**03.10.0030 Kleinpflastersteine (Ausbau) auf Beton, EINZEILER, Aufbruch, inkl. Betonunterbau und Entsorgung, inkl. Aufbruch und die Entsorgung des eventuell vorhandenen Betons**
Einzeiler Kleinpflastersteine auf Beton, Aufbruch,
inkl. Betonunterbau und
Entsorgung, inkl. Aufbruch und die Entsorgung des
eventuell vorhandenen
Betons
Menge: 50,000 lfm

**03.10.0031 Kleinpflastersteine (Einbau) auf Beton, EINZEILER, mit Verfugen**
Einzeiler Kleinpflastersteine auf Beton mit Verfugen
unter Gestellung des
Materials, Wiederherstellung
Menge: 50,000 lfm

**03.10.0032 Kleinpflastersteine (Ausbau) auf Beton, ZWEIZEILER, Aufbruch, inkl. Betonunterbau und Entsorgung, inkl. Aufbruch und die Entsorgung des eventuell vorhandenen Betons**
Zweizeiler Kleinpflastersteine auf Beton, Aufbruch,
inkl. Betonunterbau und
Entsorgung, inkl. Aufbruch und die Entsorgung des
eventuell vorhandenen
Betons
Menge: 30,000 lfm

**03.10.0033 Kleinpflastersteine (Einbau) auf Beton, ZWEIZEILER, mit Verfugen**
Zweizeiler Kleinpflastersteine auf Beton mit Verfugen
unter Gestellung des
Materials, Wiederherstellung
Menge: 30,000 lfm

**03.10.0034 Kleinpflastersteine (Ausbau) auf Beton, DREIZEILER, Aufbruch, inkl. Betonunterbau und Entsorgung, inkl. Aufbruch und die Entsorgung des eventuell vorhandenen Betons**
Dreizeiler Kleinpflastersteine auf Beton, Aufbruch,
inkl. Betonunterbau und
Entsorgung, inkl. Aufbruch und die Entsorgung des
eventuell vorhandenen
Betons
Menge: 50,000 lfm

**03.10.0035 Kleinpflastersteine (Einbau) auf Beton, DREIZEILER, mit Verfugen**
Dreizeiler Kleinpflastersteine auf Beton mit Verfugen
unter Gestellung des
Materials, Wiederherstellung
Menge: 50,000 lfm

**03.10.0036 Großpflasterzeile (Ausbau) auf Beton, EINZEILER, Aufbruch, inkl. Betonunterbau und Entsorgung, inkl. Aufbruch und die Entsorgung des eventuell vorhandenen Betons**
Einzeiler Großpflasterzeile auf Beton, Aufbruch, inkl.
Betonunterbau und
Entsorgung, inkl. Aufbruch und die Entsorgung des
eventuell vorhandenen
Betons
Menge: 100,000 lfm

**03.10.0037 Großpflasterzeile (Einbau) auf Beton, EINZEILER, mit Verfugen**
Einzeiler Großpflasterzeile auf Beton, bis zwei Reihen
(max. Zweizeiler), mit
Verfugen unter Gestellung des Materials,
Wiederherstellung.
Menge: 100,000 lfm

**03.10.0038 Großpflasterzeile (Ausbau) auf Beton, ZWEIZEILER, Aufbruch, inkl. Betonunterbau und Entsorgung, inkl. Aufbruch und die Entsorgung des eventuell vorhandenen Betons**
Zweizeiler Großpflasterzeile auf Beton, Aufbruch,
inkl. Betonunterbau und
Entsorgung, inkl. Aufbruch und die Entsorgung des
eventuell vorhandenen
Betons
Menge: 30,000 lfm

**03.10.0039 Großpflasterzeile (Einbau) auf Beton, ZWEIZEILER, mit Verfugen**
Zweizeiler Großpflasterzeile auf Beton, bis zwei
Reihen (max. Zweizeiler),
mit Verfugen unter Gestellung des Materials,
Wiederherstellung.
Menge: 30,000 lfm

**03.10.0040 Bordsteine entfernen, inkl. Betonunterbau und Entsorgung, inkl. Aufbruch und die Entsorgung des eventuell vorhandenen Betons Verweis-Nr.355.100**
Bordsteine entfernen, inkl. Betonunterbau und
Entsorgung, inkl. Aufbruch
und die Entsorgung des eventuell vorhandenen Betons
Menge: 100,000 m

**03.10.0041 Bordsteine wieder neu setzen, unter Gestellung des Materials, Wiederherstellung**
Menge: 100,000 m

**03.10.0042 Rasenflächen abstechen, getrennt lagern und wieder andecken, ggf. wässern**
Rasensonden abstechen, getrennt lagern und wieder
andecken, ggf.
wässern
Menge: 15,000 m²

**Ausführungsbeschreibung 0013 Ausführungsbeschreibung Rasen-Oberflächenwiederherstell**
*Ausführungsbeschreibung Rasen-Oberflächenwiederherstellung, einschl. evtl. nötiger 2-facher Rasenwiedereinsaat*
Rasen-Oberflächenwiederherstellung, einschl. evtl.
nötiger 2-facher
Rasenwiedereinsaat, Die Flächen die sich auf eine
Baustelleneinrichtung
beziehen werden zusammengefasst.
inkl. Lieferung von geeigneten Oberboden

**03.10.0043 bei Flächen bis einschließlich 20 m²**
Menge: 80,000 m²

**03.10.0044 bei Flächen von 20 m² bis einschließlich 100 m²**
Menge: 150,000 m²

**03.10.0045 bei Flächen ab 100 m²**
Menge: 250,000 m²

**Ausführungsbeschreibung 0014 Ausführungsbeschreibung Geradliniges Abfräsen von Aspha**
*Ausführungsbeschreibung Geradliniges Abfräsen von Asphaltbelägen, einschl. Laden,*
Geradliniges Abfräsen von Asphaltbelägen, einschl.
Laden, Abfuhr und
Entsorgung des ausgefrästen Materials sowie Reinigung
des Untergrundes
und der Anschlusskanten, Kantenausführung für TOK-Band
geeignet.
Bis einschl. 4 cm Stärke.

**03.10.0046 bis 50 m²**
Menge: 50,000 m²

**03.10.0047 bis 100 m²**
Menge: 150,000 m²

**03.10.0048 bis 300 m²**
Menge: 10,000 m²

**03.10.0049 bis 500 m²**
Menge: 10,000 m²

**03.10.0050 Zuschlag für Hindernisse wie Straßenkappen, SSK, Kanaldeckel**
Menge: 60,000 St.

**03.10.0051 Guss-Straßenkappen für Gas- Streckenschieber liefern und einbauen; in befestigtem Gelände**
Straßenkappen liefern und setzen, komplett in
befestigtem Gelände

Guss Straßenkappe, ähnlich DIN 4058/3581 für
Streckenschieber Gas, bis
200mm höhenverstellbar, wartungsfreier
Schrägsitzdeckel mit Aufschrift
Gas, Pulverbeschichtung, mit Sicherungsseil unterm
Deckel

Hersteller Aduxa oder glw.: '....................'
Menge: 2,000 St.

**03.10.0052 Guss-Straßenkappen für Gas-Hausanschlussschieber liefern und einbauen; in befestigtem Gelände**
Straßenkappen liefern und setzen, komplett in
befestigtem Gelände

Guss Straßenkappe, ähnlich DIN 4059 für
Hausanschlußschieber Gas, bis
200mm höhenverstellbar, wartungsfreier
Schrägsitzdeckel mit Aufschrift
Gas, Pulverbeschichtung, mit Sicherungsseil unterm
Deckel

Hersteller Aduxa oder glw.: '....................'
Menge: 2,000 Stk.

**03.10.0053 Guss- Straßenkappe für Gas-Streckenschieber liefern und einbauen, starr, in unbefestigtem Gelände**
Guss Straßenkappe starr für Streckenschieber Gas, mit
DVGW-
Registrierung nach DIN 3580, mit Aufschrift Gas, mit
passender
Unterlegplatte und im Grünbereich mit Umrandungsplatte
aus Beton

Hersteller Aduxa oder glw.: '.......................'
Menge: 1,000 Stk.

**03.10.0054 Guss- Straßenkappe für Gas-Hausanschlussschieber liefern und einbauen, starr, in unbefestigtem Gelände**
Guss Straßenkappe starr für Hausanschlußschieber Gas,
mit DVGW-
Registrierung nach DIN 3580, mit Aufschrift Gas, mit
passender
Unterlegplatte und im Grünbereich mit Umrandungsplatte
aus Beton

Hersteller Aduxa oder glw: '.......................'
Menge: 1,000 Stk.

**03.10.0055 Guss- Straßenkappe für Wasser-Streckenschieber liefern und einbauen; in befestigtem Gelände**
Guss Straßenkappe, ähnlich DIN 4056 für
Streckenschieber Wasser, bis
200mm höhenverstellbar, wartungsfreier
Schrägsitzdeckel mit Aufschrift W
für Wasser, Pulverbeschichtung, mit Sicherungsseil
unterm Deckel

Hersteller Aduxa oder glw.:
'.................................'
Menge: 20,000 Stk

**03.10.0056 Guss- Straßenkappe für Wasser-Hausanschlussschieber liefern und einbauen; in befestigtem Gelände**
Guss Straßenkappe, ähnlich DIN 4057 für
Hausanschlußschieber Wasser,
bis 200mm höhenverstellbar, wartungsfreier
Schrägsitzdeckel mit Aufschrift
W für Wasser, Pulverbeschichtung, mit Sicherungsseil
unterm Deckel

Hersteller Aduxa oder glw.:
'.................................'
Menge: 25,000 Stk.

**03.10.0057 Guss- Straßenkappe für Wasser-Streckenschieber liefern und einbauen; in unbefestigtem Gelände**
Guss Straßenkappe starr für Streckenschieber Wasser,
mit DVGW-
Registrierung nach DIN 3580, mit Aufschrift W für
Wasser, mit passender
Unterlegtragplatte und im Grünbereich mit
Umrandungsplatte aus Beton

Hersteller: '.....................'
Menge: 1,000 Stk.

**03.10.0058 Guss- Straßenkappe für Wasser-Hausanschlussschieber liefern und einbauen; in unbefestigtem Gelände**
Guss Straßenkappe starr für Hausanschlußschieber
Wasser, mit DVGW-
Registrierung nach DIN 3580, mit Aufschrift W für
Wasser, mit passender
Unterlegtragplatte und im Grünbereich mit
Umrandungsplatte aus Beton

Hersteller Aduxa oder glw: '.....................'
Menge: 1,000 Stk.

**03.10.0059 Guss- Hydrantenkappe für UH liefern und einbauen; in befestigtem Gelände**
Guss Hydrantenkappe, ähnlich DIN 4055 für
Unterflurhydrant, bis 200mm
höhenverstellbar, wartungsfreier Schrägsitzdeckel mit
Aufschrift Hydrant,
Pulverbeschichtung, mit Sicherungsseil unterm Deckel

Hersteller Aduxa oder glw.:
'.................................'
Menge: 15,000 Stk.

**03.10.0060 Guss- Hydrantenkappe für UH liefern und einbauen; in unbefestigtem Gelände**
Guss Straßenkappe starr für Unterflurhydrant, mit
DVGW- Registrierung
nach DIN 3580, mit Aufschrift Hydrant, mit passender
Unterlegtragplatte und
im Grünbereich mit Umrandungsplatte aus Beton

Hersteller Aduxa oder glw.:
'.................................'
Menge: 1,000 Stk.

**03.10.0061 Straßenkappen während des Asphalteinbaus auf Höhe setzen, Kappen freilegen, Ausrichten in Asphalttragschicht einbauen und während des Deckschichteinbaues ziehen und einwalzen.**
Straßenkappen während des Asphalteinbaus auf Höhe
setzen, Kappen
freilegen, Ausrichten in Asphalttragschicht einbauen
und während des
Deckschichteinbaues ziehen und einwalzen.

Gilt für Hausanschluss, Rohrnetz und Hydrantenkappen
(alle Sparten und
Größen)
Menge: 50,000 St.

**03.10.0062 Beschädigte bzw. verdeckte Straßenkappen freilegen**
Beschädigte bzw. verdeckte (überteerte) Straßenkappen
freilegen, inkl.
Aufbruch und aller zugehörigen Nebenarbeiten, und neu
setzten. inkl.
Oberflächenwiederherstellung (ohne Ausbau von Hülsrohr
und Gestänge).
Es wird keine Baustelleneinrichtung vergütet.
Menge: 1,000 St.

**03.10.0063 Alte Straßenkappen ausbauen und entsorgen inkl. aller zugehörigen Nebenarbeiten**
Alte Straßenkappen ausbauen und entsorgen inkl. aller
zugehörigen
Nebenarbeiten (außer Aufbruch und
Oberflächenwiederherstellung). Es wird
keine Baustelleneinrichtung vergütet.
Menge: 50,000 St.

**03.10.0064 Setzen von Schilderpfählen (Werkstoffunabhängig) inkl. Beton.**
Menge: 1,000 St.

**03.10.0065 Aus- und Wiedereinbau von Verkehrszeichen oder ähnlichem inkl. aller erforderlichen Nebenarbeiten**
Aus- und Wiedereinbau von Verkehrszeichen oder
ähnlichem (z.B.
Rekalmetafeln) inkl. aller erforderlichen
Nebenarbeiten (Aufstellen eines
Ersatzschildes, Betoneinbau, etc. ).

Verkehrsschild mit Befestigungsmaterial und Pfosten,
inkl. Fundament
ausbauen, seitlich lagern und Einbau.

Verfüllmaterial ist vom AN zu stellen.
Menge: 2,000 St.

**03.10.0066 Grabenüberbrückung für Fußgänger, ca. 1,25 m breit, mit vorschrifts- mäßiger Absicherung**
Grabenüberbrückung für Fußgänger, ca. 1,25 m breit,
mit vorschriftsmäßiger
Absicherung, jede Brücke wird nur einmal in Rechnung
gestellt, das
zwischenzeitliche Entfernen und Wiederherstellen wird
nicht gesondert
vergütet
Menge: 8,000 St.

**03.10.0067 Überbrückung des Rohrgrabens mit Stahlplatten, für eine Belastung nach Brückenklasse LKW 12**
Überbrückung des Rohrgrabens mit Stahlplatten, für
eine Belastung nach
Brückenklasse LKW 12, jede Zufahrt und
Grabenüberbrückung wird nur
einfach in Rechnung gestellt, das teilweise Entfernen
der Platten zu
Montagezwecken wird nicht gesondert vergütet.

DIN 1072 ist zu beachten.

Vergütung nur nach Absprache mit dem AG.
Menge: 150,000 m

**03.10.0068 Reparatur von Isolierschäden**
Reparatur von Isolierschäden. Erstellen einer Baugrube
(ca. 1,6x1,8x1,5)
analog zu Pos. mit der Verweis-Nr.110.000, freilegen
der Gasleitung, wenn
nötig Entfernen der alten Isolierung und
Nachisolierung des Rohres,
Formteils oder der Armatur. Bei Baugrubengrößen die
über 15% vom oben
angegebenen Maß abweichen wird die Position mit einem
Korrekturfaktor
tatsächliche Kubatur / Normfläche (1,6mx1,8mx1,5m=4,32
m³) multipliziert.
(z.B. Kopflochkubatur = 8m³ (2x2x2) dann lautet der
Korrekturfaktor
8/4,32=1,852). Eventuell nötige
Baustelleneinrichtungen sind in die Position
mit einzurechnen. Aufbruch und Wiederherstellung der
Oberfläche erfolgt
nach den jeweiligen LV-Positionen
Menge: 3,000 St.

**03.10.0069 Kontrollprüfung des Rohrgrabens mittels stat. Lastplatten (Verdichtungsnachweis)**
Kontrollprüfung des Auftraggebers durchführen,
statischer
Plattendruckversuch nach DIN 18134 durch ein
anerkanntes von Bauherren
genehmigtes Institut zum Nachweis der geforderten
Tragfähigkeitswerte
durchführen (auf Planum), einschl. aller
erforderlichen Geräte, Hilfsmittel und
Protokollführung.

Sofern die geforderten Werte gem. ZTVE StB oder ZTVT-
StB bzw. nach
Regelquerschnitt nicht erbracht werden, gehen die
Aufwendungen für die
Durchführung der Verdichtungsproben zu Lasten des
Auftragnehmers.
Menge: 3,000 St.

**03.10.0070 Kontrollprüfung des Rohrgrabens mittels Rammsondierung (Verdichtungsnachweis)**
wie Position zuvor nur Verdichtungsnachweis mittels
Rammsondierung.

(Randzone bei Leitungsgräben) Rammsondierungen sind in
der DIN EN ISO
22476-2 geregelt und dementsprechend auszuführen.

Leichte Rrammsonde DPL mit Spitzenquerschnitt 10 cm2

Sofern die geforderten Werte gem. ZTVE StB oder ZTVT-
StB bzw. nach
Regelquerschnitt nicht erbracht werden, gehen die
Aufwendungen für die
Durchführung der Verdichtungsproben zu Lasten des
Auftragnehmers.
Menge: 1,000 St

**03.10.0071 Splitt 2/5 (bei Regiearbeiten, z. B. Rohrbruch)**
Menge: 1,000 m³

**03.10.0072 Asphalt lagern (bei Regiearbeiten, z. B. Rohrbruch)**
Asphalt lagern an Baustelle oder Lagerplatz (bei
Regiearbeiten, z. B.
Rohrbruch)
Menge: 1,000 m³

**03.10.0073 Beton lagern (bei Regiearbeiten, z. B. Rohrbruch)**
Beton lagern an Baustelle oder Lagerplatz (bei
Regiearbeiten, z. B.
Rohrbruch)
Menge: 1,000 m³

**03.10.0074 Asphalttragschicht 0/22 (bei Regiearbeiten, z.B. Rohrbruch)**
Menge: 1,000 m³

**03.10.0075 Asphaltdeckschicht 0/8 (bei Regiearbeiten, z.B. Rohrbruch)**
Menge: 1,000 m³

**03.10.0076 TOK-Band (bei Regiearbeiten, z. B. Rohrbruch)**
Menge: 1,000 m

### Titel 04 Durchpressung/Schutzrohre

#### Bereich 04.10 Verlegen im Verdrängungsverfahren mittels Bodendurchschlagsrakete und Schutzrohre

**Ausführungsbeschreibung 0015 Ausführungsbeschreibung Verlegen von Versorgungsleitung**
*Ausführungsbeschreibung Verlegen von Versorgungsleitungen inkl. Vortriebsrohren im Verdrängungsverfahren*
Verlegen von Versorgungsleitungen oder Schutzrohren im
Verdrängungsverfahren mittels Bodendurchschlagsrakete,
einschl. des
Einziehens des Schutzrohres und aller Nebenarbeiten
(z.B. Reinigung des
Arbeitsplatzes) und evtl. zusätzlichen Materials.
Nur in Absprache mit der Bauaufsicht der Stadtwerke.
Es müssen  immer Schutzrohre eingezogen werden.

**04.10.0001 für Rohrdurchmesser bis 63 mm**
Menge: 60,000 m

**04.10.0002 für Rohrdurchmesser bis 85 mm**
Menge: 15,000 m

**04.10.0003 für Rohrdurchmesser bis 130 mm**
Menge: 1,000 m

**04.10.0004 Zuschlag für Pressungen vom Keller eines Gebäude nach außen**
Zuschlag für Pressungen vom Keller/Gebäude nach außen.
Menge: 10,000 St.

**Ausführungsbeschreibung 0016 Ausführungsbeschreibung Vortriebsrohre liefern**
*Ausführungsbeschreibung Vortriebsrohre liefern*
Vortriebsrohre liefern für Verdrängungsverfahren

**04.10.0005 PVC 75mm x 3,6 mm gelb**
Vortriebsrohre Rocket Pipe für Gasleitungen Fabrikat
Schöngen aus PVC -
U, 75mm x 3,6mm, nach DIN 8061/62, Länge 1,0m, Farbe
= gelb

Hersteller Schöngen oder glw.:
'.............................'
Menge: 15,000 m

**04.10.0006 PVC 50mm x 2,4 mm gelb**
Vortriebsrohre Rocket Pipe für Gasleitungen Fabrikat
Schöngen aus PVC -
U, 50mm x 2,4mm, nach DIN 8061/62, Länge 1,0m, Farbe
= gelb

Hersteller Schöngen oder glw.:
'.............................'
Menge: 15,000 m

**04.10.0007 PVC 63mm x 3,0 mm blau**
Vortriebsrohre Rocket Pipe für Wasserleitungen
Fabrikat Schöngen aus PVC
- U, 63mm x 3,0mm, nach DIN 8061/62, Länge 1,0m, Farbe
 = blau

Hersteller Schöngen oder glw.:
'.............................'
Menge: 40,000 m

**Ausführungsbeschreibung 0017 Lieferung und Verlegen von Schutzrohren/ Leerrohren (PE**
*Lieferung und Verlegen von Schutzrohren/ Leerrohren (PE, KG, PVC etc.)*
Lieferung und Verlegen von Schutzrohren/ Leerrohren
(PE, KG, PVC etc.
außer Stahl) inkl. aller Verbindungen

Inkl. Verlegen des Trassenwarnbandes.

**04.10.0008 Kabelschutzrohr aus PE, 125mm x 3,9mm liefern und verlegen**
Kabelschutzrohr aus PE, 125mm x 3,9mm mit Steckmuffe
und eingelegtem
Dichtring (Lippendichtung), schwarz (6m Länge) nach
DIN 16876 bzw. DIN
16874
inkl. aller Formteile (Bögen, Steckmuffen,
Dichtringen, etc.)

Hersteller oder glw.: '.........................'
Menge: 150,000 m

**04.10.0009 Kabelschutzrohr aus PE, 110mm x 4,2mm liefern und verlegen**
Kabelschutzrohr aus PE, 110mm x 4,2mm mit Steckmuffe
und eingelegtem
Dichtring (Lippendichtung), schwarz (6m Länge) nach
DIN 16876 bzw. DIN
16874

inkl. aller Formteile (Bögen, Steckmuffen,
Dichtringen, etc.)

Hersteller: '.........................'
Menge: 1,000 m

**04.10.0010 Kabelschutzrohr aus PE, 50mm x 2,4mm liefern und verlegen**
Kabelschutzrohr aus PE,  50mm x 2,4mm mit Steckmuffe
und eingelegtem
Dichtring (Lippendichtung), schwarz (6m Länge) nach
DIN 16876 bzw. DIN
16874

inkl. aller Formteile (Bögen, Steckmuffen,
Dichtringen, etc.)

Hersteller: '.........................'
Menge: 1,000 m

**04.10.0011 Kabelschutzrohr aus PVC 63mm x 3,0 mm liefern und verlegen**
Kabelschutzrohr aus PVC,  63mm x 3,0 mm mit
Steckmuffe und
eingelegtem Dichtring (Lippendichtung), schwarz (6m
Länge) nach DIN
16876 bzw. DIN 16874

inkl. aller Formteile (Bögen, Steckmuffen,
Dichtringen, etc.)

Hersteller: '.........................'
Menge: 1,000 m

**04.10.0012 Kabelschutzrohr aus PVC - U, 75mm x 2,2mm liefern und verlegen**
Kabelschutzrohr aus PVC - U, 75mm x 2,2mm mit
Steckmuffe und
eingelegtem Dichtring (Lippendichtung), schwarz (6m
Länge) nach DIN
16875

inkl. aller Formteile (Bögen, Steckmuffen,
Dichtringen, etc.)

Hersteller: '.........................'
Menge: 60,000 m

**04.10.0013 Kabelschutzrohre flexibel, 75 mm, aus PVC für Mehrspartenhauseinführung, (Nur Verlegung)**
Kabelschutzrohre flexibel, 75 mm, aus PVC für
Mehrspartenhauseinführung
verlegen;
Abholung bei den Stadtwerken ND (Heinrichsheimstraße 2
oder
Schleifmühlweg) ist mit einzuberechnen;

Verlegung inkl. aller Formteile (Bögen, Steckmuffen,
Dichtringen, etc.)
Menge: 60,000 m

### Titel 05 Rohrbauverlegungsarbeiten Gas-Wasser

*Hinweis*
Rohrverlegung

Vorschriften und Richtlinien
Bei der Rohrverlegung sind die einschlägigen
DIN-Vorschriften, die DVGW -
Richtlinien (auch Arbeitsblätter) und etwa darüber
hinausgehende
Anweisungen der Rohrhersteller zu beachten.

Rohrbuch
Der Auftragnehmer hat bei der Verlegung von Leitungen
ein Rohrbuch zu
führen.

Rohrschweißer
Der Auftragnehmer darf nur Rohrschweißer einsetzen,
die ihre Eignung
durch Prüfungen, gemäß DIN EN 287-1 bzw. DIN EN ISO
9606-1 -
mindestens Prüfgruppe R II - bei Stahlrohren, sowie
gemäß DVGW
Merkblatt GW 330 bei PE Rohren, nachgewiesen haben.
Kopien der
Prüfzeugnisse sind dem Auftraggeber unaufgefordert vor
Schweißbeginn zu
übergeben.

Überwachung der Schweißarbeiten
Die Arbeiten der Schweißer sind durch solche
Aufsichtskräfte
(Schweißingenieur bzw. Schweißfachmann) des
Auftragnehmers zu
überwachen, die in der Lage sind, alle zur Ausführung
einer sachgemäßen
Schweißarbeit erforderlichen Maßnahmen anzuordnen und
die gütegerechte
Ausführung zu beurteilen.

Prüfung der Schweißnähte bei Hochdruckleitungen
Neben der Druckprüfung werden Schweißnähte durch einen
von den
Stadtwerken beauftragten Sachverständigen durch
Ultraschall oder mit
Durchstrahlungsprüfung untersucht. Für jede
beanstandete Schweißnaht
werden zusätzlich 2 Nähte des gleichen Schweißers
geprüft. Die Kosten
dieser Prüfungen tragen die Stadtwerke, soweit die
geprüften Nähte nicht
beanstandet werden.

Die Prüfung der beanstandeten und nachgebesserten
Nähte sowie die
wegen des Prüfergebnisses zusätzlich durchgeführten
Prüfungen gehen zu
Lasten des Auftragnehmers.
Der Auftragnehmer hat den prüfbaren Nachweis darüber
zu führen, welche
Naht von welchem Schweißer hergestellt worden ist
(Kennzeichnung der
Nähte). Die Schweißnahtnummern müssen im Rohrbuch
angegeben
werden. Für die Beurteilung der
Durchstrahlungsprüfungen gilt das DVGW -
Arbeitsblatt GW 1.

Isolierarbeiten nach DIN 30670 und 30672
Nachisolierungen sind, wenn vom Auftraggeber nicht
anders entschieden
wird, entsprechend dem werkseitig aufgebrachten
Rohrschutz und nach den
entsprechenden Vorschriften der Herstellerfirma
herzustellen.

Rohrüberdeckung
Die Rohrüberdeckung bei Hauptleitungen muss in der
Regel, Abweichungen
sind nur nach vorheriger Absprache mit der Bauleitung
des Auftraggebers
zulässig, bei Gas 1,0 m und bei Wasser ca. 1,50 m
betragen. Steuerkabel
werden auf eine Grabensohle in 0,80 m Tiefe verlegt.
Kupferdraht zur Ortung
nichtmetallischer Leitungen wird ca. 10 - 20 cm und
Trassenwarnbänder
werden ca. 40 - 50 cm über dem Rohrscheitel eingelegt.
Gemessen wird von der voraussichtlich endgültigen
Geländehöhe (d.h. bei
Straßenplanungen und anderen Planungen muss nach
Höhenplan von der
künftigen Oberfläche ausgegangen werden).

Druckprüfung

Die Druckprüfungen sind unter Aufsicht des
Auftraggebers wie folgt
durchzuführen:

Bei Gasleitungen
Nach den DVGW - Arbeitsblättern G 469, G 462/I und G
462/II bzw. G 463
und der DIN 2470 Teil 1 und 2 in der jeweils gültigen
Fassung.
Hochdruckleitungen ab PN 16 zudem nach Angabe und
unter Aufsicht eines
TÜV-Sachverständigen. (Stahl)
Nach den DVGW - Arbeitsblättern G 472 in der jeweils
gültigen Fassung (PE
HD).

Bei Wasserleitungen, nach DIN 4279
"Innendruckprüfungen für
Druckrohrleitungen für Wasser"

Druckrohre aus duktilem Gusseisen nach DIN 4279-Teil 2
Druckrohre aus duktilem Gusseisen und Stahlrohre m.
Zementmörtelauskleidung nach DIN 4279-Teil 3
Druckrohre aus PVC nach DIN 4279-Teil 7 und 8
Nach dem DVGW - Arbeitsblatt W 400 in der jeweils
gültigen Fassung (PE
HD).

Prüfprotokoll
Der Auftragnehmer hat ein Prüfprotokoll nach DIN 4279-
Teil 9 anzufertigen
und dem Auftraggeber in zweifacher Ausfertigung
auszuhändigen.
Bei PE-Verbindungen müssen die Protokolle digital
direkt vom Schweißgerät
übermittelt werden.

Für die Druckprüfung von Gas- und Wasserleitungen gilt:

Druckschreiber
Der Druck in der zu prüfenden Leitung muß während der
gesamten
Dichtheitsprüfung durch ein digitales Druckmeßgerät
aufgezeichnet werden.
Das Vorrichten zur Druckprüfung, das beiderseitige
Verschließen und
Sichern der Rohrleitung sowie die Druckprüfung selbst
sind im Verlegepreis
enthalten, wenn im Leistungsverzeichnis nicht anders
ausgeschrieben.

Anschluss für Prüfgeräte
Der Auftragnehmer hat die Möglichkeit zu schaffen,
dass ein Prüfmanometer
und ein Druckschreiber für die Druckprüfung
angeschlossen werden können
und er stellt sämtliche für die Druckprüfung
erforderlichen Geräte,
Materialien und Werkzeuge. Dieser Aufwand wird nicht
gesondert vergütet,
sondern ist in den Verlegepreis einzurechnen.

Wartezeiten
Fallen durch die Druckprüfung Wartezeiten an, so
werden diese nicht
vergütet.

Materialabholung:
Sofern bei den nachfolgenden Position nicht explizit
die Lieferung von
Materialien mit ausgeschrieben ist, müssen diese vom
Lagerplatz der
Stadtwerke ND (Heinrichsheimstraße 2 und
Schleifmühlweg 36) abgeholt
werden. Diese Fahrten werden nicht extra vergütet und
sind daher mit
einzuberechnen.

Sofern nicht anderes beschrieben, müssen alle
Materialien geliefert,
eingebracht und zum Einbauort transportiert und
lagerecht verlegt
werden.

Formteile (z. B. Bogen, T-Stücke, Reduzierungen,
Klöpperböden,
Armaturen, Flansche etc.) werden übermessen.

Alle Rohrleitungen, Armaturen und dazugehörige
Bauteile (Gas)
müssen H2 Ready (100 % Wasserstoff) sein. Belege
müssen nach
Aufforderung an den AG übergeben werden
(Konformitätsbewertung).

Alle Rohrleitungen, Armaturen und dazugehörige
Bauteile (Gas,
Wasser) müssen Daten wie Chargennummer, Typ,
Dimension, etc.
aufweisen (z.B. mittels Aufkleber oder Barcode)

#### Bereich 05.10 Gas Stahl-Leitungen

**Ausführungsbeschreibung 0018 Ausführungsbeschreibung Lieferung und Verlegung von Sta**
*Ausführungsbeschreibung Lieferung und Verlegung von Stahlrohren (Gas)*
Die Lieferung und Verlegung von Stahlrohren (Gas)
bezieht sich auf den
Druckbereich bis einschließlich Nenndruckstufe PN 16.

Stahlrohre bzw. Armaturen und Formstücke ggf. vom
Rohrlagerplatz des AN
oder AG zur Baustelle transportieren, abladen der
angelieferten Rohre auf
dem Rohrlagerplatz bzw. an der Baustelle, entlang dem
Rohrgraben
ausfahren und auslegen.

Stahlrohre nach DIN 2470 Teil 1 gemäß dem
DVGW-Arbeitsblatt G 462/I
bzw. G 462/II, verschweißen und verlegen. Anfallende
Rohrschnitte und
Trennschnitte an Stahlrohren im Zuge der normalen
Rohrverlegung sind im
Einheitspreis enthalten.
Umhüllen der Schweißverbindungen sowie nachumhüllen
beschädigter
Stellen Isoliermaterial durch geprüfte Umhüller gemäß
den
DVGW-Arbeitsblättern GW 14 und GW 15. Durchführung des
Isolationstestes mit 20kV, Absenken der Leitung.
Druckprüfung nach den einschlägigen Richtlinien
durchführen und
protokollieren unter Gestellung eines Kompressors und
der nötigen Geräte
durch den Unternehmer, Abnahme der Druckprüfung durch
unsere
Bauaufsicht (bzw. TÜV). Bei Erweiterungen Herstellen
der Gasverbindung
einschließlich aller erforderlichen Nebenarbeiten.
Inbetriebnahme der
Leitungen gemäß DVGW-Arbeitsblatt G 465/II sowie bei
Hausanschlüssen
zusätzlich G 459.

Einrichten der Baustellen, ordnungsgemäße und
witterungsgeschützte
Materiallagergung, nach Beendigung der Baumaßnahmen
Räumen der
Baustellen in Abstimmung mit unserer Bauaufsicht,
einschl.
Materialrücktransport auf  Lagerplätze sowie
fachgerechter und sortenreiner
Entsorgung des anfallenden Abfallmaterials.

Je nach Erfordernis ist zur Durchführung oben- bzw.
nachgenannten
Arbeiten ein unternehmereigenes Blasensetz- und
Anbohrgerät (Mannibs
bzw. Hütz-Baumgarten) zu verwenden.

Alle Rohrleitungen, Armaturen und dazugehörige
Bauteile müssen H2
Ready sein. Belege müssen nach Aufforderung an den AG
übergeben
werden.

Das Verlegen des Trassenwarnbandes ist in die
Rohrverlegung mit
einzurechnen.

Material Liefern und montieren, sofern nicht anders
angegeben;

Es werden alle Formstücke und Armaturen übermessen.

Stahlrohre nach DIN 2470 Teil 1, bis

Hersteller Flender oder glw. :
'.........................................'

**05.10.0001 Stahl DN 25 liefern und verlegen**
Stahlrohr DN  25  (33,7mm x 3,6mm) nach DIN EN
10208-1 oder DIN EN
ISO 3183 mit PE Umhüllung nach DIN 30670 für
Erdgasleitungen,
Anforderungsklasse A bis Betriebsüberdruck 16 bar, mit
Prüfbescheinigungen nach EN 10204:2004

Lieferung und Verlegung
Menge: 10,000 m

**05.10.0002 Stahl DN 50 liefern und verlegen**
DN 50

Stahlrohr DN  50  (60.3mm x 3,6mm) nach DIN EN
10208-1 oder DIN EN
ISO 3183 mit PE Umhüllung nach DIN 30670 für
Erdgasleitungen,
Anforderungsklasse A bis Betriebsüberdruck 16 bar, mit
Prüfbescheinigungen nach EN 10204:2004

Lieferung und Verlegung
Menge: 10,000 m

**05.10.0003 Stahl DN 100 liefern und verlegen**
Stahlrohr DN 100 (114.3mm x 3,6mm) nach DIN EN 10208-1
oder DIN EN
ISO 3183 mit PE Umhüllung nach DIN 30670 für
Erdgasleitungen,
Anforderungsklasse A bis Betriebsüberdruck 16 bar, mit
Prüfbescheinigungen nach EN 10204:2004

Lieferung und Verlegung
Menge: 10,000 m

**05.10.0004 Stahl DN 150 liefern und verlegen**
Stahlrohr DN 150 (168.3mm x 4,5mm) nach DIN EN 10208-1
oder DIN EN
ISO 3183 mit PE Umhüllung nach DIN 30670 für
Erdgasleitungen,
Anforderungsklasse A bis Betriebsüberdruck 16 bar, mit
Prüfbescheinigungen nach EN 10204:2004

Lieferung und Verlegung
Menge: 10,000 m

**Ausführungsbeschreibung 0019 Ausführungsbeschreibung Absperrorgan liefern und einsch**
*Ausführungsbeschreibung Absperrorgan liefern und einschweißen*
Absperrorgan liefern und einschweißen, Gestänge und
Hülsrohr den
örtlichen Verhältnissen anpassen und montieren,
umhüllen mit Densoplast -
Masse und 4 Lagen DENSO - Plastbinde, einschl. aller
erforderlichen
Nebenarbeiten, bis

Hersteller Schuck oder glw. :
'.........................................'

**05.10.0005 Stahlkugelhahn DN 25 liefern und einbauen**
Stahlkugelhahn mit Stahlanschweißenden SKS-E für
Erdeinbau DN  25, PN
16 für Erdgasleitungen,
incl. Gestänge teleskop. Rohrdeckung ca. 1,0m, DVGW
Zulassung, mit
Prüfbescheinigungen nach EN 10204:2004

Lieferung und Einbau
Menge: 1,000 St.

**05.10.0006 Stahlkugelhahn DN 50 liefern und einbauen**
Stahlkugelhahn mit Stahlanschweißenden SKS-E für
Erdeinbau DN  50, PN
16 für Erdgasleitungen,
incl. Gestänge teleskop. Rohrdeckung ca. 1,0m, DVGW
Zulassung, mit
Prüfbescheinigungen nach EN 10204:2004

Lieferung und Einbau
Menge: 1,000 St.

**05.10.0007 Stahlkugelhahn DN 100 liefern und einbauen**
Stahlkugelhahn mit Stahlanschweißenden SKS-E für
Erdeinbau DN 100, PN
16 für Erdgasleitungen,
incl. Gestänge teleskop. Rohrdeckung ca. 1,0m, DVGW
Zulassung, mit
Prüfbescheinigungen nach EN 10204:2004

Lieferung und Einbau
Menge: 1,000 St.

**05.10.0008 Stahlkugelhahn DN 150 liefern und einbauen**
Stahlkugelhahn mit Stahlanschweißenden SKS-E für
Erdeinbau DN 150, PN
16 für Erdgasleitungen,
incl. Gestänge teleskop. Rohrdeckung ca. 1,0m, DVGW
Zulassung, mit
Prüfbescheinigungen nach EN 10204:2004

Lieferung und Einbau
Menge: 1,000 St.

**Ausführungsbeschreibung 0020 Ausführungsbeschreibung Lieferung und Aufschweißen eine**
*Ausführungsbeschreibung Lieferung und Aufschweißen eines T-Stückes mit eingebautem Absperrventil*
Aufschweißen eines T-Stückes mit eingebautem
Absperrventil, in
gasführende Leitung mit vorherigem Aus- und
anschließendem
Wiedereinbau der Ventilspindel, einschl. Anbohren,
Setzen des
Ventilgestänges und Hülsenrohres, Verschweißen und
Umhüllen mit DENSO
- Band bzw. Raychem - Schrumpfhauben (nach Angabe
durch unsere
Bauaufsicht), einschl. aller erforderlichen
Nebenarbeiten

Lieferung und Einbau

Hersteller Schuck oder glw. :
'.........................................'

**05.10.0009 T-Stück mit Absperrventil DN 25 liefern und einbauen**
Aufschweiß -T-Stück DN 25 vom Typ ATA433 VESI-PES-V
mit Ventilsitz und
Ventil, ausgeklinkt, mit PE-Abgang MOP 5, SDR 11,
Abgang PE da 32,
Außengewinde 2" für Schleusenkugelhahn, mit
Schrumpfhaube, DVGW
Zulassung
Menge: 1,000 St.

**05.10.0010 T-Stück mit Absperrventil DN 50 liefern und einbauen**
Aufschweiß -T-Stück DN 50 vom Typ ATA544 VESI-PES-V
mit Ventilsitz und
Ventil, ausgeklinkt, mit PE-Abgang MOP 5, SDR 11,
Abgang PE da 63,
Außengewinde 2 1/2" für Schleusenkugelhahn, mit
Schrumpfhaube, DVGW
Zulassung
Menge: 1,000 St.

**05.10.0011 Minderung, falls es sich um eine gasfreie Leitung handelt. Minderpreis für alle DN**
Menge: 1,000 St.

**Ausführungsbeschreibung 0021 Ausführungsbeschreibung Trennen einer gasführenden Stah**
*Ausführungsbeschreibung Trennen einer gasführenden Stahlleitung unter Verwendung eines Blasensetztgerätes (zweimal trennen und die Rohrenden für die Einbindung vorbereiten)*
Trennen einer gasführenden Stahlleitung unter
Verwendung eines
Blasensetztgerätes, incl. aller erforderlichen
Nebenarbeiten(z.B.
Aufschweißen der notwendigen Muffen, Gestellung von
Stickstoff, personelle
Unterstützung bei ggf. erforderlicher Druckabsenkung)
für Hauptrohrleitung

- zweimal trennen und die Rohrenden für die Einbindung
vorbereiten = 1 Stk.

**05.10.0012 Trennung DN 80 - 150 Verweis-Nr.630.100**
Verweis-Nr.630.100

Trennen einer gasführenden Stahlleitung DN 80 - DN 150
Menge: 2,000 St.

**Ausführungsbeschreibung 0022 Ausführungsbeschreibung Trennen einer unter Gas befindl**
*Ausführungsbeschreibung Trennen einer unter Gas befindlichen Stahlleitung (drucklos oder abgesperrt)*
Trennen einer unter Gas befindlichen Stahlleitung
(drucklos), inkl. aller
erforderlichen Nebenarbeiten (Gestellung von
Stickstoff), für Leitungen

- zweimal trennen und die Rohrenden für die Einbindung
vorbereiten = 1 Stk.

- Leitung ist drucklos oder abgesperrt

**05.10.0013 Trennung DN25- DN50 bei Hausanschlüssen (drucklos oder abgesperrt)**
DN 25 - DN 50

zweimal trennen und die Rohrenden für die Einbindung
vorbereiten
Leitung ist abgesperrt
Menge: 1,000 St.

**Ausführungsbeschreibung 0023 Ausführungsbeschreibung Herstellen der Gasverbindung du**
*Ausführungsbeschreibung Herstellen der Gasverbindung durch Anschweißen eines Sattelstücks (inkl. Lieferung) inkl. Kugelhahn an eine in Betrieb befindliche Erdgasleitung*
Lieferung und Herstellen der Gasverbindung durch
Anschweißen eines
Sattelstücks inkl. Kugelhahn an eine in Betrieb
befindliche Erdgasleitung,
incl. aller dazu nötigen Schweißnähte.

Anbohren der unter Gasdruck stehenden Hauptleitung,
einschl. der
erforderlichen Nebenarbeiten sowie Nachumhüllen.

**05.10.0014 Gasverbindung + Sattelstück DN 100 + Kugelhahn liefern und einbauen**
passender Stahlkugelhahn:
Stahlkugelhahn mit Stahlanschweißenden SKS-E für
Erdeinbau, PN 16 für
Erdgasleitungen,
incl. Gestänge teleskop. Rohrdeckung ca. 1,0m, DVGW
Zulassung, mit
Prüfbescheinigungen nach EN 10204:2004

Sattelstück:
Stahl - Sattel nach DIN 2470-1, T-Stück, Abgang  DN
100 (114,3mm  x
3,6mm) als Anschweißsattelstück an Gasleitungen DN 150
und DN 100
MOP 5

Hersteller: '.........................'

Herstellen der Gasverbindung durch Anschweißen eines
Sattelstücks an
eine in Betrieb befindliche Erdgasleitung, incl. aller
dazu nötigen
Schweißnähte.

Anbohren der unter Gasdruck stehenden Hauptleitung,
einschl. der
erforderlichen Nebenarbeiten sowie Nachumhüllen.

inkl. passenden Kugelhahn
Menge: 1,000 St.

**Ausführungsbeschreibung 0024 Ausführungsbeschreibung Lieferung und Herstellung Gasve**
*Ausführungsbeschreibung Lieferung und Herstellung Gasverbindung durch Einschweißen eines U-Stückes unter Verwendung eines Blasensetzgerätes*
Lieferung und Herstellen der Gasverbindung durch
Einschweißen eines
U-Stückes unter Verwendung eines Blasensetzgerätes.
Herrichten des
U-Stückes, erforderlichenfalls verstricken, anrichten
und verschweißen,
einschl. Nachumhüllung sowie aller erforderlichen
Nebenarbeiten (z.B.
Aufschweißen der notwendigen Blasenmuffen, Gestellung
von Stickstoff,
personelle Unterstützung bei ggf. erforderlicher
Druckabsenkung) für
Hauptrohrleitung bis,

Hersteller Schuck oder glw.:
'.....................................'

**05.10.0015 U-Stück DN 25 liefern und einbauen**
0022
Muffenüberschieber (Stahl U-St.) nach DIN 2470-1, DN
25, SMU für
Erdgasleitungen DN  25  33,7mm, PN 16 mit
Werkprüfzeugnissen bzw.
Prüfbescheinigungen nach EN 10204:2004
Menge: 1,000 Stk.

**05.10.0016 U-Stück DN 50 liefern und einbauen**
Verweis-Nr.636.050
Muffenüberschieber (Stahl U-St.) nach DIN 2470-1, DN
50, SMU für
Erdgasleitungen DN  50  60,3mm, PN 16 mit
Werkprüfzeugnissen bzw.
Prüfbescheinigungen nach EN 10204:2004

Verweis-Nr.636.050
Menge: 1,000 St.

**05.10.0017 U-Stück DN 100 liefern und einbauen**
Verweis-Nr.636.100
Muffenüberschieber (Stahl U-St.) nach DIN 2470-1, DN
100, SMU für
Erdgasleitungen DN 100  114,3mm, PN 16 mit
Werkprüfzeugnissen bzw.
Prüfbescheinigungen nach EN 10204:2004
Menge: 2,000 St.

**05.10.0018 U-Stück DN 150 liefern und einbauen**
Verweis-Nr.636.150
Muffenüberschieber (Stahl U-St.) nach DIN 2470-1, DN
150, SMU für
Erdgasleitungen DN 150  168,3mm, PN 16 mit
Werkprüfzeugnissen bzw.
Prüfbescheinigungen nach EN 10204:2004
Menge: 2,000 St.

**05.10.0019 Minderung für Pos. mit Verweis-Nr. 630.100, 630.150, 636.050, 636.100, 636.150, falls aus technischen Gründen ein Blasensetzen nicht erforderlich ist. Minderpreis für alle DN**
Minderung für Pos. mit Verweis-Nr. 630100, 630.150,
636.050, 636.100,
636.150, falls aus technischen Gründen ein
Blasensetzen nicht erforderlich
ist.
Minderpreis für alle DN
Menge: 1,000 St.

**Ausführungsbeschreibung 0025 Ausführungsbeschreibung Isolierstück für Stahlrohr**
*Ausführungsbeschreibung Isolierstück für Stahlrohr*
Lieferung und Einbau von Isolierstücken. einpassen,
einschweißen und
nachumhüllen, einschl. aller erforderlichen
Nebenarbeiten,
Zuschlagsposition, bis

Hersteller Schuck oder glw.:
'..................................'

**05.10.0020 DN 100 liefern und einbauen**
PN 16 für Erdgasleitungen mit Werkprüfzeugnissen bzw.
Prüfbeschienigungen PN 16 mit Werkprüfzeugnissen bzw.
Prüfbescheinigungen DVGW Zulassung
Menge: 1,000 Stk

**05.10.0021 DN 150 liefern und einbauen**
PN 16 für Erdgasleitungen mit Werkprüfzeugnissen bzw.
Prüfbeschienigungen PN 16 mit Werkprüfzeugnissen bzw.
Prüfbescheinigungen DVGW Zulassung
Menge: 1,000 Stk.

**Ausführungsbeschreibung 0026 Ausführungsbeschreibung Einzelnaht herstellen mit Vorbe**
*Ausführungsbeschreibung Einzelnaht herstellen mit Vorbereitung der Schweißkanten*
Einzelnaht herstellen mit Vorbereitung der
Schweißkanten, einschl. Umhüllen
(nur auf Anordnung unserer Bauaufsicht) nur bei
Sonderfällen gilt nicht für
die normale Rohrverlegung, bis

**05.10.0022 DN 25**
Menge: 1,000 St.

**05.10.0023 DN 50**
Menge: 1,000 St.

**05.10.0024 DN 100**
Menge: 1,000 St.

**05.10.0025 DN 150**
Menge: 1,000 St.

**05.10.0026 Aufschweißen von Messkontakten für den kathodischen Korrosionsschutz**
Aufschweißen von Messkontakten für den kathodischen
Korrosionsschutz,
einschl. Umhüllung und Kabelverlegung, Verbindung des
Kabels mit den
Messkontakten und Auflegen der Kabelenden auf die
Messklemmen
Menge: 1,000 St.

**Ausführungsbeschreibung 0027 Ausführungsbeschreibung Lieferung und Einbau von Stahlf**
*Ausführungsbeschreibung Lieferung und Einbau von Stahlformteilen inkl. aller Schweißnähte und Nchumhüllung*
Lieferung (DIN 2470-1) und Montage von

Stahl - Reduzier-Stücke
Stahl - T-Stücken
Stahl - BögenS3 und S5
Stahl - Klöpperböden

PN 16 für Erdgasleitungen mit Werkprüfzeugnissen bzw.
Prüfbescheinigungen nach EN 10204:2004

inkl. aller Schweißnähte und Nebearbeiten und
Materialien, Nachumhüllung
mit DENSO - Band

Hersteller:
'.............................................'

**05.10.0027 Formteil DN 25 liefern und einbauen**
PN 16 für Erdgasleitungen mit Werkprüfzeugnissen bzw.
Prüfbescheinigungen nach EN 10204:2004

inkl. aller Schweißnähte und Nebearbeiten und
Materialien, Nachumhüllung
mit DENSO - Band

(33,7mm x 3,6mm)
Menge: 1,000 Stk.

**05.10.0028 Formteil DN 50 liefern und einbauen**
PN 16 für Erdgasleitungen mit Werkprüfzeugnissen bzw.
Prüfbescheinigungen nach EN 10204:2004

inkl. aller Schweißnähte und Nebearbeiten und
Materialien, Nachumhüllung
mit DENSO - Band

(60.3mm x 3,6mm)
Menge: 1,000 Stk.

**05.10.0029 Formteil DN 100 liefern und einbauen**
PN 16 für Erdgasleitungen mit Werkprüfzeugnissen bzw.
Prüfbescheinigungen nach EN 10204:2004

inkl. aller Schweißnähte und Nebearbeiten und
Materialien, Nachumhüllung
mit DENSO - Band

(114.3mm x 3,6mm)
Menge: 1,000 Stk.

**05.10.0030 Formteil DN 150 liefern und einbauen**
PN 16 für Erdgasleitungen mit Werkprüfzeugnissen bzw.
Prüfbescheinigungen nach EN 10204:2004

inkl. aller Schweißnähte und Nebearbeiten und
Materialien, Nachumhüllung
mit DENSO - Band

(168.3mm x 4,5mm)
Menge: 1,000 Stk.

**Ausführungsbeschreibung 0028 Ausführungsbeschreibung Lieferung und EInbau Übergangss**
*Ausführungsbeschreibung Lieferung und EInbau Übergangsstück PE 100 / Stahl*
Lieferung und Montage eines Übergangsstückes PE 100 /
Stahl vom Typ
PESVS

Hersteller Schuck oder glw.:
'.........................................'

**05.10.0031 Übergangsstück PE/Stahl Da 110 liefern und einbauen**
Übergangsstück PE 100 / Stahl vom Typ PESVS, da 110,
SDR 11 / DN 100
(114,3 mm x 3,6mm) MOP 5, DVGW Zulassung
Menge: 1,000 Stk.

**05.10.0032 Übergangsstück PE/Stahl Da 63 liefern und einbauen**
Übergangsstück PE 100 / Stahl vom Typ PESS, da 63, SDR
11 / DN  50
(60,3mm x 3,6mm) MOP 5, DVGW Zulassung
Menge: 1,000 Stk.

**05.10.0033 Übergangsstück PE/Stahl Da 32 liefern und einbauen**
Übergangsstück PE 100 / Stahl vom Typ PESS, da 32, SDR
11 / DN  25
(33,7mm x 3,6mm) MOP 5, DVGW Zulassung
Menge: 1,000 Stk.

**Ausführungsbeschreibung 0029 Ausführungsbeschreibung Blasenmuffen mit glattem Durchg**
*Ausführungsbeschreibung Blasenmuffen mit glattem Durchgang*
Lieferung und Einbau

Hersteller Firma Schuck oder glw.:
'.................................'

**05.10.0034 Blasenmuffen DN 100 - DN 150 liefern und aufschweißen**
Blasenmuffe mit glattem Durchgang nach DIN 2470-1 für
Erdgasleitungen
DN 100 und DN 150, AG ist 2 1/2", PN 16, Stopfen SW 24
mit
O-Ringdichtung 2", mit Werkprüfzeugnissen bzw.
Prüfbescheinigungen nach
EN 10204:2004, incl. Schrumpfhaube

Lieferung und Aufschweißen inkl. aller Nebenarbeiten
Menge: 4,000 Stk.

#### Bereich 05.20 Gas PE-Leitungen

**Ausführungsbeschreibung 0030 Ausführungsbeschreibung Lieferung und Verlegung von PE-**
*Ausführungsbeschreibung Lieferung und Verlegung von PE-HD Rohren*
Die Lieferung und Verlegung von PE-HD Rohren (Gas)
(RC-Rohre & SDR
11) bezieht sich auf den Druckbereich bis
einschließlich Nenndruckstufe
MOP 5.
(gemäß DVGW Arbeitsblatt GW 335 A2)

PE-HD Rohre bzw. Armaturen und Formstücke vom
Rohrlagerplatz zur
Baustelle transportieren, abladen der angelieferten
Rohre auf dem
Rohrlagerplatz bzw. an der Baustelle, entlang dem
Rohrgraben ausfahren
und auslegen. Der Unternehmer hat keinen Anspruch auf
bestimmte
Rohrarten, Ringbund oder Stangenware, er muss die
vorliegende Art
verwenden. Im Normalfall sind dies Ringbünde bei da 32
und da 63 und
Stangenware ab da 110.

PE-HD Rohre gemäß DVGW Arbeitsblatt G 472 bzw. DVGW
Merkblatt GW
330 verlegen bzw. verschweißen. Anfallende
Rohrschnitte und Trennschnitte
an Rohren, Erdnähte und Klöpperböden im Zuge der
normalen
Rohrverlegung sind im Einheitspreis enthalten.
Druckprüfung nach den einschlägigen Richtlinien
durchführen und
protokollieren unter Gestellung eines Kompressors und
der nötigen Geräte
durch den Unternehmer, unter Gestellung eines
Kompressors und der
nötigen Geräte durch den Unternehmer, Abnahme der
Druckprüfung durch
unsere Bauaufsicht. Inbetriebnahme der Leitungen gemäß
DVGW -
Arbeitsblatt G 465/II sowie bei Hausanschlüssen
zusätzlich G 459 I/II.

Einrichten der Baustellen, ordnungsgemäße und
witterungsgeschützte
Materiallagerung, nach Beendigung der Baumaßnahmen
Räumen der
Baustellen in Abstimmung mit unserer Bauaufsicht,
einschl.
Materialrücktransport auf  Lagerplätze sowie
fachgerechter und sortenreiner
Entsorgung des anfallenden Abfallmaterials.

Je nach Erfordernis ist zur Durchführung oben- bzw.
nachgenannten
Arbeiten eine/zwei unternehmereigene
Abquetschvorrichtung/en zu
verwenden.

Alle Rohrleitungen, Armaturen und dazugehörige
Bauteile (Gas)
müssen H2 Ready (100 % Wasserstoff) sein. Belege
müssen nach
Aufforderung an den AG übergeben werden
(Konformitätsbewertung).

Das Verlegen des Trassenwarnbandes ist in die
Rohrverlegung mit
einzurechnen.

Material Liefern und montieren, sofern nicht anders
angegeben;

Es werden alle Formstücke und Armaturen übermessen.

Hersteller Wavin (Safe Tech RC) oder glw. :
'.........................................'

**05.20.0001 PE da 32 liefern und verlegen**
PE-Rohr 100, RC, da  32mm  x  3,0mm für MOP 5
Erdgasleitungen, SDR
11, 6m-Stangen, Grad B, DVGW Prüfzeichen, PAS 1075
zertifiziert, Farbe
orange

Ringbundware oder 6 m Stangen (mit SWND abzustimmen)
Menge: 30,000 m

**05.20.0002 PE da 63 liefern und verlegen**
PE-Rohr 100, RC, da  63mm  x  5,8mm für MOP 5
Erdgasleitungen, SDR
11, Grad B, DVGW Prüfzeichen, PAS 1075 zertifiziert,
Farbe orange

Ringbundware oder 6 m  oder 12m Stangen (mit SWND
abzustimmen)
Menge: 1,000 m

**05.20.0003 PE da 110 liefern und verlegen**
PE-Rohr 100, RC, da 110mm  x 10,0mm für MOP 5
Erdgasleitungen, SDR
11, 12m Stangen, Grad B, DVGW Prüfzeichen, PAS 1075
zertifiziert, Farbe
orange
Menge: 1,000 m

**Ausführungsbeschreibung 0031 Ausführungsbeschreibung Absperrorgan liefern und einsch**
*Ausführungsbeschreibung Absperrorgan liefern und einschweißen (Gas PE-HD Rohr, gasfrei),*
Absperrorgan liefernund  einschweißen (Gas PE-HD Rohr,
gasfrei),
Gestänge und Hülsrohr den örtlichen Verhältnissen
anpassen und
montieren, einschl. aller erforderlichen
Nebenarbeiten, bis

Hersteller RMA oder glw: '........................'

**05.20.0004 da 32 PE Kugelhahn liefern und einbauen**
PE-Kugelhahn für Erdeinbau vom Typ HKSF-PE 100, da
32, SDR 11 für
Trinkwasser PN 16, Erdgasleitungen MOP 5 incl.
Gestänge teleskop,
Rohrdeckung ca. 1,0m, DVGW Zulassung
Menge: 1,000 St.

**05.20.0005 da 63 PE Kugelhahn liefern und einbauen**
PE-Kugelhahn für Erdeinbau vom Typ HKSF-PE 100, da
63, SDR 11 für
Trinkwasser PN 16, Erdgasleitungen MOP 5 incl.
Gestänge teleskop,
Rohrdeckung ca. 1,0m, DVGW Zulassung
Menge: 1,000 St.

**05.20.0006 da 110 PE Kugelhahn liefern und einbauen**
PE-Kugelhahn für Erdeinbau vom Typ HKSF-PE 100, da
110, SDR 11 für
Trinkwasser PN 16, Erdgasleitungen MOP 5 incl.
Gestänge teleskop,
Rohrdeckung ca. 1,0m, DVGW Zulassung
Menge: 1,000 St.

**Ausführungsbeschreibung 0032 Ausführungsbeschreibung Lieferung und Einbau PE-Gasströ**
*Ausführungsbeschreibung Lieferung und Einbau PE-Gasströumungswächter*
Lieferung und Einbau

Hersteller Georg Fischer oder glw:
'........................'

**05.20.0007 PE-Gaströmungswächer da 32 liefern und einbauen**
PE-Gasströmungswächter da 32 zum Einschweißen für
Erdgasleitungen,
System Mertik Maxitrol, Muffe - Muffe, SDR 11,Typ B
0,1 - 5 bar, MOP 5,
Heizwendelschweißen, ohne Überströmöffnung, DVGW
Zulassung
Menge: 1,000 Stk.

**05.20.0008 PE-Gasströmungswächer reduziert da 63/32 liefern und einbauen**
PE-Gasströmungswächter - reduziert da 63/32 zum
Einschweißen für
Erdgasleitungen, System Mertik Maxitrol, Muffe -
Muffe, SDR 11, Typ B 0,1 -
5 bar, MOP 5, Heizwendelschweißen, ohne
Überströmöffnung, DVGW
Zulassung
Menge: 2,000 Stk.

**05.20.0009 PE-Gasströmungswächer da 63 liefern und einbauen**
PE-Gasströmungswächter da 63 zum Einschweißen für
Erdgasleitungen,
System Mertik Maxitrol, Muffe - Muffe, SDR 11,Typ B
0,1 - 5 bar, MOP 5,
Heizwendelschweißen, ohne Überströmöffnung, DVGW
Zulassung
Menge: 1,000 Stk.

**Ausführungsbeschreibung 0033 Ausführungsbeschreibung Lieferung und Einschweißen eine**
*Ausführungsbeschreibung Lieferung und Einschweißen eines PE T-Stücks, in gasführende Leitung MOP 5*
Lieferung und Einschweißen eines PE T-Stücks, in
gasführende Leitung
MOP 5, abquetschen, und einschweißen des Formstückes,
einschl. der
erforderlichen Nebenarbeiten, bei Leitungsdurchmesser
bis

**05.20.0010 da 32 PE T-Stück**
da 32
Menge: 1,000 St.

**05.20.0011 da 63 PE T-Stück**
da 63
Menge: 1,000 St.

**05.20.0012 da 110 PE T-Stück**
da 110
Menge: 1,000 St.

**05.20.0013 Minderung, falls Abquetschen nicht nötig ist.**
Minderung, falls Abquetschen nicht nötig ist.
gilt für alle Dimensionen
Menge: 1,000 St.

**Ausführungsbeschreibung 0034 Ausführungsbeschreibung Herstellen der Gasverbindung du**
*Ausführungsbeschreibung Herstellen der Gasverbindung durch Anschweißen eines Sattelstücks (inkl. Lieferung) inkl. Kugelhahn an eine in Betrieb befindliche PE-Leitung*
Lieferung und Herstellen der Gasverbindung durch
Aufschweißen eines
Sattelstücks mit Kugelhahn.
Anbohren der unter Gasdruck stehenden Hauptleitung,
Gestänge und
Hülsrohr den örtlichen Verhältnissen anpassen und
montieren, einschl. aller
erforderlichen Nebenarbeiten für Hauptleitung bis,

**05.20.0014 Gasverbindung + Sattelstück da 110 + Pe Kugelhahn liefern und einbauen**
Sattelstück:

PE-Aufschweiß-Sattelstück  da 110 / 110 für
Erdgasleitungen, SDR 11, MOP
5, Heizwendelschweißen, DVGW Zulassung

passender Kugelhahn:

PE-Kugelhahn für Erdeinbau vom Typ HKSF-PE 100, SDR 11
für
Trinkwasser PN 16, Erdgasleitungen MOP 5 incl.
Gestänge teleskop,
Rohrdeckung ca. 1,0m, DVGW Zulassung
Menge: 1,000 St.

**Ausführungsbeschreibung 0035 Ausführungsbeschreibung Herstellen der Gasverbindung un**
*Ausführungsbeschreibung Herstellen der Gasverbindung unter Verwendung einer Abquetschvorrichtung für PE-Leitungen und ggf. eines Blasensetzgerätes für die Hauptrohrleitung*
Herstellen der Gasverbindung unter Verwendung einer
Abquetschvorrichtung
und gegebenenfalls eines Blasensetzgerätes für die
Hauptrohrleitung incl.
aller erforderlichen Nebenarbeiten (Gestellung von
Stickstoff, personelle
Unterstützung bei ggf. erforderlicher Druckabsenkung)

**05.20.0015 da 32**
Menge: 1,000 St.

**05.20.0016 da 63**
Menge: 1,000 St.

**05.20.0017 da 110**
Menge: 1,000 St.

**05.20.0018 Minderung, falls Blasensetzten bzw. Abquetschen nicht nötig ist.**
Menge: 1,000 St.

**Ausführungsbeschreibung 0036 Ausführungsbeschreibung Fertigmontage der Gas-Hausansch**
*Ausführungsbeschreibung Fertigmontage der Gas-Hausanschlussgarnitur (Verwahrung, Verschließen ggf. Kontrolle der Ausziehsicherung)*
Fertigmontage des Hausanschlusses bzw.
Hausanschlussgarnitur
Unter Fertigmontage fällen u.a. folgende Aufgaben:
Kontrolle des Gasströmungswächters auf Betriebszustand
(geöffnet)
Kontrolle der Absperreinrichtung (außen muss geöffnet
sein)
Verschließen der HAS- Garnitur mittels Blindflansch
(bauseits gestellt)
Ausfüllen Inbetriebnahmeprotokoll der SWND

Diese Position gilt auch bei Stahlhauseinführungen.

**05.20.0019 Fertigmontage da 32/DN 25 - da 63/DN 50**
da 32/DN 25 - da 63/DN 50
Menge: 2,000 St.

#### Bereich 05.30 Wasserleitungen

**Ausführungsbeschreibung 0037 Ausführungsbeschreibung Lieferung und Verlegung von ges**
*Ausführungsbeschreibung Lieferung und Verlegung von gesteckten PVC-Wasserrohren, gesteckten Gussrohren und PE HD Leitungen.*
Lieferung und Verlegung von gesteckten
PVC-Wasserrohren (RC-Rohre &
SDR 11), gesteckten Gussrohren und PE HD Leitungen.

Formstücke und Armaturen werden übermessen.

PVC Rohre, Gussrohre, PE Rohre bzw. PE Ringbund,
Armaturen und
Formstücke vom Rohrlagerplatz zur Baustelle
transportieren, abladen der
angelieferten Rohre auf dem Rohrlagerplatz bzw. an der
Baustelle, entlang
dem Rohrgraben ausfahren und auslegen. PE-HD Rohre
gemäß DVGW
Arbeitsblatt G 472 bzw. DVGW Merkblatt GW 330 verlegen
bzw.
verschweißen. Anfallende Rohrschnitte und
Trennschnitte an Rohren im
Zuge der normalen Rohrverlegung sind im Einheitspreis
enthalten. Bei
Leitungsdurchmessern ab da 110 sind die
Rohverbindungen nach
Möglichkeit (nicht bei Grabenschweißungen) Stumpf zu
schweißen.

Einrichten der Baustellen, ordnungsgemäße und
witterungsgeschützte
Materiallagerung, nach Beendigung der Baumaßnahmen
Räumen der
Baustellen in Abstimmung mit unserer Bauaufsicht,
einschl.
Materialrücktransport auf  Lagerplätze sowie
fachgerechter und sortenreiner
Entsorgung des anfallenden Abfallmaterials.

Das Verlegen des Trassenwarnbandes ist in die
Rohrverlegung mit
einzurechnen.

Druckprüfung nach den einschlägigen Richtlinien
durchführen und
protokollieren. Einzurechnen ist das Verschließen und
Verankern der
Rohrleitungen, das Vorhalten aller erforderlichen
Maschinen, Geräte und
Materialien sowie des Füllen und Entleeren der Leitung.

Desinfizierung der Leitung nach den einschlägigen
Richtlinien (W 291)
durchführen. Einzurechnen ist das Vorhalten aller dazu
nötigen Geräte und
Materialien, bis auf das Desinfektionsmittel (wird von
den Stadtwerken
gestellt) sowie das Spülen der Leitung.

- 6m, 12m Stangen oder Ringbundware

Das Verlegen des Trassenwarnbandes ist in die
Rohrverlegung mit
einzurechnen.

Material Liefern und montieren, sofern nicht anders
angegeben;

Es werden alle Formstücke und Armaturen übermessen.

**05.30.0001 PE da 32 liefern und verlegen**
RC PE-Rohr 100, blau, da  32mm x  3,0mm für
Trinkwasserleitungen nach
DIN EN 12201-2, Grad B, SDR11, mit DVGW Zulassung,
geprüft nach PAS
1075

Hersteller Wavin oder glw.:
'......................................'
Menge: 20,000 m

**05.30.0002 PE da 40 liefern und verlegen**
RC PE-Rohr 100, blau, da  40mm x  3,7mm für
Trinkwasserleitungen nach
DIN EN 12201-2, Grad B, SDR11, mit DVGW Zulassung,
geprüft nach PAS
1075

Hersteller Wavin oder glw.:
'......................................'
Menge: 150,000 m

**05.30.0003 PE da 50 liefern und verlegen**
RC PE-Rohr 100, blau, da  50mm x  4,6mm für
Trinkwasserleitungen nach
DIN EN 12201-2, Grad B, SDR11, mit DVGW Zulassung,
geprüft nach PAS
1075,

Hersteller Wavin oder glw.:
'......................................'
Menge: 20,000 m

**05.30.0004 PE da 63 liefern und verlegen**
RC PE-Rohr 100, blau, da  63mm x  5,8mm für
Trinkwasserleitungen nach
DIN EN 12201-2, Grad B, SDR11, mit DVGW Zulassung,
geprüft nach PAS
1075,

Hersteller Wavin oder glw.:
'......................................'
Menge: 20,000 m

**05.30.0005 PE da 90 liefern und verlegen**
RC PE-Rohr 100, blau, da  90mm x  8,2mm für
Trinkwasserleitungen nach
DIN EN 12201-2, Grad B, SDR11, mit DVGW Zulassung,
geprüft nach PAS
1075,  6m oder 12m Stangen

Hersteller Wavin oder glw.:
'......................................'
Menge: 1,000 m

**05.30.0006 PE da 110 liefern und verlegen**
RC PE-Rohr 100, blau, da 110mm x 10,0mm für
Trinkwasserleitungen nach
DIN EN 12201-2, Grad B, SDR11, mit DVGW Zulassung,
geprüft nach PAS
1075, 12m Stangen

Hersteller Wavin oder glw.:
'......................................'
Menge: 400,000 m

**05.30.0007 PE da 160 liefern und verlegen**
RC PE-Rohr 100, blau, da 160mm x 14,6mm für
Trinkwasserleitungen nach
DIN EN 12201-2, Grad B, SDR11, mit DVGW Zulassung,
geprüft nach PAS
1075, 12m Stangen

Hersteller Wavin oder glw.:
'......................................'
Menge: 20,000 m

**05.30.0008 PE da 225 liefern und verlegen**
RC PE-Rohr 100, blau, da 225mm x 20,5mm für
Trinkwasserleitungen nach
DIN EN 12201-2, Grad B, SDR11, mit DVGW Zulassung,
geprüft nach PAS
1075, 12m Stangen

Hersteller Wavin oder glw.:
'......................................'
Menge: 600,000 m

**05.30.0009 PVC DN 80 liefern und verlegen**
U 3s Druckrohr DN  80 mit Steckmuffenverbindung und
Dichtung für
Trinkwasser, DVGW Zulassung, PN 12,5 nach DIN EN 1452,
dunkelgrau
(RAL 7011), (6m)

Hersteller Omniplast oder glw.:
'...............................'
Menge: 2,000 m

**05.30.0010 PVC DN 100 liefern und verlegen**
U 3s Druckrohr DN 100 mit Steckmuffenverbindung und
Dichtung für
Trinkwasser, DVGW Zulassung, PN 12,5 nach DIN EN 1452,
dunkelgrau
(RAL 7011), (6m)

Hersteller Omniplast oder glw.:
'...............................'
Menge: 2,000 m

**05.30.0011 PVC DN 125 liefern und verlegen**
U 3s Druckrohr DN 125 mit Steckmuffenverbindung und
Dichtung für
Trinkwasser, DVGW Zulassung, PN 12,5 nach DIN EN 1452,
dunkelgrau
(RAL 7011), (6m)

Hersteller Omniplast oder glw.:
'...............................'
Menge: 1,000 m

**05.30.0012 PVC DN 150 liefern und verlegen**
U 3s Druckrohr DN 150 mit Steckmuffenverbindung und
Dichtung für
Trinkwasser, DVGW Zulassung, PN 12,5 nach DIN EN 1452,
dunkelgrau
(RAL 7011), (6m)

Hersteller Omniplast oder glw.:
'...............................'
Menge: 2,000 m

**05.30.0013 PVC DN 200 liefern und verlegen**
U 3s Druckrohr DN 200 mit Steckmuffenverbindung und
Dichtung für
Trinkwasser, DVGW Zulassung, PN 12,5 nach DIN EN 1452,
dunkelgrau
(RAL 7011), (6m)

Hersteller Omniplast oder glw.:
'...............................'
Menge: 2,000 m

**05.30.0014 PVC DN 300 liefern und verlegen**
DN 300 PVC

Hersteller Omniplast oder glw.:
'...............................'
Menge: 1,000 m

**05.30.0015 Duktiler Guss DN 300 (mit Tyton Sit Verbindung) liefern und verlegen**
Muffenrohre aus duktilem Gusseisen - Natural - nach
DIN EN 545, DN 300,
Steckmuffe mit Tyton Sit Dichtung (Verbindung), innen:
Zementmörtelauskleidung auf Basis Hochofenzement,
außen:
Zink-Aluminium-Legierung (ZnAl 85-15) Überzug 400 g/m²
und Epoxid -
Deckbeschichtung, DVGW Zulassung (C40 Natural blau)

Hersteller St. Gobaint/PAM oder glw.:
'...........................'
Menge: 1,000 m

**Ausführungsbeschreibung 0038 Ausführungsbeschreibung Anbohrschellen und Anbohrbrücke**
*Ausführungsbeschreibung Anbohrschellen und Anbohrbrücken liefern und einbauen (Wasserrohre aller Art montieren)*
Lieferung und Einbau von Anbohrschellen und
Anbohrbrücken auf
Wasserrohre aller Art montieren, inkl. Anbohrung mit
unternehmereigenem
Anbohrgerät (geeignet für KeulerHütte
Lüneburg-Schellen), Gestänge und
Hülsrohr den örtlichen Verhältnissen anpassen und
montieren, einschl. aller
erforderlichen Nebenarbeiten, Hauptleitung bis

PE (Hersteller Plasson):
inkl. Einbaugarnitur Typ1, verzinkt für Plasson
Ventilanbohrarmaturen vom
Typ 4954S, Rohrdeckung 0,80m bis 1,80m nach
technischer Prüfgrundlage
DVGW  GW 336-2

- für Wasser- und Erdgasleitungen

PVC, Guss, AZ:
inkl. teleskop Einbaugarnitur für KeulerHütte Lüneburg
Ventilanbohrarmaturen vom Typ GGG, PVC, AZ, verzinkt,
Rohrdeckung
0,75m bis 1,80m nach technischer Prüfgrundlage DVGW
GW 336-2

Hersteller KeulerHütte Lüneburg oder glw.:
'....................................'

**05.30.0016 PE da 63 - 110 Ventilanbohrarmatur liefern und einbauen**
Ventilanbohrarmatur PE 100 vom Typ 4954S mit
integriertem Anbohrfräser
zum Aufschweißen auf PE Rohr, Durchmesser Fräser ist
30mm, Ventil
Vollkunststoff, Fräser und Spindel aus Metall, Wasser
PN 16, Gas PN 10,
SDR 11, DVGW Zulassung, Hauptleitung da  63 - 110,
Abgang da 63

inkl. Einbaugarnitur Typ1, verzinkt für Plasson
Ventilanbohrarmaturen vom
Typ 4954S, Rohrdeckung 0,80m bis 1,80m nach
technischer Prüfgrundlage
DVGW  GW 336-2
Menge: 15,000 St.

**05.30.0017 PE da 160 - 225 Ventilanbohrarmatur liefern und einbauen**
Ventilanbohrarmatur PE 100 vom Typ 4954S mit
integriertem Anbohrfräser
zum Aufschweißen auf PE Rohr, Durchmesser Fräser ist
30mm, Ventil
Vollkunststoff, Fräser und Spindel aus Metall, Wasser
PN 16, Gas PN 10,
SDR 11, DVGW Zulassung, Hauptleitung da 160 - 225,
Abgang da 50

inkl. Einbaugarnitur Typ1, verzinkt für Plasson
Ventilanbohrarmaturen vom
Typ 4954S, Rohrdeckung 0,80m bis 1,80m nach
technischer Prüfgrundlage
DVGW  GW 336-2
Menge: 20,000 Stk

**05.30.0018 PVC DN 80 - DN125 Ventilanbohrarmatur liefern und einbauen**
Ventilanbohrarmatur - KeulerHütte Lüneburg Typ
ZKP-drehbar für PVC Rohr,
Abgang PE da 5 SDR 11, PN 16, DVGW Zulassung

inkl. teleskop Einbaugarnitur Ventilanbohrarmaturen
für GGG, PVC, AZ,
verzinkt, Rohrdeckung 0,75m bis 1,80m nach technischer
Prüfgrundlage
DVGW  GW 336-2
Menge: 1,000 Stk

**05.30.0019 PVC DN 150 - DN 200 Ventilanbohrarmatur liefern und einbauen**
Ventilanbohrarmatur - KeulerHütte Lüneburg ZKP-drehbar
für PVC Rohr,
Abgang PE da 50 SDR 11, PN 16, DVGW Zulassung

inkl. teleskop Einbaugarnitur Ventilanbohrarmaturen
vom Typ GGG, PVC,
AZ, verzinkt, Rohrdeckung 0,75m bis 1,80m nach
technischer Prüfgrundlage
DVGW  GW 336-2
Menge: 1,000 Stk.

**05.30.0020 Guss oder AZ DN 80 - DN 125 Ventilanbohrarmatur liefern und einbauen**
Ventilanbohrarmatur - KeulerHütte Lüneburg Typ
Z-Flex-P- drehbar für Guss
und AZ - Rohr incl. Haltestück / band, Abgang PE da 50
SDR 11, PN 16,
DVGW Zulassung

iinkl. teleskop Einbaugarnitur Ventilanbohrarmaturen
für GGG, PVC, AZ,
verzinkt, Rohrdeckung 0,75m bis 1,80m nach technischer
Prüfgrundlage
DVGW  GW 336-2
Menge: 1,000 Stk

**05.30.0021 Guss oder AZ DN 150 - DN 300 Ventilanbohrarmatur liefern und einbauen**
Ventilanbohrarmatur - KeulerHütte Lüneburg Typ
Z-Flex-P- drehbar  für
Guss und AZ - Rohr incl. Haltestück / band, Abgang PE
da 50 SDR 11, PN
16, DVGW Zulassung

inkl. teleskop Einbaugarnitur Ventilanbohrarmaturen
für GGG, PVC, AZ,
verzinkt, Rohrdeckung 0,75m bis 1,80m nach technischer
Prüfgrundlage
DVGW  GW 336-2
Menge: 1,000 Stk.

**Ausführungsbeschreibung 0039 Ausführungsbeschreibung Absperrorgan liefern und einbau**
*Ausführungsbeschreibung Absperrorgan liefern und einbauen (in Wasserleitungen aller Art)*
Absperrorgan liefern und einbauen (in Wasserleitungen
aller Art), Gestänge
und Hülsrohr den örtlichen Verhältnissen anpassen und
montieren, einschl.
aller erforderlichen Nebenarbeiten, bis

Hersteller Düker oder glw.:
'....................................'

**05.30.0022 DN 80 - DN 125 Absperrschieber liefern und einbauen**
Flanschenabsperrschieber aus duktilem Gusseisen
weichdichtend nach DIN
1171, PN 16, Flanschabmessung PN 10, für
Trinkwasserleitungen,
durchgehend glatte Rohrsole, innen und außen
Epoxy-Pulver-Beschichtung,
DVGW Zulassung

inkl, Einbaugarnitur für Keilovalschieber  DN 80 bis
DN 125 (teleskop), kurz,
Rohrdeckung 1,25 -2,75m nach technischer Prüfgrundlage
DVGW  GW
336-2
Menge: 12,000 St.

**05.30.0023 DN 150 - DN 200 Absperrschieber liefern und einbauen**
Flanschenabsperrschieber aus duktilem Gusseisen
weichdichtend nach DIN
1171, PN 16, Flanschabmessung PN 10, für
Trinkwasserleitungen,
durchgehend glatte Rohrsole, innen und außen
Epoxy-Pulver-Beschichtung,
DVGW Zulassung

inkl, Einbaugarnitur für Keilovalschieber  DN 150 bis
DN 200 (teleskop), kurz,
Rohrdeckung 1,25 -2,75m nach technischer Prüfgrundlage
DVGW  GW
336-2
Menge: 12,000 Stk.

**05.30.0024 DN 300 Absperrschieber liefern und einbauen**
Flanschenabsperrschieber aus duktilem Gusseisen
weichdichtend nach DIN
1171, PN 16, Flanschabmessung PN 10, für
Trinkwasserleitungen,
durchgehend glatte Rohrsole, innen und außen
Epoxy-Pulver-Beschichtung,
DVGW Zulassung

inkl, Einbaugarnitur für Keilovalschieber  DN 300
(teleskop), kurz,
Rohrdeckung 1,25 -2,75m nach technischer Prüfgrundlage
DVGW  GW
336-2
Menge: 1,000 Stk.

**05.30.0025 PE da 32 - da 40 -Einschweiß-Schieber für Hausanschlüsse liefern und einbauen**
PE-Einschweiß-Schieber "E2" für Hausanschlüsse, PN 16,
mit da 32 PE
Anschweißenden, SDR 11, für Trinkwasserleitungen,
weichdichtend, innen
und außen Epoxy-Pulver-Beschichtung, DVGW Zulassung;

inkl. passender Schiebergestänge mit einer Rohrdeckung
von 0,80 m - 2,70
m;

Hersteller Hawle oder glw.:
'...........................'
Menge: 1,000 Stk.

**Ausführungsbeschreibung 0040 Ausführungsbeschreibung Bestehende Leitung aus PVC, PE**
*Ausführungsbeschreibung Bestehende Leitung aus PVC, PE oder Guss zweimal trennen und die Rohrenden für die Einbindung vorbereiten*
Bestehende Leitung aus PVC, PE oder Guss zweimal
trennen und die
Rohrenden für die Einbindung vorbereiten,

**05.30.0026 Leitung DN 80 bis DN 200**
DN 80 bis DN 200
Menge: 4,000 St.

**05.30.0027 Leitung über DN 200 bis DN 300**
über DN 200 bis DN 300
Menge: 1,000 St.

**Ausführungsbeschreibung 0041 Ausführungsbeschreibung Bestehende Leitung aus AZ zweim**
*Ausführungsbeschreibung Bestehende Leitung aus AZ zweimal trennen und die Rohrenden für die Einbindung vorbereiten*
Bestehende Leitung aus AZ zweimal trennen und die
Rohrenden für die
Einbindung vorbereiten

**05.30.0028 Leitung DN 80 bis DN 200**
DN 80 bis DN 200
Menge: 2,000 St.

**05.30.0029 Leitung über DN 200 bis DN 300**
über DN 200 bis DN 300
Menge: 1,000 St.

**Ausführungsbeschreibung 0042 Ausführungsbeschreibung Zuschlag für Material und Einba**
*Ausführungsbeschreibung Zuschlag für Material und Einbau von Flanschverbindungen z.B. bei Schiebern, Hydranten und Gussformteilen*
Zuschlag für Material und Einbau von
Flanschverbindungen z.B. bei
Schiebern, Hydranten und Gussformteilen  pro
Flanschverbindung bei
Nennweite bis,

inkl. Dichtungen, Edelstahlschrauben und Schutzkappen

Hersteller: '..........................'

**05.30.0030 DN 80 - DN 125;Material und Einbau; Zuschlag Flanschverbindung**
inkl.
Dichtung:
EPDM Gummidichtung mit Stahleinlage nach EN 1514-1 und
EN 681-1, PN
16, Zulassung nach W 270 KTW, DVGW, Elastomerleitlinie

Schrauben:
Edelstahl A2 Sechskantschraube M16/80 mit Schaft nach
DIN 931, mit
Edelstahl A4 Sechskantmutter M16 nach DIN 934 und
jeweils zwei
Unterlegscheiben nach DIN 125, A2 Edelstahl (Flansch
mit 8 Schrauben
entspricht 1 Stk.)
Menge: 20,000 St.

**05.30.0031 DN 150 - DN 200; Material und Einbau; Zuschlag Flanschverbindung**
Ausführung gemäß Ausführungsbeschreibung 0035

inkl.
Dichtung:
EPDM Gummidichtung mit Stahleinlage nach EN 1514-1 und
EN 681-1, PN
16, Zulassung nach W 270 KTW, DVGW, Elastomerleitlinie

Schrauben:
Edelstahl A2 Sechskantschraube M20/80 mit Schaft nach
DIN 931, mit
Edelstahl A4 Sechskantmutter M20 nach DIN 934 und
jeweils zwei
Unterlegscheiben nach DIN 125, A2 Edelstahl (Flansch
mit 8 Schrauben
entspricht 1 Stk.)
Menge: 20,000 Stk.

**05.30.0032 DN 300; Material und Einbau; Zuschlag Flanschverbindung**
inkl.
Dichtung:
EPDM Gummidichtung mit Stahleinlage nach EN 1514-1 und
EN 681-1, PN
16, Zulassung nach W 270 KTW, DVGW, Elastomerleitlinie

Schrauben:
Edelstahl A2 Sechskantschraube M20/80 mit Schaft nach
DIN 931, mit
Edelstahl A4 Sechskantmutter M20 nach DIN 934 und
jeweils zwei
Unterlegscheiben nach DIN 125, A2 Edelstahl (Flansch
mit 12 Schrauben
entspricht 1 Stk.)
Menge: 1,000 Stk

**Ausführungsbeschreibung 0043 Ausführungsbeschreibung Herstellen der Verbindung bei W**
*Ausführungsbeschreibung Herstellen der Verbindung bei Wasserhausanschlüssen*
Herstellen der Verbindung bei Wasserhausanschlüssen,
z.B. bei bauseits
verlegten Hausanschlussleitungen inkl. aller
erforderlichen Nebenarbeiten

**05.30.0033 PE da 32 - 63 Verbindung Hausanschluss**
Menge: 1,000 Stk

**05.30.0034 Umhängen eines Wasserhausanschlusses für Leitungen da 25 bis da 63.**
Umhängen eines Wasserhausanschlusses, bestehenden
Hausanschluss
von alter Leitung trennen, verschließen der alten
Leitung und auf neu
verlegte Anbohrschelle umhängen, inkl. aller
Nebenarbeiten.
Im Bedarfsfall abquetschen der alten Leitung. Für
Leitungen da 25 bis da 63.
Menge: 20,000 St.

**Ausführungsbeschreibung 0044 Ausführungsbeschreibung Zuschlag für die Lieferung und**
*Ausführungsbeschreibung Zuschlag für die Lieferung und Einbau von Formteilen (Bögen, T-Stücke, Reduzierungen, Übergänge, Flexwinkel, Endkappen)*
Zuschlag für die Lieferung und Einbau von Formteilen
(alle Materialien für
Wasser- und Gasleitungen) wie z.B.:

Bögen mit allen mgl. Gradzahlen
T-Stücke
Reduzierungen
Übergänge
Überschieber (Hersteller Omniplast oder glw.:
'.....................'
Endkappen

- Flexwinkel 0° bis 24 ° (Hersteller Plasson oder
glw.: '...............'

Hersteller o.g. Formstücke Georg Fischer oder glw.:
'...........................'

Hersteller Winkel 30 ° Friatec oder glw.:
'...........................
'

Guss z. B.: Hersteller Firma Düker

-  FFK-Stücke, FF, MMA, MMK, FFR, Q-Stücke,
Blindflansch, N-Stücke
(Hydrant), Flanschen T-Stück, E-KS, EU-Stücke..

inkl. aller benötigten  Dichtungen (Tyton Sit
Dichtungen)

**05.30.0035 PE da 32 - 63 liefern und einbauen; Formteil**
PE- Schweißformteile

integrierter Rohrfixierung
Heizwendelschweißung
SDR 11, PN 16 für Trinkwasser- und PN 10 für
Erdgasleitungen, DVGW
Zulassung
Menge: 70,000 Stk.

**05.30.0036 PE da 110 liefern und einbauen; Formteil**
PE- Schweißformteile

integrierter Rohrfixierung
Heizwendelschweißung
SDR 11, PN 16 für Trinkwasser- und PN 10 für
Erdgasleitungen, DVGW
Zulassung
Menge: 15,000 Stk.

**05.30.0037 PE da 160 - 225 liefern und einbauen; Formteil**
PE- Schweißformteile

integrierter Rohrfixierung
Heizwendelschweißung
SDR 11, PN 16 für Trinkwasser- und PN 10 für
Erdgasleitungen, DVGW
Zulassung
Menge: 10,000 Stk.

**05.30.0038 PVC DN 80 - DN 125 liefern und einbauen; Formteil**
PVC - U, für Trinkwasser mit Steckmuffenverbindung und
Dichtung, DVGW
Zulassung, PN 12,5 nach DIN EN 1452, dunkelgrau (RAL
7011)
Menge: 2,000 Stk.

**05.30.0039 PVC DN 150 - DN 200 liefern und einbauen; Formteil**
PVC - U, für Trinkwasser mit Steckmuffenverbindung und
Dichtung, DVGW
Zulassung, PN 12,5 nach DIN EN 1452, dunkelgrau (RAL
7011)
Menge: 2,000 Stk.

**05.30.0040 Guss DN 80 - DN 125 liefern und einbauen; Formteil**
PN 16, Flanschabmessung PN 10, innen und außen
Epoxy-Pulver-Beschichtung, DVGW Zulassung
Menge: 10,000 Stk.

**05.30.0041 Guss DN 150 - DN 200 liefern und einbauen; Formteil**
PN 16, Flanschabmessung PN 10, innen und außen
Epoxy-Pulver-Beschichtung, DVGW Zulassung
Menge: 10,000 Stk.

**05.30.0042 Guss DN 300 liefern und einbauen; Formteil**
PN 16, Flanschabmessung PN 10, innen und außen
Epoxy-Pulver-Beschichtung, DVGW Zulassung
Menge: 1,000 Stk.

**05.30.0043 Multijoint Guss, DN 80 - DN 125; liefern und einbauen (inkl. U- Stück, Endkappe, EU-Stück)**
Multijoint-Guss EU Stück, PN 16, Flanschabmessung PN
10, für
Trinkwasser, längskraftschlüssig, innen und außen
Epoxy-Pulver-Beschichtung, DVGW Zulassung;

- inkl. U- Stück, Endkappe, EU-Stück

Hersteller Georg Fischer oder glw.:
'.............................'
Menge: 4,000 Stk

**05.30.0044 Multijoint Guss, DN 150 - DN 200;liefern und einbauen (inkl. U- Stück, Endkappe, EU-Stück)**
Multijoint-Guss EU Stück, PN 16, Flanschabmessung PN
10, für
Trinkwasser, längskraftschlüssig, innen und außen
Epoxy-Pulver-Beschichtung, DVGW Zulassung;

- inkl. U- Stück, Endkappe, EU-Stück

Hersteller Georg Fischer oder glw.:
'.............................'
Menge: 3,000 Stk.

**05.30.0045 Multijoint Guss, DN 300;liefern und einbauen (inkl. U- Stück, Endkappe, EU-Stück)**
Multijoint-Guss EU Stück, PN 16, Flanschabmessung PN
10, für
Trinkwasser, längskraftschlüssig, innen und außen
Epoxy-Pulver-Beschichtung, DVGW Zulassung;

- inkl. U- Stück, Endkappe, EU-Stück

Hersteller Georg Fischer oder glw.:
'.............................'
Menge: 1,000 Stk.

**05.30.0046 Multijoint Übergang Guss, DN 80 - DN 100; liefern und einbauen**
Multijoint-Übergang Guss, AZ und PVC mit PE-Spitzende
SDR 11 (PE
Adapter), längskraftschlüssig, PN 16, für Trinkwasser,
innen und außen
Epoxy-Pulver-Beschichtung, DVGW Zulassung

Hersteller Georg Fischer oder glw.:
'.............................'
Menge: 1,000 Stk.

**05.30.0047 Multijoint Übergang Guss, DN 150 - DN 200 liefern und einbauen**
Multijoint-Übergang Guss, AZ und PVC mit PE-Spitzende
SDR 11 (PE
Adapter), längskraftschlüssig, PN 16, für Trinkwasser,
innen und außen
Epoxy-Pulver-Beschichtung, DVGW Zulassung

Hersteller Georg Fischer oder glw.:
'.............................'
Menge: 1,000 Stk.

**05.30.0048 Schubsicherung DN 80 - DN 125 für PVC Muffenverbindung liefern und einbauen**
Schubsicherung für PVC Muffenverbindung, PN 16,
Epoxy-Pulver-Beschichtung

Hersteller Hawle oder glw.: '.........................'
Menge: 2,000 Stk.

**05.30.0049 Schubsicherung DN 150 - DN 200 für PVC Muffenverbindung liefern und einbauen**
Schubsicherung für PVC Muffenverbindung, PN 16,
Epoxy-Pulver-Beschichtung

Hersteller Hawle oder glw.: '.........................'
Menge: 1,000 Stk.

**05.30.0050 Übergangskupplung/stück DN 80 - DN 100 liefern und einbauen**
Übergangskupplung aus PE, eine Seite für PVC
Steckmuffe mit Dichtring,
andere Seite PE da 110 SDR 11 Spitzende, ohne
Schubsicherungskralle,
DVGW Zulassung

Hersteller Reintert-Ritz oder glw.:
'........................'
Menge: 1,000 Stk.

**05.30.0051 Übergangskupplung/stück DN 150 - DN 200 liefern und einbauen**
Übergangskupplung aus PE, eine Seite für PVC
Steckmuffe mit Dichtring,
andere Seite PE da 160 oder da 225 SDR 11 Spitzende,
ohne
Schubsicherungskralle, DVGW Zulassung

Hersteller Reintert-Ritz oder glw.:
'........................'
Menge: 1,000 Stk.

**05.30.0052 Flanschanschweißstück DN 100 als Übergang von Flansch zu PE-Leitung liefern und einbauen**
Flanschanschweißstück als Übergang, Flansch / PE,
(kein Losflansch), DN
100 /da 110 Spitzende SDR 11, PN 16, für Trinkwasser,
innen und außen
Epoxy-Pulver-Beschichtung, DVGW Zulassung

Hersteller Frischhut oder glw.:
'......................'
Menge: 15,000 Stk.

**05.30.0053 Flanschanschweißstück DN 150 - DN 200 als Übergang von Flansch zu PE-Leitung liefern und einbauen**
Flanschanschweißstück als Übergang, Flansch / PE,
(kein Losflansch), DN
150 /da 160 oder DN 200 /da 225 Spitzende SDR 11, PN
16, für
Trinkwasser, innen und außen
Epoxy-Pulver-Beschichtung, DVGW
Zulassung

Hersteller Frischhut oder glw.:
'......................'
Menge: 12,000 Stk.

**05.30.0054 Anschlussfitting (Sattel) PE da 110 liefern und einbauen**
PE 100 - Anschlussfitting (Sattel) mit Unterteil,
Heizwendelschweißung, SDR
11, PN 16 für Trinkwasser- und PN 10 für
Erdgasleitungen, da 110 / da 90,
DVGW Zulassung

inkl.
PE-F-Stück, PE 100, SDR 11 und Losflansch PP mit
Stahleinlage für
Trinkwasser PN 16, Flanschabmessung PN 10, DN 80, da
90 Spitzende,
DVGW Zulassung, z.B. fürHydranten

Hersteller Georg Fischer oder glw.:
'......................'
Menge: 3,000 Stk.

**05.30.0055 Anschlussfitting (Sattel) PE da 160 - da 225 liefern und einbauen**
PE 100 - Anschlussfitting (Sattel) mit Unterteil,
Heizwendelschweißung, SDR
11, PN 16 für Trinkwasser- und PN 10 für
Erdgasleitungen,  DVGW
Zulassung

inkl.
PE-F-Stück, PE 100, SDR 11 und Losflansch PP mit
Stahleinlage für
Trinkwasser PN 16, Flanschabmessung PN 10, DN 80, da
90 Spitzende,
DVGW Zulassung, z.B. fürHydranten

Hersteller Georg Fischer oder glw.:
'......................'
Menge: 5,000 Stk.

**05.30.0056 Schraub Klemmfitting PE da 32 - 63 liefern und einbauen**
Schraub Klemmfitting aus PP, PN 16, für PE
Trinkwasserrohre, DVGW
Zulassung

Z.B.:

Winkel 90 °
Endkappe
Übergänge
Muffe
Reduzierung

Hersteller: Plasson oder glw.: '......................'
Menge: 30,000 Stk.

**Ausführungsbeschreibung 0045 Ausführungsbeschreibung Zuschlag für Lieferung und Einb**
*Ausführungsbeschreibung Zuschlag für Lieferung und Einbau von PE-Muffen*
Zuschlag für Lieferung und Einbau von PE-Muffen (
Wasser- und
Gasleitungen) wie z.B.:

Hersteller o.g. Formstücke/PE-Muffen Georg Fischer
oder glw.:
'...........................'

PE-Schweißmuffen
integrierter Rohrfixierung
Heizwendelschweißung
SDR 11; PN 16 für Trinkwasser und PN 10 für  Gas
DVGW Zulassung

Es ist auch Stumpfschweißen möglich.

**05.30.0057 PE-Verbindung herstellen da 32 bis da 63**
PE-Schweißmuffen
integrierter Rohrfixierung
Heizwendelschweißung
SDR 11; PN 16 für Trinkwasser und PN 10 für  Gas
DVGW Zulassung

Es ist auch Stumpfschweißen möglich.
Menge: 5,000 St

**05.30.0058 PE-Verbindung herstellen da 110**
PE-Schweißmuffen
integrierter Rohrfixierung
Heizwendelschweißung
SDR 11; PN 16 für Trinkwasser und PN 10 für  Gas
DVGW Zulassung

Es ist auch Stumpfschweißen möglich.
Menge: 35,000 St

**05.30.0059 PE Verbindung herstellen da 160 bis da 225**
PE-Schweißmuffen
integrierter Rohrfixierung
Heizwendelschweißung
SDR 11; PN 16 für Trinkwasser und PN 10 für  Gas
DVGW Zulassung

Es ist auch Stumpfschweißen möglich.
Menge: 60,000 St

**Ausführungsbeschreibung 0046 Ausführungsbeschreibung Lieferung und Einbau eines Hydr**
*Ausführungsbeschreibung Lieferung und Einbau eines Hydranten und aller erforderlichen Nebenarbeiten*
Lieferung und Einbau eines Hydranten und aller
erforderlichen
Nebenarbeiten.

Hersteller Keuler Hütte oder glw.:
'.............................................'

**05.30.0060 Oberflurhydranten bis DN 80 liefern und einbauen, bis 1,50 m Rohrdeckung**
Überflurhydranten, Eurodrant DN 80 eckige Form, Bauart
C, Form AUD -
doppelt absperrend, rot, PN 16, Flanschabmessung PN
10, oben mit
zweimal B Anschlüssen, bis 1,50 Rohrdeckung, innen und
außen
Epoxy-Pulver-Beschichtung, mit Sickerpackung, DVGW
Zulassung

inkl. aller notwendigen Bauteile
Menge: 1,000 Stk.

**05.30.0061 Unterflurhydranten bis DN 80 liefern und einbauen, bis 1,5 m Rohrdeckung**
Unterflurhydranten, bis DN 80.
Rohrdeckung bis einschließlich 1,5 m.

Unterflurhydrant Keuladrant Modell 97 F, nach DIN EN
14339 und DIN
1074-6, Form AD 1, DN 80, doppelte Absperrung, PN 16,
Flanschabmessung PN 10, innen und außen
Epoxy-Pulver-Beschichtung
nach DIN 3476, mit Sickerpackung, DVGW Zulassung

inkl. aller notwendigen Bauteile
Menge: 5,000 St.

**Ausführungsbeschreibung 0047 Ausführungsbeschreibung Montage einer Rohrbruchschelle**
*Ausführungsbeschreibung Montage einer Rohrbruchschelle*
Montage einer Rohrbruchschelle, inkl aller
Nebenarbeiten bis

**05.30.0062 DN 80**
Menge: 1,000 St.

**05.30.0063 DN 100**
Menge: 1,000 St.

**05.30.0064 DN 150**
Menge: 1,000 St.

**05.30.0065 DN 200**
Menge: 1,000 St.

**05.30.0066 DN 300**
Menge: 1,000 St.

**Ausführungsbeschreibung 0048 Ausführungsbeschreibung Demontage Schieber, Schieberges**
*Ausführungsbeschreibung Demontage Schieber, Schiebergestänge, Anbohrschellen, Zählergarnitur*
Demontage Schieber, Schiebergestänge, Anbohrschellen,

**05.30.0067 Demontage von Schiebern (alle Dimensionen)**
Separater Ausbau von Schiebern inkl. Gestänge und
Unterflurhydranten (alle
Dimensionen), inkl. aller Nebenarbeiten und Entsorgung
des Materials.
Gilt nur bei einer in Betrieb befindlichen Leitung;
Menge: 1,000 St.

**05.30.0068 Demontage von alten Schiebergestängen aller Art**
Demontage von alten Schiebergestängen aller Art inkl.
Entsorgung und aller
Nebenarbeiten

Gilt nur bei einer in Betrieb befindlichen Leitung;
Menge: 15,000 Stk.

**05.30.0069 Demontage von Wasseranbohrschellen (alle Dimensionen)**
Demontage von Wasseranbohrschellen (alle Dimensionen),
inkl aller
Nebenarbeiten und Entsorgung des Materials, wenn die
Wasserleitung nicht
ausgebaut wird.
Sperrung nach Absprache mit der Bauleitung des AG`s.

Gilt nur bei einer in Betrieb befindlichen Leitung;
Menge: 1,000 Stk.

**05.30.0070 Einbau einer Wasserzählergarnitur mit Ein- und Ausgangsventil DN 25 bis DN 50**
Einbau einer Wasserzählergarnitur mit Ein- und
Ausgangsventil, inkl. aller
erforderlichen Nebenarbeiten DN 25 - DN 50
Menge: 2,000 Stk.

#### Bereich 05.40 Rohrbau allgemein

**05.40.0001 Beschilderung, der Leitungstrasse, von Absperrorganen, Hydranten und Hausanschlüssen im Zuge der Leitungsverlegung anbringen**
Beschilderung, der Leitungstrasse, von Absperrorganen,
Hydranten und
Hausanschlüssen im Zuge der Leitungsverlegung
anbringen.
Menge: 1,000 St.

**05.40.0002 Verlegen von einem Steuerkabel im Zuge von Rohrleitungsverlegungen**
Verlegen von einem Steuerkabel im Zuge von
Rohrleitungsverlegungen, inkl.
Lieferung/Transport auf Baustelle.
Abholung bei Lagerfllächen des AG´s.
Menge: 1,000 m

**05.40.0003 Verlegung von Stromkabel 70 mm2 bei Hausanschlüssen im Zuge von anderen Spartenverlegungen**
70 mm2 Stromkabel

In die Position sind folgende Arbeiten mit
einzuberechnen: Kabel bei den
Stadtwerken Neuburg abholen, an Baustelle
transportieren und verlegen;
Menge: 1,000 m

**05.40.0004 Verlegen von Trassenwarnband, 50 cm über Rohrscheitel, wenn Rohrverlegung bauseits durchgeführt wird. bzw. Wenn bei den Tiefbauarbeiten Trassenwarnbänder von Fremdsparten betroffen sind.**
Menge: 30,000 m

**Ausführungsbeschreibung 0049 Rufbereitschaft**
*Rufbereitschaft*
Rufbereitschaft

Für Notfälle wie Reparaturen an
Gasversorgungsleitungen (Hauptleitungen
und Hausanschlüsse) benennt der Auftragnehmer den
Stadtwerken Neuburg
a. d. Donau für den Einsatz im Versorgungsgebiet einen
zertifizierten
Schweißer (nach den in den Vorbemerkungen genannten
Voraussetzungen)
der jederzeit telephonisch erreichbar ist und
innerhalb von 90 min. mit
Schweißgerät und der benötigten Ausstattung an der
Schadensstelle zur
Verfügung stehen muss.

Diese Regelung gilt für Schadensfälle die während der
gesamten
Vertragsdauer, außerhalb der normalen Arbeitszeit der
Stadtwerke, während
der Winterarbeitspause, während eines evtl.
Betriebsurlaubs des
Auftragnehmers und während evtl.
Arbeitsunterbrechungen auftreten.

Normalarbeitszeit der Stadtwerke Neuburg a. d. Donau:

Montag + Dienstag
07:00 - 16:00

Mittwoch + Donnerstag
07:00 - 16:00

Freitag
07:00 - 12:00

Arbeiten dieser Art werden nach den angebotenen
Stundenlohnsätzen
(Regiearbeiten) zuzüglich tariflicher Zeitzuschläge
abgegolten. Die
Abrechnung erfolgt nach der tatsächlichen Einsatzzeit
an der Schadenstelle
wobei für An und Abfahrt insgesamt eine Stunde
zusätzlich vergütet wird.

Die Abrechnung der erbrachten Bereitschaftsleistungen
erfolgt vierteljährlich
nach den angebotenen Tagespauschalen.

In Absprache mit den Stadtwerken sind mindestens 2
Wochen vor
Bereitschaftsbeginn entsprechende Einsatzpläne zu
erstellen. Der
Bereitschaftsdienst beginn bzw., endet jeweils am
Montag um 7:00 Uhr.

**05.40.0005 Werktage mit Rohrverlegearbeiten**
Werktage mit Rohrverlegearbeiten Rufbereitschaft
außerhalb der
regelmäßigen Arbeitszeit der Stadtwerke Neuburg.
Bereitschaft an Werktagen (Mo-Fr) an denen
Rohrverlegearbeiten durch den
Jahresauftragnehmer Gas/Wasser/Wärme durchgeführt
werden.
Menge: 215,000 Tage

**05.40.0006 Werktage ohne Rohrverlegearbeiten**
Werktage ohne Rohrverlegearbeiten
24 Stunden Rufbereitschaft, Bereitschaft an Werktagen
an denen keine
Rohrverlegearbeiten durchgeführt werden. (z.B.
Winterarbeitspause)
Menge: 40,000 Tage

**05.40.0007 24 Stunden Rufbereitschaft an Samstagen**
Menge: 51,000 Tage

**05.40.0008 24 Stunden Rufbereitschaft an Sonn- und Feiertagen**
Menge: 59,000 Tage

### Titel 06 Rohrverlegungsarbeiten Fernwärme

#### Bereich 06.10 Rohrbau und Verlegung

*Hinweis*
1. Allgemein
Alle Einzelheiten, die nach der Meinung des
Auftragnehmers nicht genügend
klar und eindeutig aus den Ausschreibungsunterlagen
hervorgehen, aber für
die Kalkulation der Preise wichtig sind, müssen vor
der Abgabe des
Angebotes durch Rückfragen beim Auftraggeber geklärt
werden.

2. Verschmutzungen, Beschädigungen
Werden Straßen oder Gehsteige außerhalb des Bereiches
der
Baustelleneinrichtung durch den AN verschmutzt bzw.
Straßen oder
Gehsteige beschädigt, so hat der AN auf seine Kosten
für sofortige Abhilfe
zu sorgen und den Urzustand wieder herzustellen.
Instandsetzungen, die
durch das Verschulden des AN oder der Personen, deren
sich der AN zur
Erfüllung seiner Verpflichtungen bedient, entstehen,
werden auf Kosten des
AN vom AG vorgenommen. Nach Beendigung der Arbeiten
ist die
Arbeitsstelle schnellstens zu räumen und wieder in
Ordnung zu bringen.

3. Lagerplätze
Der AN hat für einen geeigneten Lagerplatz zu sorgen,
wobei die
Bestimmungen und Anweisungen des Ordnungsamtes und der
Polizeibehörde zu beachten sind. Hierdurch entstehende
Kosten gehen zu
Lasten des AN. Ggf. erforderliche Arbeiten wie
Umbauten, Umsetzen,
Umziehen usw. die das Lager betreffen sind in die
Einheitspreise
einzurechnen

4. Rohrreinigung
Die Rohre sind in kleinen Abschnitten zu reinigen,
wobei sie frei von
Fremdkörpern wie z.B. Steine, Sand, Hölzer, Werkzeuge,
Schweißelektroden, Rost usw. sein müssen. Dazu ist
eine Rohrbürste
während der fortlaufenden Rohrverlegung mitzuziehen.
Sofern der AN eine
andere Art der Reinigung vorsieht, muss diese
spätestens vor Beginn der
Druckprobe erfolgen. Die Art des Reinigungsverfahrens
ist mit dem AG
abzustimmen.

5. Ausführung der Arbeiten
Die Arbeiten sind nach Angabe des AG oder dessen
Beauftragten
durchzuführen, der auch Umfang und Reihenfolge der
Arbeiten bestimmt.
Dem AG steht das Recht zu, jede Arbeit und Lieferung,
die nicht den
Vorschriften entspricht und nicht sachgemäß ausgeführt
ist, zurückzuweisen
und eine technisch einwandfreie, sowie den
Vertragsbestimmungen
entsprechende Herstellung der Arbeit anzuordnen, ohne
dass dem AN für
hierdurch entstehenden Mehraufwand eine Entschädigung
zusteht. Für die
durch Nichterfüllung oder nicht sachgemäße Erfüllung
des Auftrages dem
AG entstehenden Schäden haftet der AN.

6. Schweißarbeiten
Die Schweißarbeiten an Stählen dürfen nur Schweißer
ausführen, für die
eine Prüfung nach EN 287T1 nachgewiesen wird und die
auch unter
Baustellen- bedingungen durchstrahlungssicher
schweißen können. Für die
Schweißarbeiten gilt DIN EN 12732 -Schweißen im
Rohrleitungsbau. Zu
beachten ist die AGFW Mitgliederinformation
"Schweißvorschriften für
Fernwärmeleitungen". Stumpfnähte an Rohren mit
Wanddicke s < 4 mm aus
Werkstoffen nach diesem LV sind mit den
Gasschmelzverfahren oder bei
geeigneten Arbeitsbedingungen mit dem
Schutzgasschweißverfahren (WIG)
auszuführen. Rohre der Wanddicke s > 4 mm aus
Werkstoffen nach diesem
LV sind mehrlagig zu schweißen.
- Schweißverfahrenskombination
Schutzgasschweißverfahren (WIG) für die Wurzel und
Lichtbogenhandschweißverfahren für Füll- und
Deckenlagen. Beim
Schweißen der Verbindungsrundnaht zwischen den
Rohrsträngen ist darauf
zu achten, dass die Längsnähte um mind. 15 cm versetzt
liegen. Es dürfen
keine Kreuznähte an den Stößen entstehen.
Beim Lagern von Rohrleitungen in Schalen oder
Schalenringen ist zu
vermeiden, dass Rund-, Längs- oder Spiralnähte
innerhalb der Schalen
liegen. Sofern dies nicht zu vermeiden ist, sind die
Nähte anzuschleifen. Die
Kosten hierfür sind in die Einheitspreise
einzurechnen. Schweißarbeiten an
Kunststoffen dürfen nur Schweißer ausführen, die eine
Prüfung nach
DVS-Richtlinien, DVS 2212, Teil 1 bzw. 2 nachweisen
können.

Verlegung inkl. Trassenwarnband:
Trassenwarnband wird zur Markierung der Rohrleitungen
über dem fertig
hergestellten Sandbett und der ersten Fülllage von 200
mm in
12.00-Uhr-Position von Vor- und Rücklauf verwendet.
Das Warnband wird mit der schwarzen neutralen
Aufschrift "Achtung
Fernheizleitung" auf gelben Grund geliefert.

*Hinweis*
Ergänzende Angaben zur Abrechnung des KMR

Das Kunststoffmantelrohr (unabhängig der Dimension)
wird zur Abrechnung
nicht übermessen. Die Rohrmeter werden als tatsächlich
verbaute Länge
vergütet und Formteile werden als Stück (nicht als
Zulage) ermittelt.

Die Dokumentation der abzurechnenden Abschnitte ist in
komplettem
Umfang der Rechnung beizufügen.

Die Dokumentationen/ Revisionsunterlagen/ Doku
Netzüberwachung/ggf. Pläne sind mit der Rechnung
abzugeben und
gelten in komplettem Umfang als Abrechnungsgrundlage.

*Hinweis*
Verlegen von Rohren, Formteilen und Armaturen

In den Preisen enthalten sind:

Baustellentransporte (Laden/Abladen von Rohren,
Formteilen, Armaturen,
Rohrlager etc.)
Ablassen und Auslegen
Verlegen und ggf. Verziehen im verkleideten oder
unverkleideten
Rohrgraben, auf Rohrbrücken, in Schachtbauwerken,
Gebäuden, in
FW-Kanälen und durch Stahlschutzrohre (Einfädeln)
Liefern und Herstellen von Rohrauflagern (Sandsäcke).
Die Sandsäcke
müssen vor dem Verfüllen aufgeschlitzt werden
Ausrichten der Rohrlängen, Formteile und Armaturen
Herstellen von Passstücken entsprechend den örtlichen
Gegebenheiten
inklusive aller Nebenarbeiten, wie das fachgerechte
Entfernen und
Entsorgen des PE-Mantels, PUR-Schaumes, Reinigen des
Stahlrohres
etc.
Rohr- und Gehrungsschnitte sowie Schweißverbindungen
werden gemäß
LV vergütet
Sichern der Leitungen gegen Auftrieb
Einbau Straßenkappen inkl. aller Nebenarbeiten
Aufschieben der Muffen, Endkappen,
Labyrinthdichtringe, Positionierung
der Rohrhalterungen und Lager
Prüfen auf Umhüllungsschäden einschließlich
Protokollierung
Erschwernisse für den Transport der Rohre, Formteile
und Armaturen
und das Unterstützungsmaterial in Gebäuden,
Schachtbauwerken und
auf Rohrbrücken sowie das Einbringen der Rohre über
Rohrschleusen
zum vorgesehenen Einbauort. Dabei darf die
vorbereitete Grabensohle
nicht verändert werden, d.h. der Rohrtransport muss
über geeignete
Konstruktionen oder Hilfsmittel (z.B. Schienen)
erfolgen. Das Liefern,
Herstellen und Abtransportieren dieser Hilfsmittel ist
in die Einheitspreise
für die Rohrverlegung einzurechnen.
Festlegen, Einmessen und Anzeichnen der Trasse sowie
von
Durchbrüchen bzw. Bohrungen
Verbrauchsmaterial bzw. Hilfsstoffe wie Lecksuchspray,
PE-Reiniger,
Markierungsstifte, Schweißgase,
Schweißzusatzmaterialien etc.
Trassenwarnband
(wird zur Markierung der Rohrleitungen über dem fertig
hergestellten
Sandbett und der ersten Fülllage von 200 mm in
12.00-Uhr-Position von
Vor- und Rücklauf verwendet.
Das Warnband wird mit der schwarzen neutralen
Aufschrift "Achtung
Fernheizleitung" auf gelben Grund geliefert.)

Es dürfen nur technisch erforderliche, d.h. aufgrund
der vergebenen
Verlegebedinungen unausweichliche Rohrschnitte
ausgeführt werden, so
dass ein Minimum an Schweißnähten/Muffenverbindungen
erreicht wird.

*Hinweis*
Schweißen Das Schweißen, Prüfen, Bewerten und die
Dokumentation von
Schweißnähten hat gemäß AGFW-Arbeitsblatt FW 446
(Ausgabe Dezember
2009) zu erfolgen. Die FW 446 wird Vertragsbestandteil.

Qualifikation für Schweißarbeiten Die Schweißarbeiten
dürfen nur von
geübten Schweißern ausgeführt werden, die Ihre Eignung
durch eine
Prüfung nach DIN EN 287 Teil 1 nachgewiesen und eine
gültige
Prüfbescheinigung dem AG vorgelegt haben (siehe auch
FW 446 Teil 1 und
2).

Für dieses Projekt wird folgender Prüfumfang
festgelegt:

Durchstrahlungsprüfung bei 10% der Rundnähte nach Wahl
des AG. Bei
thermisch vorgespannten KMR werden mindestens 20% der
Schweißnähte einer Durchstrahlungsprüfung unterzogen.
Werden bei
dem aufgeführten Prüfumfang unzulässige
Unregelmäßigkeiten
festgestellt, wird der Prüfumfang in weiteren Stufen
erhöht. Die Kosten für
Ausbesserungen und die Neuerstellung von Schweißnähten
aufgrund
nicht zulässiger Schweißnahtfehler sowie die
durchzuführenden
Wiederholungsprüfungen an hat der AN zu tragen.
Durchstrahlungsprüfungen an Schweißnähten, die mit
umhüllten
Elektroden (Fallnahtschweißen) hergestellt werden,
dürfen frühestens 24
Stunden nach der Herstellung geprüft werden.
Durchstrahlungsprüfungen
werden von der Bauleitung festgelegt.

Kehl- und Stutzennähte an Verstärkungsscheiben und
Knaggen werden
einer Oberflächenrissprüfung (Fluxen) unterzogen.

Sämtliche Rundschweißnähte für Rohrnennweiten ab DN
100 werden
einer Dichtheitprüfung nach FW 602 mit einer
Vakuumbrille unterzogen.
Der äussere Luftdruck beträgt dabei < 0,6 bar.

Sämtliche Rundschweißnähte < DN100 werden einer
Druckluftprobe mit
einem inneren Luftüberdruck von 0,20 bar gemäß FW 602
geprüft

Jede Schweißnaht ist durch den Schweißer und der
Schweißaufsicht des
AN einer Oberflächensichtprüfung gemäß EN 970 zu
unterziehen. Das
Prüfpersonal muss für das Verfahren VT nach EN 473 in
der Stufe 2
qualifiziert sein.

Schweißnahtprüfungen sind zu protokollieren und
zusätzlich im Rohrbuch
selbsterklärend zu vermerken.

Bei niedrigen Umgebungstemperaturen < 5°C sind die
Rohrenden auf ca.
50°C - 100°C vorzuwärmen. Die Vorwärmtemperatur darf
beim Heften
und Schweißen nicht unter 30°C fallen. Die Kosten für
das Vorwärmen für
eine Rundschweißung werden gemäß LV vergütet, wobei die
Temperaturen im Rohrbuch zu vermerken sind.

*Hinweis*
Lieferung und Montage der Muffen Die Lieferung,
Lagerung, Herstellung
u.a. der Muffen und der Muffenmontage hat gemäß
AGFW-Arbeitsblatt
FW401 - Teil 14 "Muffenmontage" zu erfolgen.

Die Verbindungsmuffen (Schrumpfmuffen) für das Dämmen
und Abdichten
an Schweißstößen müssen eine dauerhafte und
wasserdichte Verbindung
bei den auftretenden thermischen sowie mechanischen
inneren und
äusseren Beanspruchungen gewährleisten.

Eine Verschiebung der Muffen muss bei allen
Betriebszuständen der Leitung
ausgeschlossen sein.

Die Muffenmonteure müssen über eine gültige
Qualifikation nach FW 603
und die Muffenmontageunternehmen über gültige
Zertifizierung nach FW
605 verfügen

Mit Herstellung der Muffenverbindung ist die
Verdrahtung der Drähte des
Überwachungssystem gemäß den Herstellerrichtlinien
vorzunehmen. Es
dürfen nur Schweißstopfen eingesetzt werden.

Der Schaum an den Stirnseiten der ungeschützten
Rohrenden muss
mindestens zwei Zentimeter tief ausgestochen werden.
Für das Ermitteln der
vorhandenen Restfeuchte in den Schaumendbereichen ist
ein
PUR-Schaumtester, z.B. nach FW 401, Teil 14, Seite 8
einzusetzen. Für
jede Muffe ist der beidseitig an den Stirnseiten
gemessene Wert zu
protokollieren.

Muffenverbindungen dürfen erst nach erfolgter
Druckprobe und Abnahme
der Mediumrohrverbindung (Schweißnaht) durch den AG
hergestellt werden.
Die Muffen sind vorrangig mit Maschinenschaum
auszuschäumen.

Die Erfüllung der Anforderungen nach DIN EN 489 und FW
401, Teil 6 bei
den zum Schäumzeitpunkt vorhandenen
Oberflächentemperaturen ist
nachzuweisen.

*Hinweis*
Dehnpolster In den Ausführungsplänen sind die
berechneten Dehnpolster
sowie die Anordnung für jede Dehnzone gemäß Rohrstatik
angegeben.

Dehnpolsterdicken von 120mm sind nur in Ausnahmefällen
zugelassen. Die
sich dabei ergebende Manteltemperatur im Bereich der
Dehnpolster ist
nachzuweisen. Gemäß FW 401, Teil 6, Abs. 4.5 sind
Temperaturen über
60°C im Bereich der Dehnpolster nicht zulässig.

Ausführung der Dehnpolster grundsätzlich als
Seitenpolster.

In den Einheitspreis der entsprechenden Positionen des
Leistungsverzeichnisses ist die Lieferung und
Herstellung des
betriebsbereiten Dehnpolsters einzurechnen.

*Hinweis*
Verbundsystem Einzelrohr schwarz

Werkseitig gedämmtes, diskontinuierlich gefertigtes
Mantelrohrverbundsystem für die direkte, kanalfreie
Erdverlegung. Medium-
und PEHD- Mantelrohr sind über den PUR-Hartschaum
kraftschlüssig
miteinander verbunden und bilden eine Einheit
(Verbundsystem). Die
KMR-Systeme mit schwarzem Stahlmediumrohr sind bis
maximal 140° C
Dauerbetriebstemperatur einsetzbar.
Ausführung nach BFW-Güteschutz "Fernwärmetechnik",
AGFW-Arbeitsblatt
FW 401 "Verlegung und Statik von KMR für
Fernwärmenetze", Europa-Norm
EN 253, 448, 488 und 489 sowie unter Einhaltung des
zertifizierten
Qualitätssicherungssystem DIN EN ISO 9000.

Kontinuierlich gefertigte Rohre mit Alufolie sind
nicht zugelassen!

Wärmedämmung

Polyurethan-Hartschaum bestehend aus den Komponenten
Polyol
(Komponente A, hell) und Isocyanat (Komponente B,
dunkel). Als Treibmittel
ist umweltfreundliches Cyclopentan zu verwenden,
Ozonabbaupotential
(ODP) = 0, Treibhauspotential (GWP) = < 0,001.
Untersuchungen von
amtlich anerkannten Materialprüfanstalten (AMPA)
müssen bei 140° C
bleibender Belastung eine Lebensdauer von mindestens
30 Jahren
nachweisen.

Es ist eine Wärmeleitfähigkeit [A] von maximal 0,0275
W/(mK) zu
bescheinigen, Schaumdichte [p] gemäß EN 253 mind. 60
kg/m3.
Baustellenschaum muss gemäß EN 489 bei +15° bis +25° C
gelagert, und
kann bei Oberflächentemperaturen zwischen mind. 15°
und max. 45° C
verarbeitet werden. Die maximale Lagerzeit beträgt 3
Monate. Auf der
Baustelle ist durch die Werksmonteure ausschließlich
handangesetzten
Becherschaum, der mit Turborührern vermischt wird, oder
Maschinenschaum, der aus fahrbarer Schaumanlagen nach
Bedarf
proportioniert entnommen wird, zu verwenden.

PEHD-Mantelrohr

Polyethylene High Density (PEHD) ist ein nahtlos
extrudiertes, schlag- und
bruchfestes zähelastisches Hartpolyethylen bis - 50° C
mit glatter
Oberfläche. Allgemeine Güteanforderungen nach DIN
8075. Gemäß EN
253, zur optimalen Haftung am PUR-Hartschaum, Corona
behandelt. Maße
bzw. Wanddicke mindestens nach EN 253. Prüfung des
Schmelzindexes
(MFI-Gruppe) nach DIN 53 735 bzw. ISO 1133,
Wärmeleitfähigkeit [A]
maximal 0,40 W/(m.K).

Mediumrohr, geschweißt Hochfrequenzgeschweißter (W),
kreisförmiger,
unlegierter und beruhigter (R) Stahl, Werkstoff-Nr.
1.0254, mit Schweißfaktor
V = 1,0 bzw. 100% (B) Berechnungsspannung.
Bezeichnung, P235GH und
technische Lieferbedingungen nach DIN 1626 sowie
P235TR1nach Europa
Norm EN 10 217 T 1.
Alle Rohre nach EN 10204 - 3.1 mit Abnahmeprüfzeugnis
(APZ) geprüft. Ab
Wandstärke > 3,2 mm mit Schweißnahtvorbereitung durch
30° abgeschrägte
Enden nach DIN 2559 T 1, Kennzahl 22 bzw. ISO 6761.

Inkl. zwei blanke eingeschäumte Cu-Drähte mit einem
Querschnitt von je 1,5
mm². Ein Draht ist zur Unterscheidung galvanisch
verzinnt. Beide Drähte
sind verschleißfrei, korrosions- und temperaturfest.
Alarm Typ: EMS (nordisch)

KMR Einzelrohr
Bieterangabe:
Gewählter Rohrhersteller:

--------------------------------------
(vom Bieter einzutragen)

**06.10.0001 KMR DN 125/250**
KMR DN 125/250

wie vor beschrieben, jedoch

Mediumrohr: 139,7x 3,6 mm
Mantelrohr: 250 x 3,6 mm

Lieferlänge: 12m

Gemäß Beschreibung gerades KM-Rohr liefern,
einbringen, zum Einbauort
transportieren und lagerecht verlegen
Menge: 60,000 m

**06.10.0002 KMR DN 100/225**
KMR DN 100/225

wie vor beschrieben, jedoch

Mediumrohr: 114,3 x 3,6 mm
Mantelrohr: 225 x 3,4 mm

Lieferlänge: 12m

Gemäß Beschreibung gerades KM-Rohr liefern,
einbringen, zum Einbauort
transportieren und lagerecht verlegen
Menge: 60,000 m

**06.10.0003 KMR DN 80/180**
KMR DN 80/180

wie vor beschrieben, jedoch

Mediumrohr: 88,9 x 3,2 mm
Mantelrohr: 180 x 3,0 mm

Lieferlänge: 12m

Gemäß Beschreibung gerades KM-Rohr liefern,
einbringen, zum Einbauort
transportieren und lagerecht verlegen
Menge: 90,000 m

**06.10.0004 KMR DN 65/160**
KMR DN 65/160

wie vor beschrieben, jedoch

Mediumrohr: 76,1 x 3,2 mm
Mantelrohr: 160 x 3,0 mm

Lieferlänge: 12m

Gemäß Beschreibung gerades KM-Rohr liefern,
einbringen, zum Einbauort
transportieren und lagerecht verlegen
Menge: 132,000 m

**06.10.0005 KMR DN 50/140**
KMR DN 50/140

wie vor beschrieben, jedoch

Mediumrohr: 60,3 x 3,2 mm
Mantelrohr: 140 x 3,0 mm

Lieferlänge: 12m

Gemäß Beschreibung gerades KM-Rohr liefern,
einbringen, zum Einbauort
transportieren und lagerecht verlegen
Menge: 144,000 m

**06.10.0006 KMR DN 40/125**
KMR DN 40/125

wie vor beschrieben, jedoch

Mediumrohr: 48,3 x 3,2 mm
Mantelrohr: 125 x 3,0 mm

Lieferlänge: 12m

Gemäß Beschreibung gerades KM-Rohr liefern,
einbringen, zum Einbauort
transportieren und lagerecht verlegen
Menge: 180,000 m

**06.10.0007 KMR DN 32/125**
KMR DN 32/125

wie vor beschrieben, jedoch

Mediumrohr: 42,4 x 3,2 mm
Mantelrohr: 125 x 3,0 mm

Lieferlänge: 12m

Gemäß Beschreibung gerades KM-Rohr liefern,
einbringen, zum Einbauort
transportieren und lagerecht verlegen
Menge: 360,000 m

**06.10.0008 KMR DN 25/110**
KMR DN 25/110

wie vor beschrieben, jedoch

Mediumrohr: 33,7 x 3,2 mm
Mantelrohr: 110 x 3,0 mm

Lieferlänge: 12m

Gemäß Beschreibung gerades KM-Rohr liefern,
einbringen, zum Einbauort
transportieren und lagerecht verlegen
Menge: 492,000 m

*Hinweis*
Formstück als Bogen für Fernheizleitung industriell
vorgefertigt, kanalfrei
erdverlegt, mit Kunststoff-Mantelrohr,
Fertigungsprozess zertifiziert nach ISO
9001/ 14001, hergestellt nach EN 448,

Mediumrohr aus geschweißtem Stahlrohr WkSt. P235TR
nach EN 10217-1,
Mindestwanddicke nach EN 253,
für 90° Bögen und sonstige Bögen:
Alle Mediumrohrbogen dimensionsabhängig mindestens
nach Maßnorm DIN
EN 10220 in einem Stück gebogen oder Stahlrohrbogen
nach DIN EN
10253-2 und angeschweißten Rohrzylindern,

mit dauerhafter Bauteilkennzeichnung nach AGFW FW401/4

mit Leckageüberwachungssystem Inkl. zwei blanke
eingeschäumte
Cu-Drähte mit einem Querschnitt von je 1,5 mm². Ein
Draht ist zur
Unterscheidung galvanisch verzinnt. Beide Drähte sind
verschleißfrei,
korrosions- und temperaturfest.
Alarm Typ: nordisch

**06.10.0009 Bogen DN 125/250**
Bogen DN 125/250

wie vor beschrieben, jedoch

Bogenwinkel: 90°
Mediumrohr: 139,7 x 3,6 mm
Mantelrohr: 250 x 3,6 mm

Schenkellänge: 1,0 x 1,0 m

Gemäß Beschreibung Formstück als Bogen liefern,
einbringen, zum
Einbauort transportieren und lagerecht verlegen
Menge: 6,000 Stk

**06.10.0010 Bogen DN 100/225**
Bogen DN 100/225

wie vor beschrieben, jedoch

Bogenwinkel: 90°
Mediumrohr: 114,3 x 3,6 mm
Mantelrohr: 225 x 3,4 mm

Schenkellänge: 1,0 x 1,0 m

Gemäß Beschreibung Formstück als Bogen liefern,
einbringen, zum
Einbauort transportieren und lagerecht verlegen
Menge: 14,000 Stk

**06.10.0011 Bogen DN 80/180**
Bogen DN 80/180

wie vor beschrieben, jedoch

Bogenwinkel: 90°
Mediumrohr: 88,9 x 3,2 mm
Mantelrohr: 180 x 3,0 mm

Schenkellänge: 1,0 x 1,0 m

Gemäß Beschreibung Formstück als Bogen liefern,
einbringen, zum
Einbauort transportieren und lagerecht verlegen
Menge: 16,000 Stk

**06.10.0012 Bogen DN 65/160**
Bogen DN 65/160

wie vor beschrieben, jedoch

Bogenwinkel: 90°
Mediumrohr: 76,1 x 3,2 mm
Mantelrohr: 160 x 3,0 mm

Schenkellänge: 1,0 x 1,0 m

Gemäß Beschreibung Formstück als Bogen liefern,
einbringen, zum
Einbauort transportieren und lagerecht verlegen
Menge: 16,000 Stk

**06.10.0013 Bogen DN 50/140**
Bogen DN 50/140

wie vor beschrieben, jedoch

Bogenwinkel: 90°
Mediumrohr: 60,3 x 3,2 mm
Mantelrohr: 140 x 3,0 mm

Schenkellänge: 1,0 x 1,0 m

Gemäß Beschreibung Formstück als Bogen liefern,
einbringen, zum
Einbauort transportieren und lagerecht verlegen
Menge: 22,000 Stk

**06.10.0014 Bogen DN 40/125**
Bogen DN 40/125

wie vor beschrieben, jedoch

Bogenwinkel: 90°
Mediumrohr: 48,3 x 3,2 mm
Mantelrohr: 125 x 3,0 mm

Schenkellänge: 1,0 x 1,0 m

Gemäß Beschreibung Formstück als Bogen liefern,
einbringen, zum
Einbauort transportieren und lagerecht verlegen
Menge: 24,000 Stk

**06.10.0015 Bogen DN 32/125**
Bogen DN 32/125

wie vor beschrieben, jedoch

Bogenwinkel: 90°
Mediumrohr: 42,4 x 3,2 mm
Mantelrohr: 125 x 3,0 mm

Schenkellänge: 1,0 x 1,0 m

Gemäß Beschreibung Formstück als Bogen liefern,
einbringen, zum
Einbauort transportieren und lagerecht verlegen
Menge: 38,000 Stk

**06.10.0016 Bogen DN 25/110**
Bogen DN 25/110

wie vor beschrieben, jedoch

Bogenwinkel: 90°
Mediumrohr: 33,7 x 3,2 mm
Mantelrohr: 110 x 3,0 mm

Schenkellänge: 1,0 x 1,0 m

Gemäß Beschreibung Formstück als Bogen liefern,
einbringen, zum
Einbauort transportieren und lagerecht verlegen
Menge: 46,000 Stk

**06.10.0017 Bogen DN 100/225**
Bogen DN 100/225

wie vor beschrieben, jedoch

Bogenwinkel: <90° (Sondergradbogen)
Mediumrohr: 114,3 x 3,6 mm
Mantelrohr: 225 x 3,4 mm

Schenkellänge: 1,0 x 1,0 m

Gemäß Beschreibung Formstück als Bogen liefern,
einbringen, zum
Einbauort transportieren und lagerecht verlegen
Menge: 2,000 Stk

**06.10.0018 Bogen DN 65/160**
Bogen DN 65/160

wie vor beschrieben, jedoch

Bogenwinkel: <90° (Sondergradbogen)
Mediumrohr: 76,1 x 3,2 mm
Mantelrohr: 160 x 3,0 mm

Schenkellänge: 1,0 x 1,0 m

Gemäß Beschreibung Formstück als Bogen liefern,
einbringen, zum
Einbauort transportieren und lagerecht verlegen
Menge: 4,000 Stk

*Hinweis*
Montagebogen 0° bis 90° zur Isolierung von vor Ort
hergestellten Bögen in
Rohrleitungen Montagebogen aus unvernetztem PEHD,
längs aufgeschnitten
und vor Ort wieder verschweißt, als äusserer Schutz
der Rohrleitung
2 Stück Dichtungsmanschetten,
Die Nachisolierung der Verbindungsstellen hat durch
geschultes, nach
AGFW-Arbeitsblatt FW 603 geprüftes Montagepersonal zu
erfolgen,
Herstellung der Längsschweißnaht mit
Heizluftschweißgerät und
Handextruder, einschl. Verschäumen des Ringspaltes
einschl. Verschließen
der Schaumeinfüllöffnungen
Winkel: 0° bis 90°

**06.10.0019 Montagebogen Da 225**
Montagebogen Da 225

wie vor beschrieben, jedoch
Nenn-Außendurchmesser: 225 mm

Schenkellänge: 0,6 x 0,6 m

Gemäß Beschreibung als Montagebogen liefern, zum
Einbauort
transportieren, einbringen und lagerecht verlegen
Menge: 2,000 Stk

**06.10.0020 Montagebogen Da 180**
Montagebogen Da 180

wie vor beschrieben, jedoch
Nenn-Außendurchmesser: 180 mm

Schenkellänge: 0,6 x 0,6 m

Gemäß Beschreibung als Montagebogen liefern, zum
Einbauort
transportieren, einbringen und lagerecht verlegen
Menge: 6,000 Stk

**06.10.0021 Montagebogen Da 160**
Montagebogen Da 160

wie vor beschrieben, jedoch
Nenn-Außendurchmesser: 160 mm

Schenkellänge: 0,6 x 0,6 m

Gemäß Beschreibung als Montagebogen liefern, zum
Einbauort
transportieren, einbringen und lagerecht verlegen
Menge: 8,000 Stk

**06.10.0022 Montagebogen Da 140**
Montagebogen Da 140

wie vor beschrieben, jedoch
Nenn-Außendurchmesser: 140 mm

Schenkellänge: 0,6 x 0,6 m

Gemäß Beschreibung als Montagebogen liefern, zum
Einbauort
transportieren, einbringen und lagerecht verlegen
Menge: 10,000 Stk

**06.10.0023 Montagebogen Da 125**
Montagebogen Da 125

wie vor beschrieben, jedoch
Nenn-Außendurchmesser: 125 mm

Schenkellänge: 0,6 x 0,6 m

Gemäß Beschreibung als Montagebogen liefern, zum
Einbauort
transportieren, einbringen und lagerecht verlegen
Menge: 22,000 Stk

**06.10.0024 Montagebogen Da 110**
Montagebogen Da 110

wie vor beschrieben, jedoch
Nenn-Außendurchmesser: 110 mm

Schenkellänge: 0,6 x 0,6 m

Gemäß Beschreibung als Montagebogen liefern, zum
Einbauort
transportieren, einbringen und lagerecht verlegen
Menge: 30,000 Stk

*Hinweis*
Parallel- und 45° etagierte Abzweige

sind dimensionsabhängig mit gleichen Einheitspreisen
anzugeben.

*Hinweis*
Formstück als Parallelabzweig für Fernheizleitung
industriell vorgefertigt,
kanalfrei erdverlegt, mit Kunststoff-Mantelrohr,
Fertigungsprozess zertifiziert
nach ISO 9001/ 14001, hergestellt nach EN 448,

Medienrohr aus geschweißtem Stahlrohr WkSt. P235TR
nach EN 10217-1,
Mindestwanddicke nach EN 253, Abgang ausgehalst aus
dem Grundrohr
und mittels I-Naht aufgeschweißt oder mit
Schweißformstück nach EN 10253

Abzweige mit der gleichen Dimension sowie einer
Nennweitenstufe kleiner,
werden grundsätzlich mit Einschweiß-T-Stücken nach DIN
EN 10253-2 mit
zu den Rohrstangen passender Wandstärke gefertigt.

Verstärkungsscheiben bei Rohrabzweigen sind nach AD
2000 - Merkblatt B
9 zu berechnen.

mit dauerhafter Bauteilkennzeichnung nach AGFW FW401/4

Inkl. zwei blanke eingeschäumte Cu-Drähte mit einem
Querschnitt von je 1,5
mm². Ein Draht ist zur Unterscheidung galvanisch
verzinnt. Beide Drähte
sind verschleißfrei, korrosions- und temperaturfest.
Alarm Typ: nordisch

**06.10.0025 Parallel-Abzweig DN125 - DN100**
Parallel-Abzweig DN125 - DN100

wie vor beschrieben, jedoch KMR-Parallelabzweig

Hauptltg: 125/250mm
Abgang : 100/225mm

Stahl-T-Stück nach DIN EN 10253-2, Wanddicke 3

Gemäß Beschreibung Parallel-Abzweig liefern,
einbringen, zum Einbauort
transportieren und lagerecht einbauen
Menge: 2,000 Stk

**06.10.0026 Parallel-Abzweig DN125 - DN25**
Parallel-Abzweig DN125 - DN25

wie vor beschrieben, jedoch KMR-Parallelabzweig

Hauptltg:  DN125/250mm
Abgang :  DN25/110mm

Stahl-T-Stück nach DIN EN 10253-2, Wanddicke 3

Gemäß Beschreibung Parallel-Abzweig liefern,
einbringen, zum Einbauort
transportieren und lagerecht einbauen
Menge: 6,000 Stk

**06.10.0027 Parallel-Abzweig DN100 - DN65**
Parallel-Abzweig DN100 - DN65

wie vor beschrieben, jedoch KMR-Parallelabzweig

Hauptltg: DN100/225mm
Abgang : DN65/160mm

Stahl-T-Stück nach DIN EN 10253-2, Wanddicke 3

Gemäß Beschreibung Parallel-Abzweig liefern,
einbringen, zum Einbauort
transportieren und lagerecht einbauen
Menge: 2,000 Stk

**06.10.0028 Parallel-Abzweig DN100 - DN25**
Parallel-Abzweig DN100 - DN25

wie vor beschrieben, jedoch KMR-Parallelabzweig

Hauptltg:  DN100/225mm
Abgang :  DN25/110mm

Stahl-T-Stück nach DIN EN 10253-2, Wanddicke 3

Gemäß Beschreibung Parallel-Abzweig liefern,
einbringen, zum Einbauort
transportieren und lagerecht einbauen
Menge: 8,000 Stk

**06.10.0029 Parallel-Abzweig DN80 - DN50**
Parallel-Abzweig DN80 - DN50

wie vor beschrieben, jedoch KMR-Parallelabzweig

Hauptltg: DN80/180mm
Abgang : DN50/140mm

Stahl-T-Stück nach DIN EN 10253-2, Wanddicke 3

Gemäß Beschreibung Parallel-Abzweig liefern,
einbringen, zum Einbauort
transportieren und lagerecht einbauen
Menge: 2,000 Stk

**06.10.0030 Parallel-Abzweig DN80 - DN25**
Parallel-Abzweig DN80 - DN25

wie vor beschrieben, jedoch KMR-Parallelabzweig

Hauptltg:  DN80/180mm
Abgang :  DN25/110mm

Stahl-T-Stück nach DIN EN 10253-2, Wanddicke 3

Gemäß Beschreibung Parallel-Abzweig liefern,
einbringen, zum Einbauort
transportieren und lagerecht einbauen
Menge: 12,000 Stk

**06.10.0031 Parallel-Abzweig DN65 - DN32**
Parallel-Abzweig DN65 - DN32

wie vor beschrieben, jedoch KMR-Parallelabzweig

Hauptltg: 65/160mm
Abgang : 32/125mm

Stahl-T-Stück nach DIN EN 10253-2, Wanddicke 3

Gemäß Beschreibung Parallel-Abzweig liefern,
einbringen, zum Einbauort
transportieren und lagerecht einbauen
Menge: 6,000 Stk

**06.10.0032 Parallel-Abzweig DN65 - DN25**
Parallel-Abzweig DN65 - DN25

wie vor beschrieben, jedoch KMR-Parallelabzweig

Hauptltg:  DN65/160mm
Abgang :  DN25/110mm

Stahl-T-Stück nach DIN EN 10253-2, Wanddicke 3

Gemäß Beschreibung Parallel-Abzweig liefern,
einbringen, zum Einbauort
transportieren und lagerecht einbauen
Menge: 8,000 Stk

**06.10.0033 Parallel-Abzweig DN50 - DN40**
Parallel-Abzweig DN50 - DN40

wie vor beschrieben, jedoch KMR-Parallelabzweig

Hauptltg:  50/140mm
Abgang :  40/125mm

Stahl-T-Stück nach DIN EN 10253-2, Wanddicke 3

Gemäß Beschreibung Parallel-Abzweig liefern,
einbringen, zum Einbauort
transportieren und lagerecht einbauen
Menge: 2,000 Stk

**06.10.0034 Parallel-Abzweig DN50 - DN25**
Parallel-Abzweig DN50 - DN25

wie vor beschrieben, jedoch KMR-Parallelabzweig

Hauptltg: DN50/140mm
Abgang : DN25/110mm

Stahl-T-Stück nach DIN EN 10253-2, Wanddicke 3

Gemäß Beschreibung Parallel-Abzweig liefern,
einbringen, zum Einbauort
transportieren und lagerecht einbauen
Menge: 12,000 Stk

**06.10.0035 Parallel-Abzweig DN40 - DN25**
Parallel-Abzweig DN40 - DN25

wie vor beschrieben, jedoch KMR-Parallelabzweig

Hauptltg: DN40/125mm
Abgang : DN25/110mm

Stahl-T-Stück nach DIN EN 10253-2, Wanddicke 3

Gemäß Beschreibung Parallel-Abzweig liefern,
einbringen, zum Einbauort
transportieren und lagerecht einbauen
Menge: 8,000 Stk

**06.10.0036 Parallel-Abzweig DN32 - DN25**
Parallel-Abzweig DN32 - DN25

wie vor beschrieben, jedoch KMR-Parallelabzweig

Hauptltg: DN32/125mm
Abgang : DN25/110mm

Stahl-T-Stück nach DIN EN 10253-2, Wanddicke 3

Gemäß Beschreibung Parallel-Abzweig liefern,
einbringen, zum Einbauort
transportieren und lagerecht einbauen
Menge: 22,000 Stk

**06.10.0037 Parallel-Abzweig DN25 - DN25**
Parallel-Abzweig DN25 - DN25

wie vor beschrieben, jedoch KMR-Parallelabzweig

Hauptltg: DN25/110mm
Abgang : DN25/110mm

Stahl-T-Stück nach DIN EN 10253-2, Wanddicke 3

Gemäß Beschreibung Parallel-Abzweig liefern,
einbringen, zum Einbauort
transportieren und lagerecht einbauen
Menge: 10,000 Stk

*Hinweis*
Montageabzweig zur Isolierung von vor Ort
hergestellten Abzweigen in
Rohrleitungen mittels Anbohrung.

Bestehend aus Montagemuffe am Grundrohr und
Montagebogen im
Abzweig, aus unvernetztem PEHD, einseitig aufgeweitet
zur Isolation des
Anbohr- kugelhahns jeweils längs aufgeschnitten und
vor Ort wieder
verschweißt, als äusserer Schutz der Rohrleitung.

Als dichtende Muffe, mit 3 Stück Dichtungsmanschetten,
als wasserdichte
Isolierung.

Die Nachisolierung der Verbindungsstellen hat durch
geschultes, nach
AGFW-Arbeitsblatt FW 603 geprüftes Montagepersonal zu
erfolgen,
Herstellung der Längsschweißnaht mit Heizluftschweißgerät und
Handextruder, einschl. Verschäumen des Ringspaltes
einschl. Verschließen
der Schaumeinfüllöffnungen

Wahlweise können die drei bekannten Abgangsformen "45°
etagiert - parallel
- 90° senkrecht" realisiert werden.

inkl. Verbinden der Überwachungsadern einschließlich
des hierfür
erforderlichen Materials. An jedem Montageabzweig ist
die Fühlerschleife mit
dem Montageprüfgerät durchzumessen und zu
dokumentieren.

**06.10.0038 Montageparallelabzweig DN125 - DN50**
Montageparallelabzweig DN125 - DN50

wie vor beschrieben, jedoch Montageparallelabzweig für
Anbohrung

Hauptleitung DA:  250mm
Montagebogen DA:  140mm

Gemäß Beschreibung Montageparallelabzweig liefern,
einbringen, zum
Einbauort transportieren und lagerecht einbauen
Menge: 2,000 Stk

**06.10.0039 Montageparallelabzweig DN100 - DN50**
Montageparallelabzweig DN100 - DN50

wie vor beschrieben, jedoch Montageparallelabzweig für
Anbohrung

Hauptleitung DA: 225mm
Montagebogen DA: 140mm

Gemäß Beschreibung Montageparallelabzweig liefern,
einbringen, zum
Einbauort transportieren und lagerecht einbauen
Menge: 4,000 Stk

**06.10.0040 Montageparallelabzweig DN100 - DN25**
Montageparallelabzweig DN100 - DN25

wie vor beschrieben, jedoch Montageparallelabzweig für
Anbohrung

Hauptleitung DA:  225mm
Montagebogen reduziert DA:  125/110mm

Gemäß Beschreibung Montageparallelabzweig liefern,
einbringen, zum
Einbauort transportieren und lagerecht einbauen
Menge: 6,000 Stk

**06.10.0041 Montageparallelabzweig DN80 - DN40**
Montageparallelabzweig DN80 - DN40

wie vor beschrieben, jedoch Montageparallelabzweig für
Anbohrung

Hauptleitung DA:  180mm
Montagebogen reduziert DA:  140/125mm

Gemäß Beschreibung Montageparallelabzweig liefern,
einbringen, zum
Einbauort transportieren und lagerecht einbauen
Menge: 4,000 Stk

**06.10.0042 Montageparallelabzweig DN80 - DN25**
Montageparallelabzweig DN80 - DN25

wie vor beschrieben, jedoch Montageparallelabzweig für
Anbohrung

Hauptleitung DA:  180mm
Montagebogen reduziert DA:  125/110mm

Gemäß Beschreibung Montageparallelabzweig liefern,
einbringen, zum
Einbauort transportieren und lagerecht einbauen
Menge: 10,000 Stk

**06.10.0043 Montageparallelabzweig DN65 - DN32**
Montageparallelabzweig DN65 - DN32

wie vor beschrieben, jedoch Montageparallelabzweig für
Anbohrung

Hauptleitung DA: 160mm
Montagebogen DA: 125mm

Gemäß Beschreibung Montageparallelabzweig liefern,
einbringen, zum
Einbauort transportieren und lagerecht einbauen
Menge: 6,000 Stk

**06.10.0044 Montageparallelabzweig DN65 - DN25**
Montageparallelabzweig DN65 - DN25

wie vor beschrieben, jedoch Montageparallelabzweig für
Anbohrung

Hauptleitung DA: 160mm
Montagebogen DA: 110mm

Gemäß Beschreibung Montageparallelabzweig liefern,
einbringen, zum
Einbauort transportieren und lagerecht einbauen
Menge: 12,000 Stk

**06.10.0045 Montageparallelabzweig DN50 - DN32**
Montageparallelabzweig DN50 - DN32

wie vor beschrieben, jedoch Montageparallelabzweig für
Anbohrung

Hauptleitung DA: 140mm
Montagebogen DA: 125mm

Gemäß Beschreibung Montageparallelabzweig liefern,
einbringen, zum
Einbauort transportieren und lagerecht einbauen
Menge: 6,000 Stk

**06.10.0046 Montageparallelabzweig DN50 - DN25**
Montageparallelabzweig DN50 - DN25

wie vor beschrieben, jedoch Montageparallelabzweig für
Anbohrung

Hauptleitung DA: 140mm
Montagebogen DA: 110mm

Gemäß Beschreibung Montageparallelabzweig liefern,
einbringen, zum
Einbauort transportieren und lagerecht einbauen
Menge: 14,000 Stk

**06.10.0047 Anbohrung DN65**
Anbohrung DN65

Anbohrung mittels Anbohrsperre oder Anbohrkugelhahn
für Anbohrung an
vorhandener KMR-Leitung unter Druck Anbohrsperre bzw.
Anbohrkugelhahn
PN 25, mit einseitigem Schweißende, anderen Seite mit
Anschlussgewinde
für Anbohrmaschine, einschl. Aufschweißen und Anbohren

Gemäß Beschreibung Anbohrsperre bzw. -kugelhahn
liefern, zum Einbauort
transportieren, einbringen, lagerecht aufschweißen und
anbohren
Menge: 4,000 Stk

**06.10.0048 Anbohrung DN50**
Anbohrung DN50

Anbohrung mittels Anbohrsperre oder Anbohrkugelhahn
für Anbohrung an
vorhandener KMR-Leitung unter Druck Anbohrsperre bzw.
Anbohrkugelhahn
PN 25, mit einseitigem Schweißende, anderen Seite mit
Anschlussgewinde
für Anbohrmaschine, einschl. Aufschweißen und Anbohren

Gemäß Beschreibung Anbohrsperre bzw. -kugelhahn
liefern, zum Einbauort
transportieren, einbringen, lagerecht aufschweißen und
anbohren
Menge: 6,000 Stk

**06.10.0049 Anbohrung DN40**
Anbohrung DN40

Anbohrung mittels Anbohrsperre oder Anbohrkugelhahn
für Anbohrung an
vorhandener KMR-Leitung unter Druck Anbohrsperre bzw.
Anbohrkugelhahn
PN 25, mit einseitigem Schweißende, anderen Seite mit
Anschlussgewinde
für Anbohrmaschine, einschl. Aufschweißen und Anbohren

Gemäß Beschreibung Anbohrsperre bzw. -kugelhahn
liefern, zum Einbauort
transportieren, einbringen, lagerecht aufschweißen und
anbohren
Menge: 4,000 Stk

**06.10.0050 Anbohrung DN32**
Anbohrung DN32

Anbohrung mittels Anbohrsperre oder Anbohrkugelhahn
für Anbohrung an
vorhandener KMR-Leitung unter Druck Anbohrsperre bzw.
Anbohrkugelhahn
PN 25, mit einseitigem Schweißende, anderen Seite mit
Anschlussgewinde
für Anbohrmaschine, einschl. Aufschweißen und Anbohren

Gemäß Beschreibung Anbohrsperre bzw. -kugelhahn
liefern, zum Einbauort
transportieren, einbringen, lagerecht aufschweißen und
anbohren
Menge: 12,000 Stk

**06.10.0051 Anbohrung DN25**
Anbohrung DN25

Anbohrung mittels Anbohrsperre oder Anbohrkugelhahn
für Anbohrung an
vorhandener KMR-Leitung unter Druck Anbohrsperre bzw.
Anbohrkugelhahn
PN 25, mit einseitigem Schweißende, anderen Seite mit
Anschlussgewinde
für Anbohrmaschine, einschl. Aufschweißen und Anbohren

Gemäß Beschreibung Anbohrsperre bzw. -kugelhahn
liefern, zum Einbauort
transportieren, einbringen, lagerecht aufschweißen und
anbohren
Menge: 42,000 Stk

*Hinweis*
T-Formstück nach DIN EN 10 253-2, Typ A, Reihe 2,
Werkstoff P235GH, mit
Abnahmeprüfzeugnis nach DIN EN 10 204-3.1B, ab 3 mm
Wanddicke mit
Schweißfase nach DIN EN ISO 9692-1, liefern, im
Bereich der Baustelle
abladen, lagern, transportieren und in die
Rohrleitungen einpassen und zum
Einschweißen vorbereiten.

Sollte ein Ausschleifen der Enden, zum Anpassen an die
weiterführende
Rohrleitung, erforderlich sein, ist dies in dieser
Position ebenfalls enthalten.

**06.10.0052 T-Formstück, DN125/50**
T-Formstücke gemäß Beschreibung jedoch

Nennweite Durchgang: DN125
Nennweite Abgang: DN50

Abmessungen 139,7x5,0 mm auf 60,3x3,6 mm
Menge: 2,000 Stck

**06.10.0053 T-Formstück, DN50/25**
T-Formstücke gemäß Beschreibung jedoch

Nennweite Durchgang: DN50
Nennweite Abgang: DN25

Abmessungen 60,3x3,6 mm auf 33,7x3,2 mm
Menge: 4,000 Stck

*Hinweis*
als Formstück Entleerung/Entlüftung "Typ Recon" für
Fernwärmeleitung
industriell vorgefertigt, kanalfrei erdverlegt, mit
Kunststoff-Mantelrohr,
Fertigungsprozess zertifiziert nach ISO 9001/ 14001,
hergestellt nach EN
448,

mit dauerhafter Bauteilkennzeichnung nach AGFW FW401/4

Inkl. zwei blanke eingeschäumte Cu-Drähte mit einem
Querschnitt von je 1,5
mm². Ein Draht ist zur Unterscheidung galvanisch
verzinnt. Beide Drähte
sind verschleißfrei, korrosions- und temperaturfest.
Alarm Typ: nordisch

**06.10.0054 Entleerung/Entlüftung "Typ Recon" DN100**
Entleerung/Entlüftung "Typ Recon" DN100

wie vor beschrieben, jedoch

Bestehend aus:
Senkrecht-Abzweig DN100/50 sowie separates
Entleerungs-/Entlüftungsrohr mit eingeschäumten
Kugelhahn DN50
(Typ Klinger Volldurchgang) mit einem
Edelstahlaußengewindeanschluss und Messingkappe,
Endkappe,
Länge 1,0 m, an der Baustelle kürzbar Abschrumpfmuffe
DA140

KMR Entlüftung DN 100/50

Mediumrohr: 114,3 x 3,6 mm
Mantelrohr: 225 x 4,0 mm

Entlüftungs-Abgang:
Mediumrohr: 60,3 x 3,2 mm
Mantelrohr: 140 x 3,0 mm

Gemäß Beschreibung Entlüftung liefern, einbringen, zum
Einbauort
transportieren und lagerecht einbauen
Menge: 2,000 Stk

**06.10.0055 Entleerung/Entlüftung "Typ Recon" DN80**
Entleerung/Entlüftung "Typ Recon" DN80

wie vor beschrieben, jedoch

Bestehend aus:
Senkrecht-Abzweig DN80/50 sowie separates
Entleerungs-/Entlüftungsrohr mit eingeschäumten
Kugelhahn DN50
(Typ Klinger Volldurchgang) mit einem
Edelstahlaußengewindeanschluss und Messingkappe,
Endkappe,
Länge 1,0 m, an der Baustelle kürzbar Abschrumpfmuffe
DA140

KMR Entlüftung DN 80/50

Mediumrohr: 88,9 x 3,2 mm
Mantelrohr: 180 x 3,0 mm

Entlüftungs-Abgang:
Mediumrohr: 60,3 x 3,2 mm
Mantelrohr: 140 x 3,0 mm

Gemäß Beschreibung Entlüftung liefern, einbringen, zum
Einbauort
transportieren und lagerecht einbauen
Menge: 2,000 Stk

**06.10.0056 Entleerung/Entlüftung "Typ Recon" DN65**
Entleerung/Entlüftung "Typ Recon" DN65

wie vor beschrieben, jedoch

Bestehend aus:
Senkrecht-Abzweig DN65/50 sowie separates
Entleerungs-/Entlüftungsrohr mit eingeschäumten
Kugelhahn DN50
(Typ Klinger Volldurchgang) mit einem
Edelstahlaußengewindeanschluss und Messingkappe,
Endkappe,
Länge 1,0 m, an der Baustelle kürzbar Abschrumpfmuffe
DA140

KMR Entlüftung DN 65/50

Mediumrohr: 76,1 x 3,2 mm
Mantelrohr: 160 x 3,0 mm

Entlüftungs-Abgang:
Mediumrohr: 60,3 x 3,2 mm
Mantelrohr: 140 x 3,0 mm

Gemäß Beschreibung Entlüftung liefern, einbringen, zum
Einbauort
transportieren und lagerecht einbauen
Menge: 2,000 Stk

*Hinweis*
als Formstück Entlüftungsstutzen "Typ Recon" für
Fernwärmeleitung
industriell vorgefertigt, kanalfrei erdverlegt, mit
Kunststoff-Mantelrohr,
Fertigungsprozess zertifiziert nach ISO 9001/ 14001,
hergestellt nach EN
448,

mit dauerhafter Bauteilkennzeichnung nach AGFW FW401/4

Inkl. zwei blanke eingeschäumte Cu-Drähte mit einem
Querschnitt von je 1,5
mm². Ein Draht ist zur Unterscheidung galvanisch
verzinnt. Beide Drähte
sind verschleißfrei, korrosions- und temperaturfest.
mit Einschleifung am
Kugelhahn
Alarm Typ: nordisch

Ausführung gemäß Schema (der Montageabzweig nicht in
dieser Position
enthalten)

**06.10.0057 Entlüftungsstutzen "Typ Recon" DN80**
Entlüftungsstutzen "Typ Recon" DN80

wie vor beschrieben, jedoch

Bestehend aus:
separatem Entleerungs-/Entlüftungsrohr mit
eingeschäumten
Kugelhahn DN80 (Typ Klinger Volldurchgang) mit einem
Edelstahlaußengewindeanschluss und Messingkappe,
Endkappe,
Länge 1,5 m, an der Baustelle kürzbar Abschrumpfmuffe
DA180

KMR Entlüftungsstutzen DN 80

Mediumrohr: 88,9 x 3,2 mm
Mantelrohr: 180 x 3,0 mm

Gemäß Beschreibung Entlüftung liefern, einbringen, zum
Einbauort
transportieren und lagerecht einbauen
Menge: 4,000 Stk

**06.10.0058 Entlüftungsstutzen "Typ Recon" DN50**
Entlüftungsstutzen "Typ Recon" DN50

wie vor beschrieben, jedoch

Bestehend aus:
separatem Entleerungs-/Entlüftungsrohr mit
eingeschäumten
Kugelhahn DN80 (Typ Klinger Volldurchgang) mit einem
Edelstahlaußengewindeanschluss und Messingkappe,
Endkappe,
Länge 1,5 m, an der Baustelle kürzbar Abschrumpfmuffe
DA180

KMR Entlüftungsstutzen DN 80

Mediumrohr: 60,3 x 2,9 mm
Mantelrohr: 140 x 3,0 mm

Gemäß Beschreibung Entlüftung liefern, einbringen, zum
Einbauort
transportieren und lagerecht einbauen
Menge: 8,000 Stk

*Hinweis*
Absperrarmatur mit reduziertem Durchgang für
Fernheizleitung industriell
vorgefertigt, kanalfrei erdverlegt, mit
Kunststoff-Mantelrohr,

Fertigungsprozess zertifiziert nach ISO 9001/ 14001,
hergestellt nach EN
488,

Kugelhahn in Durchgangsform mit reduziertem Durchgang,
vollverschweißtes Gehäuse, PN16 als
Streckgrenzarmatur, max.
Axialspannung bis 300MPa, Gehäuse aus St37, Kugel und
Schaltwelle aus
rostfreien Stahl, PN16 Anschweißenden aus geschweißtem
Stahlrohr, WkSt.
P235TR nach EN 10217-1, Mindestwanddicke nach EN 253,

mit dauerhafter Bauteilkennzeichnung nach AGFW FW401/5

Inkl. zwei blanke eingeschäumte Cu-Drähte mit einem
Querschnitt von je 1,5
mm². Ein Draht ist zur Unterscheidung galvanisch
verzinnt. Beide Drähte
sind verschleißfrei, korrosions- und temperaturfest.
Alarm Typ: nordisch

Inklusive einem beliebig kürzbaren 1,50m langen
PEHD-Aufsteckschutzrohr
sowie ein konischer Vierkantschoner. Auf diesen
Adapter kann ein
T-Schlüssel, eine Spindelverlängerung oder ein
Steckgetriebe aufgesetzt
werden. Armaturen ab DN 150 sind mit einem Getriebe zu
bedienen.

**06.10.0059 Absperrarmatur DN100**
Absperrarmatur DN100

wie vor beschrieben, jedoch

KMR-Kugelhahn
Nennweite: DN 100
Mantelrohr: Da 225

Fabrikat: Böhmer

Gemäß Beschreibung Armaturen liefern, einbringen, zum
Einbauort
transportieren und lagerecht einbauen
Menge: 2,000 Stk

**06.10.0060 Absperrarmatur DN80**
Absperrarmatur DN80

wie vor beschrieben, jedoch

KMR-Kugelhahn
Nennweite: DN 80
Mantelrohr: Da 180

Fabrikat: Böhmer

Gemäß Beschreibung Armaturen liefern, einbringen, zum
Einbauort
transportieren und lagerecht einbauen
Menge: 2,000 Stk

**06.10.0061 Absperrarmatur DN50**
Absperrarmatur DN50

wie vor beschrieben, jedoch

KMR-Kugelhahn
Nennweite: DN 50
Mantelrohr: Da 140

Fabrikat: Böhmer

Gemäß Beschreibung Armaturen liefern, einbringen, zum
Einbauort
transportieren und lagerecht einbauen
Menge: 2,000 Stk

**06.10.0062 Absperrarmatur DN40**
Absperrarmatur DN40

wie vor beschrieben, jedoch

KMR-Kugelhahn
Nennweite: DN 40
Mantelrohr: Da 125

Fabrikat: Böhmer

Gemäß Beschreibung Armaturen liefern, einbringen, zum
Einbauort
transportieren und lagerecht einbauen
Menge: 2,000 Stk

**06.10.0063 Absperrarmatur DN32**
Absperrarmatur DN32

wie vor beschrieben, jedoch

KMR-Kugelhahn
Nennweite: DN 32
Mantelrohr: Da 125

Fabrikat: Böhmer

Gemäß Beschreibung Armaturen liefern, einbringen, zum
Einbauort
transportieren und lagerecht einbauen
Menge: 2,000 Stk

**06.10.0064 Aufsteckschutzrohr mit Schraubkappe DA 200/110**
PEHD-Schutzrohr mit Schraubkappe DA 200/110 Länge 1,5m
( bis DN 100 )

liefern und montieren
Menge: 10,000 Stk

**06.10.0065 Aufsteckflansch DN100 - DN150**
Aufsteckflansch DN100 - DN150 reduzierter Durchgang

Standardlänge: 200 mm

Fabrikat: Böhmer

Gemäß Beschreibung Aufsteckflansch liefern,
einbringen, zum Einbauort
transportieren und lagerecht einbauen
Menge: 2,000 Stk

**06.10.0066 Spindelverlängerung DN100**
Spindelverlängerung DN100 als Zusatzverlängerung aus
Stahl, mit
Korrosions- schutzfarbanstrich, Innenvierkant SW 22
unten mit
Madenschraube L = 0,35 m

für Kugelhahn DN100

Fabrikat: Böhmer

Gemäß Beschreibung Spindelverlängerung liefern,
einbringen, zum
Einbauort transportieren und lagerecht einbauen
Menge: 2,000 Stk

**06.10.0067 Spindelverlängerung DN80**
Spindelverlängerung DN80 als Zusatzverlängerung aus
Stahl, mit
Korrosions- schutzfarbanstrich, Innenvierkant SW 22
unten mit
Madenschraube L = 0,35 m

für Kugelhahn DN80

Fabrikat: Böhmer

Gemäß Beschreibung Spindelverlängerung liefern,
einbringen, zum
Einbauort transportieren und lagerecht einbauen
Menge: 4,000 Stk

**06.10.0068 Spindelverlängerung DN50**
Spindelverlängerung DN50 als Zusatzverlängerung aus
Stahl, mit
Korrosions- schutzfarbanstrich, Innenvierkant SW 16
unten mit
Madenschraube L = 0,35 m

für Kugelhahn DN50

Fabrikat: Böhmer

Gemäß Beschreibung Spindelverlängerung liefern,
einbringen, zum
Einbauort transportieren und lagerecht einbauen
Menge: 4,000 Stk

**06.10.0069 Spindelverlängerung DN40**
Spindelverlängerung DN40 als Zusatzverlängerung aus
Stahl, mit
Korrosions- schutzfarbanstrich, Innenvierkant SW 16
unten mit
Madenschraube L = 0,35 m

für Kugelhahn DN40

Fabrikat: Böhmer

Gemäß Beschreibung Spindelverlängerung liefern,
einbringen, zum
Einbauort transportieren und lagerecht einbauen
Menge: 4,000 Stk

**06.10.0070 Spindelverlängerung DN32**
Spindelverlängerung DN32 als Zusatzverlängerung aus
Stahl, mit
Korrosions- schutzfarbanstrich, Innenvierkant SW 16
unten mit
Madenschraube L = 0,35 m

für Kugelhahn DN32

Fabrikat: Böhmer

Gemäß Beschreibung Spindelverlängerung liefern,
einbringen, zum
Einbauort transportieren und lagerecht einbauen
Menge: 2,000 Stk

**06.10.0071 Spindelverlängerung DN25**
Spindelverlängerung DN25 als Zusatzverlängerung aus
Stahl, mit
Korrosions- schutzfarbanstrich, Innenvierkant SW 16
unten mit
Madenschraube L = 0,35 m

für Kugelhahn DN25

Fabrikat: Böhmer

Gemäß Beschreibung Spindelverlängerung liefern,
einbringen, zum
Einbauort transportieren und lagerecht einbauen
Menge: 2,000 Stk

*Hinweis*
Einmalkugelhähne werden wie ein Stück Rohr in
geschlossener Stellung in
die Trasse eingeschweißt.
als vorübergehende Absperrung an KMR-Leitung.

Gehäuse und Anschweißenden aus ST 37.0, Werkstoff Nr.
1.0254; Kugel
und Schaltwelle aus Edelstahl, Sitzring und Abdichtung
aus PTFE, mit
beidseitigem Schweißende, Heizwasserausführung bis 150
°C Druckstufe
PN25 vollgeschweißtes Gehäuse, Betätigung mit Werkzeug
ohne Handhebel

**06.10.0072 Einmalkugelhahn DN100**
Einmalkugelhahn DN100

wie vor beschrieben, jedoch

Dimension: DN100

Fabrikat Böhmer o.glw.

Gemäß Beschreibung Einmalkugelhahn liefern,
einbringen, zum Einbauort
transportieren und lagerecht einbauen
Menge: 4,000 Stk

**06.10.0073 Einmalkugelhahn DN80**
Einmalkugelhahn DN80

wie vor beschrieben, jedoch

Dimension: DN80

Fabrikat Böhmer o.glw.

Gemäß Beschreibung Einmalkugelhahn liefern,
einbringen, zum Einbauort
transportieren und lagerecht einbauen
Menge: 4,000 Stk

**06.10.0074 Einmalkugelhahn DN65**
Einmalkugelhahn DN65

wie vor beschrieben, jedoch

Dimension: DN65

Fabrikat Böhmer o.glw.

Gemäß Beschreibung Einmalkugelhahn liefern,
einbringen, zum Einbauort
transportieren und lagerecht einbauen
Menge: 2,000 Stk

**06.10.0075 Einmalkugelhahn DN50**
Einmalkugelhahn DN50

wie vor beschrieben, jedoch

Dimension: DN50

Fabrikat Böhmer o.glw.

Gemäß Beschreibung Einmalkugelhahn liefern,
einbringen, zum Einbauort
transportieren und lagerecht einbauen
Menge: 4,000 Stk

**06.10.0076 Einmalkugelhahn DN40**
Einmalkugelhahn DN40

wie vor beschrieben, jedoch

Dimension: DN40

Fabrikat Böhmer o.glw.

Gemäß Beschreibung Einmalkugelhahn liefern,
einbringen, zum Einbauort
transportieren und lagerecht einbauen
Menge: 6,000 Stk

**06.10.0077 Einmalkugelhahn DN32**
Einmalkugelhahn DN32

wie vor beschrieben, jedoch

Dimension: DN32

Fabrikat Böhmer o.glw.

Gemäß Beschreibung Einmalkugelhahn liefern,
einbringen, zum Einbauort
transportieren und lagerecht einbauen
Menge: 12,000 Stk

**06.10.0078 Einmalkugelhahn DN25**
Einmalkugelhahn DN25

wie vor beschrieben, jedoch

Dimension: DN25

Fabrikat Böhmer o.glw.

Gemäß Beschreibung Einmalkugelhahn liefern,
einbringen, zum Einbauort
transportieren und lagerecht einbauen
Menge: 22,000 Stk

*Hinweis*
Vollverschweißter Kugelhahn in Durchgangsform mit
beidseitig
Anschweißende nach DIN EN 12627,
wartungsfreie Ausführung, Gehäuse: Stahl 1.0254;
Kugel: Edelstahl 1.4301; Sitzdichtung: kohlefaserverstärktes PTFE 20 % C, mit Edelstahlstützring und
-feder, O-Ringe: EPDM,
Viton, dreifache Spindelabdichtung mit austauschbaren
O-Ringen, mit
Schaltwellenverlängerung gem. HeizanIV zur
problemlosen Isolierung der
Armatur, Lackierung aus umweltfreundlichem und
wasserlöslichem Lack in
schwarz, für Schlüsselbetätigung mit Schlüssel bis
DN100, ab DN125
Schlüssel auf ISO-Flansch, ab DN200
mit Getriebe.

**06.10.0079 Kugelhahn mit beidseitig Anschweißende DN50**
Kugelhahn mit beidseitig Anschweißende DN50

wie vor beschrieben, jedoch

Dimension: DN50

Hersteller / Typ: Broen Ballomax oder glw.

Gemäß Beschreibung Kugelhahn liefern, einbringen, zum
Einbauort
transportieren und montieren
Menge: 2,000 Stk

**06.10.0080 Kugelhahn mit beidseitig Anschweißende DN40**
Kugelhahn mit beidseitig Anschweißende DN40

wie vor beschrieben, jedoch

Dimension: DN40

Hersteller / Typ: Broen Ballomax oder glw.

Gemäß Beschreibung Kugelhahn liefern, einbringen, zum
Einbauort
transportieren und montieren
Menge: 4,000 Stk

**06.10.0081 Kugelhahn mit beidseitig Anschweißende DN32**
Kugelhahn mit beidseitig Anschweißende DN32

wie vor beschrieben, jedoch

Dimension: DN32

Hersteller / Typ: Broen Ballomax oder glw.

Gemäß Beschreibung Kugelhahn liefern, einbringen, zum
Einbauort
transportieren und montieren
Menge: 13,000 Stk

**06.10.0082 Kugelhahn mit beidseitig Anschweißende DN25**
Kugelhahn mit beidseitig Anschweißende DN25

wie vor beschrieben, jedoch

Dimension: DN25

Hersteller / Typ: Broen Ballomax oder glw.

Gemäß Beschreibung Kugelhahn liefern, einbringen, zum
Einbauort
transportieren und montieren
Menge: 24,000 Stk

*Hinweis*
als Schrumpfmuffe einteilig, aus unvernetztem PEHD

als doppelt dichtende Muffe, bestehend aus
schrumpfbarer
PEHD-Überschiebmuffe, mit 2 Stück Dichtungsbändern aus
Butyl-
Kautschuk und 2 Stück Dichtungsmanschetten, als
wasserdichte Isolierung
an der Schweißstelle, die Nachisolierung der
Verbindungsstellen hat durch
geschultes, nach AGFW-Arbeitsblatt FW 603 geprüftes
Montagepersonal zu
erfolgen, einschl. Verschäumen des Ringspaltes,
einschl. Verschließen der
Schaumeinfüllöffnungen mit PEHD-Einschweißstopfen.

Das Muffenmontageunternehmen muss über eine
Zertifizierung gemäß FW
605 verfügen.

Sämtliche Materialien liefern und komplette
Muffenverbindung betriebsfertig
herstellen. Restmaterialien sind zu entsorgen.

Inkl. Verbinden der Überwachungsadern einschließlich
des hierfür
erforderlichen Materials. An jeder Verbindungsstelle
ist die Fühlerschleife mit
dem Montageprüfgerät durchzumessen und zu
dokumentieren.

**06.10.0083 Verbindungsmuffe DA 250**
Verbindungsmuffe DA 250

als Schrumpfmuffe einteilig, aus unvernetztem PEHD wie
vor beschrieben,
jedoch

für Mantelrohr: 250 mm

Muffenlänge: 700mm

Gemäß Beschreibung Schrumpfmuffe liefern, einbringen,
zum Einbauort
transportieren und einbauen
Menge: 8,000 Stk

**06.10.0084 Verbindungsmuffe DA 225**
Verbindungsmuffe DA 225

als Schrumpfmuffe einteilig, aus unvernetztem PEHD wie
vor beschrieben,
jedoch

für Mantelrohr: 225 mm

Muffenlänge: 700mm

Gemäß Beschreibung Schrumpfmuffe liefern, einbringen,
zum Einbauort
transportieren und einbauen
Menge: 44,000 Stk

**06.10.0085 Verbindungsmuffe DA 180**
Verbindungsmuffe DA 180

als Schrumpfmuffe einteilig, aus unvernetztem PEHD wie
vor beschrieben,
jedoch

für Mantelrohr: 180 mm

Muffenlänge: 700mm

Gemäß Beschreibung Schrumpfmuffe liefern, einbringen,
zum Einbauort
transportieren und einbauen
Menge: 68,000 Stk

**06.10.0086 Verbindungsmuffe DA 160**
Verbindungsmuffe DA 160

als Schrumpfmuffe einteilig, aus unvernetztem PEHD wie
vor beschrieben,
jedoch

für Mantelrohr: 160 mm

Muffenlänge: 700mm

Gemäß Beschreibung Schrumpfmuffe liefern, einbringen,
zum Einbauort
transportieren und einbauen
Menge: 48,000 Stk

**06.10.0087 Verbindungsmuffe DA 140**
Verbindungsmuffe DA 140

als Schrumpfmuffe einteilig, aus unvernetztem PEHD wie
vor beschrieben,
jedoch

für Mantelrohr: 140 mm

Muffenlänge: 700mm

Gemäß Beschreibung Schrumpfmuffe liefern, einbringen,
zum Einbauort
transportieren und einbauen
Menge: 50,000 Stk

**06.10.0088 Verbindungsmuffe DA 125**
Verbindungsmuffe DA 125

als Schrumpfmuffe einteilig, aus unvernetztem PEHD wie
vor beschrieben,
jedoch

für Mantelrohr: 125 mm

Muffenlänge: 700mm

Gemäß Beschreibung Schrumpfmuffe liefern, einbringen,
zum Einbauort
transportieren und einbauen
Menge: 96,000 Stk

**06.10.0089 Verbindungsmuffe DA 110**
Verbindungsmuffe DA 110

als Schrumpfmuffe einteilig, aus unvernetztem PEHD wie
vor beschrieben,
jedoch

für Mantelrohr: 110 mm

Muffenlänge: 700mm

Gemäß Beschreibung Schrumpfmuffe liefern, einbringen,
zum Einbauort
transportieren und einbauen
Menge: 132,000 Stk

*Hinweis*
Montagemuffe

der Rohre und Formteile vom Rohrverleger aufzuschieben!

Montagemuffen werden benötigt, wenn nachträglich
Verbindungsstellen in
der Trasse nachgedämmt werden müssen.
PEHD-Montagemuffen werden in
Achsrichtung aufgetrennt, über das Mediumrohr (die
Verbindungsstelle)
geklappt und anschließend nach dem PEHD-Heißluft- oder
Extruderverfahren verschweißt.
Zur Montage gehört das Dämmen und Dichten mit
PUR-Schaum sowie das
Schweißen der PE-Nähte.
Für das Aufschneiden und Montieren der Muffe sowie
Schweißen der
PE-Naht wird ein Zuschlag berechnet.

Montagemuffen entsprechen nicht den Normen EN 489 bzw.
EN 253 und
sollten nur in Ausnahmefällen verwendet werden!
Verbindungsmuffen sind generell vor dem Verschweissen

**06.10.0090 Zuschlag für Montagemuffe Da 225 mm**
Zuschlag für Montagemuffe Da 225 mm

wie vor beschrieben, jedoch Außendurchmesser 225 mm

Gemäß Beschreibung Montagemuffe herstellen
Menge: 4,000 Stk

**06.10.0091 Zuschlag für Montagemuffe Da 180 mm**
Zuschlag für Montagemuffe Da 180 mm

wie vor beschrieben, jedoch Außendurchmesser 180 mm

Gemäß Beschreibung Montagemuffe herstellen
Menge: 2,000 Stk

**06.10.0092 Zuschlag für Montagemuffe Da 160 mm**
Zuschlag für Montagemuffe Da 160 mm

wie vor beschrieben, jedoch Außendurchmesser 160 mm

Gemäß Beschreibung Montagemuffe herstellen
Menge: 4,000 Stk

**06.10.0093 Zuschlag für Montagemuffe Da 140 mm**
Zuschlag für Montagemuffe Da 140 mm

wie vor beschrieben, jedoch Außendurchmesser 140 mm

Gemäß Beschreibung Montagemuffe herstellen
Menge: 4,000 Stk

**06.10.0094 Zuschlag für Montagemuffe Da 125 mm**
Zuschlag für Montagemuffe Da 125 mm

wie vor beschrieben, jedoch Außendurchmesser 125 mm

Gemäß Beschreibung Montagemuffe herstellen
Menge: 8,000 Stk

**06.10.0095 Zuschlag für Montagemuffe Da 110 mm**
Zuschlag für Montagemuffe Da 110 mm

wie vor beschrieben, jedoch Außendurchmesser 110 mm

Gemäß Beschreibung Montagemuffe herstellen
Menge: 8,000 Stk

*Hinweis*
Reduziermuffe

als einteilige Schrumpfmuffe aus unvernetztem PEHD

als doppelt dichtende Muffe, einseitig reduziert,
bestehend aus
schrumpfbarer PEHD-Überschiebmuffe, mit 2 Stück
Dichtungsbändern aus
Butyl- Kautschuk und 2 Stück Dichtungsmanschetten, als
wasserdichte
Isolierung an der Schweißstelle, die Nachisolierung
der Verbindungsstellen
hat durch geschultes, nach AGFW-Arbeitsblatt FW 603
geprüftes
Montagepersonal zu erfolgen, einschl. Verschäumen des
Ringspaltes
einschl. Verschließen der Schaumeinfüllöffnungen mit
PEHD-Einschweißstopfen

Das Muffenmontageunternehmen muss über eine
Zertifizierung gemäß FW
605 verfügen.

Sämtliche Materialien liefern und komplette
Muffenverbindung betriebsfertig
herstellen. Restmaterialien sind zu entsorgen.

Inkl. Verbinden der Überwachungsadern einschließlich
des hierfür
erforderlichen Materials. An jeder Verbindungsstelle
ist die Fühlerschleife mit
dem Montageprüfgerät durchzumessen und zu
dokumentieren.

**06.10.0096 Reduziermuffe DA 225-180**
Reduziermuffe DA 225-180

wie vor beschrieben, jedoch
Nenn-Außendurchmesser: 225/180 mm

Gemäß Beschreibung Reduziermuffe liefern, einbringen,
zum Einbauort
transportieren und einbauen
Menge: 2,000 Stk

**06.10.0097 Reduziermuffe DA 180-160**
Reduziermuffe DA 180-160

wie vor beschrieben, jedoch
Nenn-Außendurchmesser: 180/160 mm

Gemäß Beschreibung Reduziermuffe liefern, einbringen,
zum Einbauort
transportieren und einbauen
Menge: 2,000 Stk

**06.10.0098 Reduziermuffe DA 160-140**
Reduziermuffe DA 160-140

wie vor beschrieben, jedoch
Nenn-Außendurchmesser: 160/140 mm

Gemäß Beschreibung Reduziermuffe liefern, einbringen,
zum Einbauort
transportieren und einbauen
Menge: 4,000 Stk

**06.10.0099 Reduziermuffe DA 140-125**
Reduziermuffe DA 140-125

wie vor beschrieben, jedoch
Nenn-Außendurchmesser: 140/125 mm

Gemäß Beschreibung Reduziermuffe liefern, einbringen,
zum Einbauort
transportieren und einbauen
Menge: 8,000 Stk

**06.10.0100 Reduziermuffe DA 125-110**
Reduziermuffe DA 125-110

wie vor beschrieben, jedoch
Nenn-Außendurchmesser: 125/110 mm

Gemäß Beschreibung Reduziermuffe liefern, einbringen,
zum Einbauort
transportieren und einbauen
Menge: 12,000 Stk

*Hinweis*
Abschrumpf-Endmuffe

als einteilige Schrumpfmuffe aus unvernetztem PEHD

als doppelt dichtende Muffe aus schrumpfbarer
PEHD-Überschiebmuffe, mit
Blindabdeckung mit 1 Stück Dichtungsband aus
Butyl-Kautschuk und 1
Stück Dichtungsmanschette, als Abschluss von im
Erdreich endenden,
verschlossenen Rohrleitungen, die Nachisolierung der
Verbindungsstellen
hat durch geschultes, nach AGFW-Arbeitsblatt FW 603
geprüftes
Montagepersonal zu erfolgen,

einschl. Verschäumen des Ringspaltes einschl.
Verschließen der
Schaumeinfüllöffnungen mit PEHD-Einschweißstopfen,

Das Muffenmontageunternehmen muss über eine
Zertifizierung gemäß FW
605 verfügen.

Sämtliche Materialien liefern und komplette
Muffenverbindung betriebsfertig
herstellen. Restmaterialien sind zu entsorgen.

Inkl. Verbinden der Überwachungsadern einschließlich
des hierfür
erforderlichen Materials. An jeder Verbindungsstelle
ist die Fühlerschleife mit
dem Montageprüfgerät durchzumessen und zu
dokumentieren.

**06.10.0101 Abschrumpf-Endmuffe DA 225**
Abschrumpf-Endmuffe DA 225

wie vor beschrieben, jedoch

für Mantelrohr: 225 mm

Länge: 700 mm

Gemäß Beschreibung Abschrumpf-Endmuffe liefern,
einbringen, zum
Einbauort transportieren und einbauen
Menge: 4,000 Stk

**06.10.0102 Abschrumpf-Endmuffe DA 180**
Abschrumpf-Endmuffe DA 180

wie vor beschrieben, jedoch

für Mantelrohr: 180 mm

Länge: 700 mm

Gemäß Beschreibung Abschrumpf-Endmuffe liefern,
einbringen, zum
Einbauort transportieren und einbauen
Menge: 4,000 Stk

**06.10.0103 Abschrumpf-Endmuffe DA 160**
Abschrumpf-Endmuffe DA 160

wie vor beschrieben, jedoch

für Mantelrohr: 160 mm

Länge: 700 mm

Gemäß Beschreibung Abschrumpf-Endmuffe liefern,
einbringen, zum
Einbauort transportieren und einbauen
Menge: 2,000 Stk

**06.10.0104 Abschrumpf-Endmuffe DA 140**
Abschrumpf-Endmuffe DA 140

wie vor beschrieben, jedoch

für Mantelrohr: 140 mm

Länge: 700 mm

Gemäß Beschreibung Abschrumpf-Endmuffe liefern,
einbringen, zum
Einbauort transportieren und einbauen
Menge: 4,000 Stk

**06.10.0105 Abschrumpf-Endmuffe DA 125**
Abschrumpf-Endmuffe DA 125

wie vor beschrieben, jedoch

für Mantelrohr: 125 mm

Länge: 700 mm

Gemäß Beschreibung Abschrumpf-Endmuffe liefern,
einbringen, zum
Einbauort transportieren und einbauen
Menge: 18,000 Stk

**06.10.0106 Abschrumpf-Endmuffe DA 110**
Abschrumpf-Endmuffe DA 110

wie vor beschrieben, jedoch

für Mantelrohr: 110 mm

Länge: 700 mm

Gemäß Beschreibung Abschrumpf-Endmuffe liefern,
einbringen, zum
Einbauort transportieren und einbauen
Menge: 22,000 Stk

*Hinweis*
Muffenprüfung

In Zusammenarbeit mit anerkannten Prüfinstituten wie
z.B. dem
Fernwärme-Forschungsinstitut e.V., FFI in Hannover,
erfolgt eine
umfangreiche Kontrolle des PUR-Ortschaumes und der
Manschetten bzw.
einer kompletten Muffe. Die Prüfungen umfassen alle
Punkte der
Qualitätsrichtlinien der EN 253 und EN 489. Je nach
Anforderung umfasst
die Qualitätskontrolle, die unter Punkt 1-4 genannten
Prüfungen.

Alle Probeentnahmen werden mit den relevanten
Parametern wie Datum,
Zeit, Bauvorhaben und -abschnitt, ausführende Firma
und Monteur,
Witterung, Temperatur, Dimension, Muffentyp und
-nummer, Ortschaumart
(Maschine oder Hand) und Grabenverhältnisse
protokolliert, gekennzeichnet
und an das ausgewählte Prüfinstitut weitergeleitet.
Nach Erstellung des
neutralen Gutachtens wird dieses dem Auftraggeber zur
Dokumentation
übergeben.

Der Prüfumfang sowie die Festlegung der Prüflinge
müssen in Absprache
mit der örtlichen Bauleitung durch den Auftraggeber
oder einen
bevollmächtigten Dritten erfolgen. Diese Entscheidung
ist der ausführenden
Fachfirma sowie dem zuständigen Nachisolierer
mitzuteilen.

Im Falle eines Fehlers, sind die Kosten der
Muffenprüfung durch den AN zu
tragen und es werden zwei neue Prüfungen auf dessen
Kosten durchgeführt.

1. Visuelle Begutachtung der Lagerung, Beschaffenheit
und Verarbeitung der
Werkstoffe

2. Erstellung einer Ortschaumprobe in einem
Prüfbehälter und deren
Begutachtung auf Startzeit, Steig- sowie
Schäumverhalten

3. Entnahme eines 30 mm Bohrkegels aus dem PUR-Schaum
einer Muffe
mit anschließender visueller Kontrolle auf Färbung,
Homogenität und
Zellstruktur

4. Prüfung der Schaumprobe im Labor auf Zellstruktur,
geschlossene Zellen,
Schaumdichte, Druckfestigkeit und Wasseraufnahme im
Kochtest

**06.10.0107 Muffenprüfung DA 180 - 250**
Muffenprüfung DA 180 - 250

Durchführung wie vor beschrieben, ausführen und
dokumentieren.
Muffenprüfung für Mantelrohrdurchmesser
von: 180 mm bis 250 mm
Prüfungspunkte: 1 - 4
Menge: 2,000 Stk

**06.10.0108 Muffenprüfung DA 65 - 160**
Muffenprüfung DA 65 - 160

Durchführung wie vor beschrieben, ausführen und
dokumentieren.
Muffenprüfung für Mantelrohrdurchmesser
von: 65 mm bis 160 mm
Prüfungspunkte: 1 - 4
Menge: 4,000 Stk

*Hinweis*
Rohrschnitt KMR

am Rohr und Formteil usw. herstellen, mit geeignetem
Schneidgerät oder als
Brennschnitt, einschließlich Lieferung von
Betriebsstoffen wie Werkzeugen,
Trennscheiben, Gas und Sauerstoff.
Bei Rohrschnitten bei KMR ist der PE-Mantel und der
PUR-Schaum
fachgerecht auf einer Länge von 200mm - 220mm am
entsprechenden
Rohrende abzumanteln und das Mediumrohr gründlich zu
säubern sowie die
Schweißphase anzuschleifen. Einschließlich der
Entsorgung der
Restmaterialien.

**06.10.0109 Rohrschnitt KMR DN 125/250**
Rohrschnitt KMR DN 125/250

wie vor beschrieben für KMR mit:

Mediumrohr: 139,7 x 4,0 mm
Mantelrohr: 250 x 3,6 mm
Menge: 2,000 Stk

**06.10.0110 Rohrschnitt KMR DN 100/225**
Rohrschnitt KMR DN 100/225

wie vor beschrieben für KMR mit:

Mediumrohr: 114,3 x 3,6 mm
Mantelrohr: 225 x 3,4 mm
Menge: 6,000 Stk

**06.10.0111 Rohrschnitt KMR DN 80/180**
Rohrschnitt KMR DN 80/180

wie vor beschrieben für KMR mit:

Mediumrohr: 88,9 x 3,2 mm
Mantelrohr: 180 x 3,0 mm
Menge: 8,000 Stk

**06.10.0112 Rohrschnitt KMR DN 65/160**
Rohrschnitt KMR DN 65/160

wie vor beschrieben für KMR mit:

Mediumrohr: 76,1 x 3,2 mm
Mantelrohr: 160 x 3,0 mm
Menge: 10,000 Stk

**06.10.0113 Rohrschnitt KMR DN 50/140**
Rohrschnitt KMR DN 50/140

wie vor beschrieben für KMR mit:

Mediumrohr: 60,3 x 3,2 mm
Mantelrohr: 140 x 3,0 mm
Menge: 8,000 Stk

**06.10.0114 Rohrschnitt KMR DN 40/125**
Rohrschnitt KMR DN 40/125

wie vor beschrieben für KMR mit:

Mediumrohr: 48,3 x 3,2 mm
Mantelrohr: 125 x 3,0 mm
Menge: 12,000 Stk

**06.10.0115 Rohrschnitt KMR DN 32/125**
Rohrschnitt KMR DN 32/125

wie vor beschrieben für KMR mit:

Mediumrohr: 42,4 x 3,2 mm
Mantelrohr: 125 x 3,0 mm
Menge: 22,000 Stk

**06.10.0116 Rohrschnitt KMR DN 25/110**
Rohrschnitt KMR DN 25/110

wie vor beschrieben für KMR mit:

Mediumrohr: 33,7 x 3,2 mm
Mantelrohr: 110 x 3,0 mm
Menge: 32,000 Stk

*Hinweis*
Vor dem Verschweißen der Rohre und Bauteile müssen die
entsprechenden
Verbindungsmuffen mit den dazugehörigen
Schrumpfmanschetten auf das
Mantelrohr neben der Schweißstelle aufgeschoben
werden. Die
Verbindungen der schwarzen Stahlrohre können bis DN 80
autogen, sollten
jedoch vorzugsweise und müssen ab DN 100 generell,
elektrisch geschweißt
werden. Schweißarbeiten sind nur von Schweißern
auszuführen, die im
Besitz eines gültigen Prüfzeugnisses nach DIN EN 287-1
oder DIN 8560,
Prüfgruppe R II sind. Sofern ungünstige
Witterungsbedingungen
vorherrschen ist zur Vorbereitung und Ausführung ein
Schutzzelt über der
Verbindungsstelle zu errichten. Während des Schweißens
sind die
Stirnseiten der Mantelrohrenden durch nasse Tücher
oder Steckblenden vor
Verbrennung zu schützen.
Das anzuwendende Schweißverfahren muss für
Baustellenschweißungen
geeignet und nach DIN EN 288-1, Abschnitt 5,
spezifiziert sowie nach
Abschnitt 6.1.1 anerkannt sein. Für die
Schweißnahtvorbereitung, die
Fugenform am Stahl sowie für den Abstand zwischen den
Rohrenden ist in
Anlehnung an die DIN EN 448 die DIN 2559, DIN 8551
sowie ISO 6761
maßgebend. Die Schweißzusatzwerkstoffe müssen auf die
Grundwerkstoffe
abgestimmt und zugelassen sein, sie sind nach DIN
8554-1, DIN 8559 und
DIN 1913 auszuwählen und deutlich zu kennzeichnen. Die
fertig gestellten
Schweißnähte müssen nach AGFW-Arbeitsblatt FW 401 die
Anforderungen
der Bewertungsgruppe B nach DIN EN 25 817 erfüllen.
Die nachfolgenden Positionen beinhalten das komplette
Verschweißen eines
Rohres in genannter Nennweite (DN) inklusive allem
erforderlichem
Zubehör.

**06.10.0117 Rundschweißung DN 125**
Rundschweißung DN 125

am Stahlrohr und -formteil usw. herstellen,
einschließlich der Bearbeitung der
Rohrenden und Lieferung von Gas, Sauerstoff und
Schweißdraht bzw.
Schweißstrom und -elektroden.

Mediumrohr: DN 125

wie vor beschrieben herstellen
Menge: 10,000 Stk

**06.10.0118 Rundschweißung DN 100**
Rundschweißung DN 100

am Stahlrohr und -formteil usw. herstellen,
einschließlich der Bearbeitung der
Rohrenden und Lieferung von Gas, Sauerstoff und
Schweißdraht bzw.
Schweißstrom und -elektroden.

Mediumrohr: DN 100

wie vor beschrieben herstellen
Menge: 46,000 Stk

**06.10.0119 Rundschweißung DN 80**
Rundschweißung DN 80

am Stahlrohr und -formteil usw. herstellen,
einschließlich der Bearbeitung der
Rohrenden und Lieferung von Gas, Sauerstoff und
Schweißdraht bzw.
Schweißstrom und -elektroden.

Mediumrohr: DN 80

wie vor beschrieben herstellen
Menge: 60,000 Stk

**06.10.0120 Rundschweißung DN 65**
Rundschweißung DN 65

am Stahlrohr und -formteil usw. herstellen,
einschließlich der Bearbeitung der
Rohrenden und Lieferung von Gas, Sauerstoff und
Schweißdraht bzw.
Schweißstrom und -elektroden.

Mediumrohr: DN 65

wie vor beschrieben herstellen
Menge: 76,000 Stk

**06.10.0121 Rundschweißung DN 50**
Rundschweißung DN 50

am Stahlrohr und -formteil usw. herstellen,
einschließlich der Bearbeitung der
Rohrenden und Lieferung von Gas, Sauerstoff und
Schweißdraht bzw.
Schweißstrom und -elektroden.

Mediumrohr: DN 50

wie vor beschrieben herstellen
Menge: 70,000 Stk

**06.10.0122 Rundschweißung DN 40**
Rundschweißung DN 40

am Stahlrohr und -formteil usw. herstellen,
einschließlich der Bearbeitung der
Rohrenden und Lieferung von Gas, Sauerstoff und
Schweißdraht bzw.
Schweißstrom und -elektroden.

Mediumrohr: DN 40

wie vor beschrieben herstellen
Menge: 68,000 Stk

**06.10.0123 Rundschweißung DN 32**
Rundschweißung DN 32

am Stahlrohr und -formteil usw. herstellen,
einschließlich der Bearbeitung der
Rohrenden und Lieferung von Gas, Sauerstoff und
Schweißdraht bzw.
Schweißstrom und -elektroden.

Mediumrohr: DN 32

wie vor beschrieben herstellen
Menge: 124,000 Stk

**06.10.0124 Rundschweißung DN 25**
Rundschweißung DN 25

am Stahlrohr und -formteil usw. herstellen,
einschließlich der Bearbeitung der
Rohrenden und Lieferung von Gas, Sauerstoff und
Schweißdraht bzw.
Schweißstrom und -elektroden.

Mediumrohr: DN 25

wie vor beschrieben herstellen
Menge: 178,000 Stk

**06.10.0125 Segmentnahtschweißung DN 125**
Segmentnahtschweißung DN 125

Segmentnahtschweißung am Stahlrohr für Rohrknicke bis
3° herstellen,
einschließlich der erforderlichen Segmentschnitte und
Bearbeitung der
Rohrenden, einschließlich Lieferung von Gas,
Sauerstoff und Schweißdraht
bzw. Schweißstrom und -elektroden.

Mediumrohr: 139,7 x 4,0 mm

wie vor beschrieben herstellen
Menge: 2,000 Stk

**06.10.0126 Segmentnahtschweißung DN 100**
Segmentnahtschweißung DN 100

Segmentnahtschweißung am Stahlrohr für Rohrknicke bis
3° herstellen,
einschließlich der erforderlichen Segmentschnitte und
Bearbeitung der
Rohrenden, einschließlich Lieferung von Gas,
Sauerstoff und Schweißdraht
bzw. Schweißstrom und -elektroden.

Mediumrohr: 114,3 x 3,6 mm

wie vor beschrieben herstellen
Menge: 4,000 Stk

**06.10.0127 Segmentnahtschweißung DN 80**
Segmentnahtschweißung DN 80

Segmentnahtschweißung am Stahlrohr für Rohrknicke bis
3° herstellen,
einschließlich der erforderlichen Segmentschnitte und
Bearbeitung der
Rohrenden, einschließlich Lieferung von Gas,
Sauerstoff und Schweißdraht
bzw. Schweißstrom und -elektroden.

Mediumrohr: 88,9 x 3,2 mm

wie vor beschrieben herstellen
Menge: 8,000 Stk

**06.10.0128 Segmentnahtschweißung DN 65**
Segmentnahtschweißung DN 65

Segmentnahtschweißung am Stahlrohr für Rohrknicke bis
3° herstellen,
einschließlich der erforderlichen Segmentschnitte und
Bearbeitung der
Rohrenden, einschließlich Lieferung von Gas,
Sauerstoff und Schweißdraht
bzw. Schweißstrom und -elektroden.

Mediumrohr: 76,1 x 3,2 mm

wie vor beschrieben herstellen
Menge: 4,000 Stk

**06.10.0129 Segmentnahtschweißung DN 50**
Segmentnahtschweißung DN 50

am Stahlrohr für Rohrknicke bis 3° herstellen,
einschließlich der
erforderlichen Segmentschnitte und Bearbeitung der
Rohrenden,
einschließlich Lieferung von Gas, Sauerstoff und
Schweißdraht bzw.
Schweißstrom und -elektroden.

Mediumrohr: 60,3 x 3,2 mm

wie vor beschrieben herstellen
Menge: 6,000 Stk

**06.10.0130 Segmentnahtschweißung DN 40**
Segmentnahtschweißung DN 40

am Stahlrohr für Rohrknicke bis 3° herstellen,
einschließlich der
erforderlichen Segmentschnitte und Bearbeitung der
Rohrenden,
einschließlich Lieferung von Gas, Sauerstoff und
Schweißdraht bzw.
Schweißstrom und -elektroden.

Mediumrohr: 48,3 x 3,2 mm

wie vor beschrieben herstellen
Menge: 18,000 Stk

**06.10.0131 Segmentnahtschweißung DN 32**
Segmentnahtschweißung DN 32

am Stahlrohr für Rohrknicke bis 3° herstellen,
einschließlich der
erforderlichen Segmentschnitte und Bearbeitung der
Rohrenden,
einschließlich Lieferung von Gas, Sauerstoff und
Schweißdraht bzw.
Schweißstrom und -elektroden.

Mediumrohr: 42,4 x 3,2 mm

wie vor beschrieben herstellen
Menge: 20,000 Stk

**06.10.0132 Segmentnahtschweißung DN 25**
Segmentnahtschweißung DN 25

am Stahlrohr für Rohrknicke bis 3° herstellen,
einschließlich der
erforderlichen Segmentschnitte und Bearbeitung der
Rohrenden,
einschließlich Lieferung von Gas, Sauerstoff und
Schweißdraht bzw.
Schweißstrom und -elektroden.

Mediumrohr: 33,7 x 3,2 mm

wie vor beschrieben herstellen
Menge: 8,000 Stk

**06.10.0133 Zentrische Reduzierung DN100 - DN80**
Zentrische Reduzierung DN100 - DN80

als Übergang von der FW-Leitung DN100 auf die
FW-Leitung DN80, DIN EN
10253-2.
Ende mit Schweißfase. Werkstoff P235GH oder P265GH,
Schweißnahtwertigkeit v = 1,0.

Die Reduzierung wird im Zuge der Montagearbeiten
mittels einer
Reduziermuffe nachisoliert.

Liefern und montieren
Menge: 2,000 Stk

**06.10.0134 Zentrische Reduzierung DN80 - DN65**
Zentrische Reduzierung DN80 - DN65

als Übergang von der FW-Leitung DN80 auf die
FW-Leitung DN65, DIN EN
10253-2.
Ende mit Schweißfase. Werkstoff P235GH oder P265GH,
Schweißnahtwertigkeit v = 1,0.

Die Reduzierung wird im Zuge der Montagearbeiten
mittels einer
Reduziermuffe nachisoliert.

Liefern und montieren
Menge: 2,000 Stk

**06.10.0135 Zentrische Reduzierung DN65 - DN50**
Zentrische Reduzierung DN65 - DN50

als Übergang von der FW-Leitung DN65 auf die
FW-Leitung DN50, DIN EN
10253-2.
Ende mit Schweißfase. Werkstoff P235GH oder P265GH,
Schweißnahtwertigkeit v = 1,0.

Die Reduzierung wird im Zuge der Montagearbeiten
mittels einer
Reduziermuffe nachisoliert.

Liefern und montieren
Menge: 4,000 Stk

**06.10.0136 Zentrische Reduzierung DN50 - DN40**
Zentrische Reduzierung DN50 - DN40

als Übergang von der FW-Leitung DN50 auf die
FW-Leitung DN40, DIN EN
10253-2.
Ende mit Schweißfase. Werkstoff P235GH oder P265GH,
Schweißnahtwertigkeit v = 1,0.

Die Reduzierung wird im Zuge der Montagearbeiten
mittels einer
Reduziermuffe nachisoliert.

Liefern und montieren
Menge: 24,000 Stk

**06.10.0137 Zentrische Reduzierung DN40 - DN32**
Zentrische Reduzierung DN40 - DN32

als Übergang von der FW-Leitung DN40 auf die
FW-Leitung DN32, DIN EN
10253-2.
Ende mit Schweißfase. Werkstoff P235GH oder P265GH,
Schweißnahtwertigkeit v = 1,0.

Die Reduzierung wird im Zuge der Montagearbeiten
mittels einer
Verbindungsmuffe nachisoliert.

Liefern und montieren
Menge: 4,000 Stk

**06.10.0138 Zentrische Reduzierung DN32 - DN25**
Zentrische Reduzierung DN32 - DN25

als Übergang von der FW-Leitung DN32 auf die
FW-Leitung DN25, DIN EN
10253-2.
Ende mit Schweißfase. Werkstoff P235GH oder P265GH,
Schweißnahtwertigkeit v = 1,0.

Die Reduzierung wird im Zuge der Montagearbeiten
mittels einer
Verbindungsmuffe nachisoliert.

Liefern und montieren
Menge: 6,000 Stk

**06.10.0139 Klöpperboden DN100**
Klöpperboden DN100

Gewölbter Boden Klöpperform DIN 28011, niedriger
zylindrischer Bord, zum
Anschweißen an Rohrenden aus Stahl, mit V-Kante Außen,
mit APZ 3.1

Klöpperboden DN100

liefern und montieren
Menge: 2,000 Stk

**06.10.0140 Klöpperboden DN80**
Klöpperboden DN80

Gewölbter Boden Klöpperform DIN 28011, niedriger
zylindrischer Bord, zum
Anschweißen an Rohrenden aus Stahl, mit V-Kante Außen,
mit APZ 3.1

Klöpperboden DN80

liefern und montieren
Menge: 4,000 Stk

**06.10.0141 Klöpperboden DN65**
Klöpperboden DN65

Gewölbter Boden Klöpperform DIN 28011, niedriger
zylindrischer Bord, zum
Anschweißen an Rohrenden aus Stahl, mit V-Kante Außen,
mit APZ 3.1

Klöpperboden DN65

liefern und montieren
Menge: 4,000 Stk

**06.10.0142 Klöpperboden DN50**
Klöpperboden DN50

Gewölbter Boden Klöpperform DIN 28011, niedriger
zylindrischer Bord, zum
Anschweißen an Rohrenden aus Stahl, mit V-Kante Außen,
mit APZ 3.1

Klöpperboden DN50

liefern und montieren
Menge: 6,000 Stk

**06.10.0143 Klöpperboden DN40**
Klöpperboden DN40

Gewölbter Boden Klöpperform DIN 28011, niedriger
zylindrischer Bord, zum
Anschweißen an Rohrenden aus Stahl, mit V-Kante Außen,
mit APZ 3.1

Klöpperboden DN40
Menge: 4,000 Stk

**06.10.0144 Klöpperboden DN32**
Klöpperboden DN32

Gewölbter Boden Klöpperform DIN 28011, niedriger
zylindrischer Bord, zum
Anschweißen an Rohrenden aus Stahl, mit V-Kante Außen,
mit APZ 3.1

Klöpperboden DN32
Menge: 22,000 Stk

**06.10.0145 Klöpperboden DN25**
Klöpperboden DN25

Gewölbter Boden Klöpperform DIN 28011, niedriger
zylindrischer Bord, zum
Anschweißen an Rohrenden aus Stahl, mit V-Kante Außen,
mit APZ 3.1

Klöpperboden DN25
Menge: 38,000 Stk

**06.10.0146 Schraub-Endkappen DN 25 bis DN 50 liefern und montieren**
Je nach Angabe AG werden verschraubte Endkappen oder
Klöpperböden im
Haus angebracht, z.B.bei Entlüftungen

Schraub-Endkappen müssen längskraftschlüssig sein.

Hersteller: GEBO oder glw.

inkl. aller Nebenarbeiten
Menge: 16,000 Stk

**06.10.0147 Kurzschluss DN 15 an DN100**
Kurzschluss DN 15 an DN100

als Verbindung von Vor- und Rücklauf (KMR DN100/225),
komplett mit Rohr,
Bögen usw. liefern und an die vorhandenen Klöpperböden
montieren,
einschließlich Schweißarbeiten und
Nachisolierung.(Montage-Kurzschluss)
an KMR DN100/225

Kurzschluss DN 15

liefern und montieren
Menge: 2,000 Stk

**06.10.0148 Kurzschluss DN 15 an DN32**
Kurzschluss DN 15 an DN32

als Verbindung von Vor- und Rücklauf (KMR DN32/125),
komplett mit Rohr,
Bögen usw. liefern und an die vorhandenen Klöpperböden
montieren,
einschließlich Schweißarbeiten und
Nachisolierung.(Montage-Kurzschluss)
an KMR DN32/125

Kurzschluss DN 15

liefern und montieren
Menge: 2,000 Stk

*Hinweis*
Schweißnahtprüfungen sind zu protokollieren und
zusätzlich im Rohrbuch
selbsterklärend zu vermerken.

**06.10.0149 Dichtheitsprüfung mit Vakuumbrille ab DN 100**
Dichtheitsprüfung mit Vakuumbrille

einschließlich Gestellung aller Geräte und Hilfsmittel.
Gemäß Beschreibung als Sichtprüfung mit Vakuumbrille
für Rohrleitungen
der Nennweite ab DN 100. Schweißnahtprüfungen sind zu
protokollieren.
Menge: 100,000 Stk

**06.10.0150 Dichtheitsprüfung mit Druckluft < DN 100**
Dichtheitsprüfung mit Druckluft

Gemäß Beschreibung als Sichtprüfung mit einem Druck
von 0,2 bar für
Rohrleitungen der der Nennweite < DN 100.
Schweißnahtprüfungen sind zu
protokollieren.
Menge: 318,000 Stk

**06.10.0151 Durchstrahlungsprüfung DN100**
Durchstrahlungsprüfung DN100

einschließlich Beurteilung gemäß Richtlinien der AGFW
FW 446

Nach Prüfung sind dem AG Prüfbescheinigungen in
3-facher Ausfertigung
sowie Röntgenfilme 1-fach zur Verfügung zu stellen.

Dimension: DN100
Menge: 6,000 Stk

*Hinweis*
Endkappe

Schrumpfbare Abschottung aus gedehntem Polyäthylen
oder Polyolefin zum
Anbringen an freien Rohrenden innerhalb von Gebäuden
oder Kanälen zum
Schutz der stirnseitigen PUR-Schaumisolierung gegen
Feuchte.

**06.10.0152 Endkappe DN 100/225**
Endkappe DN 100/225

wie vor beschrieben, jedoch

Mediumrohr: 114,3 x 3,6 mm
Mantelrohr: 225 x 3,4 mm

Endkappe liefern, montieren und aufschrumpfen.
Menge: 2,000 Stk

**06.10.0153 Endkappe DN 65/160**
Endkappe DN 65/160

wie vor beschrieben, jedoch

Mediumrohr: 76,1 x 3,2 mm
Mantelrohr: 160 x 3,0 mm

Endkappe liefern, montieren und aufschrumpfen.
Menge: 2,000 Stk

**06.10.0154 Endkappe DN 50/140**
Endkappe DN 50/140

wie vor beschrieben, jedoch

Mediumrohr: 60,3 x 3,2 mm
Mantelrohr: 140 x 3,0 mm

Endkappe liefern, montieren und aufschrumpfen.
Menge: 6,000 Stk

**06.10.0155 Endkappe DN 40/125**
Endkappe DN 40/125

wie vor beschrieben, jedoch

Mediumrohr: 48,3 x 3,2 mm
Mantelrohr: 125 x 3,0 mm

Endkappe liefern, montieren und aufschrumpfen.
Menge: 2,000 Stk

**06.10.0156 Endkappe DN 32/125**
Endkappe DN 32/125

wie vor beschrieben, jedoch

Mediumrohr: 42,4 x 3,2 mm
Mantelrohr: 125 x 3,0 mm

Endkappe liefern, montieren und aufschrumpfen.
Menge: 20,000 Stk

**06.10.0157 Endkappe DN 25/110**
Endkappe DN 25/110

wie vor beschrieben, jedoch

Mediumrohr: 33,7 x 3,2 mm
Mantelrohr: 110 x 3,0 mm

Endkappe liefern, montieren und aufschrumpfen.
Menge: 34,000 Stk

*Hinweis*
Dichtungseinsatz zum Einbau in Kernbohrung und
Futterrohr, dicht gegen
drückendes Wasser, Dichtung einseitig, besonders
geeignet für u.a.
KMR

Dichtungseinsatz als nichtgeteilte Dichtung, doppelt
dichtend,
temperaturbeständig von -10 Grad bis +100 Grad C Die
Kernbohrungswandung ist vor dem Einsetzen des
Dichtungseinsatzes zu
konservieren.

**06.10.0158 Dichtungseinsatz DA 225 druckwasserdicht**
Dichtungseinsatz DA 225 druckwasserdicht

wie vor beschrieben, jedoch

Für KMR-Einzelrohr DN100/225mm

Fabrikat Doyma o.glw.

liefern und gemäß Einbauvorschriften des Herstellers
druckdicht montieren.
Menge: 2,000 Stk

**06.10.0159 Dichtungseinsatz DA 160 druckwasserdicht**
Dichtungseinsatz DA 160 druckwasserdicht

wie vor beschrieben, jedoch

Für KMR-Einzelrohr DN 65/160

Fabrikat Doyma o.glw.

liefern und gemäß Einbauvorschriften des Herstellers
druckdicht montieren.
Menge: 2,000 Stk

**06.10.0160 Dichtungseinsatz DA 140 druckwasserdicht**
Dichtungseinsatz DA 140 druckwasserdicht

wie vor beschrieben, jedoch

Für KMR-Einzelrohr DN 50/140

Fabrikat Doyma o.glw.

liefern und gemäß Einbauvorschriften des Herstellers
druckdicht montieren.
Menge: 6,000 Stk

**06.10.0161 Dichtungseinsatz DA 125 druckwasserdicht**
Dichtungseinsatz DA 125 druckwasserdicht

wie vor beschrieben, jedoch

Für KMR-Einzelrohr DN40/125 und DN 32/125

Fabrikat Doyma o.glw.

liefern und gemäß Einbauvorschriften des Herstellers
druckdicht montieren.
Menge: 22,000 Stk

**06.10.0162 Dichtungseinsatz DA 110 druckwasserdicht**
Dichtungseinsatz DA 110 druckwasserdicht

wie vor beschrieben, jedoch

Für KMR-Einzelrohr DN 25/110

Fabrikat Doyma o.glw.

liefern und gemäß Einbauvorschriften des Herstellers
druckdicht montieren.
Menge: 34,000 Stk

**06.10.0163 AQUAGARD Grundierung**
(Curaflex® 1710), zur Grundierung von Kernbohrungen
und zum Schutz des
Bewehrungsstahles vor Korrosion. Empfohlen ist die
Anwendungskombination mit AQUAGARD Speziallack (1715)
Erzeugnis: AQUAGARD Grundierung
(Curaflex® 1710) 1,0 Liter

liefern und einbauen
Menge: 3,000 l

**06.10.0164 AQUAGARD Speziallack**
(Curaflex® 1715), zur Versiegelung von Kernbohrungen
und zum Schutz des
Bewehrungsstahles vor Korrosion in Kombination mit
AQUAGARD
Grundierung (1710). Das Material dringt tief in die
Kapillaren und
Luftbläschen des Betons ein und verschließt diese
dauerhaft.
Die Feuchtigkeitswanderung in der Umgebung der
Kernbohrung wird
unterbunden.
Erzeugnis: AQUAGARD Speziallack
(Curaflex®1715) 1,0 Liter

liefern und einbauen
Menge: 3,000 l

**06.10.0165 Spezialfaserzement-Futterrohr**
Spezialfaserzement-Futterrohr;

dicht gegen drückendes und nichtdrückendes Wasser;
gasdicht;
für Bauten ohne Dichtungsbahnen;

bestehend aus:

Spezialfaserzement-Futterrohr Innendurchmesser 250 mm,
Einzellänge: 500 mm,

Die zugehörigen Dichtungseinsätze wurden separat
ausgeschrieben.

Fabrikat Doyma o.glw.

Spezialfaserzement-Futterrohr 3000 liefern, zum
Einbauort transportieren,
einbringen und lagerecht einbauen

liefern und nach Herstellerangabe einbauen.
Menge: 2,000 Stk

**06.10.0166 Spezialfaserzement-Futterrohr**
Spezialfaserzement-Futterrohr;

dicht gegen drückendes und nichtdrückendes Wasser;
gasdicht;
für Bauten ohne Dichtungsbahnen;

bestehend aus:

Spezialfaserzement-Futterrohr Innendurchmesser 200 mm,
Einzellänge: 500 mm,

Die zugehörigen Dichtungseinsätze wurden separat
ausgeschrieben.

Fabrikat Doyma o.glw.

Spezialfaserzement-Futterrohr 3000 liefern, zum
Einbauort transportieren,
einbringen und lagerecht einbauen

liefern und nach Herstellerangabe einbauen.
Menge: 2,000 Stk

**06.10.0167 Spezialfaserzement-Futterrohr**
Spezialfaserzement-Futterrohr;

dicht gegen drückendes und nichtdrückendes Wasser;
gasdicht;
für Bauten ohne Dichtungsbahnen;

bestehend aus:

Spezialfaserzement-Futterrohr Innendurchmesser 250 mm,
Einzellänge: 1000 mm,

Die zugehörigen Dichtungseinsätze wurden separat
ausgeschrieben.

Fabrikat Doyma o.glw.

Spezialfaserzement-Futterrohr 3000 liefern, zum
Einbauort transportieren,
einbringen und lagerecht einbauen

liefern und nach Herstellerangabe einbauen.
Menge: 2,000 Stk

*Hinweis*
Dehnpolster

als Seitenpolster für Teilumhüllung liefern und
einbauen. Der
Bedeckungswinkel des Seitenpolsters muss bei 110° -
120° pro Dehnpolster
liegen.

Zur Aufnahme der Längenänderungen durch wechselnde
Betriebstemperaturen, im Zug- und Druckbereich von
Dehnschenkeln und
Abzweigen sowie bei Reduzierungen mit unterschiedlichen
Manteldurchmessern, bestehend aus unverrottbarem,
geschäumten
Polyäthylen-Weichschaum, dauerelastisch und
wasserabweisend,
nagetierbeständig mit glatter Oberfläche, die das
Eindringen von Wasser und
Erdreich verhindert.

Die Dehnpolster sind gegen Eindringen von Sand mit
einer allseitigen
Umhüllung aus Laminat zu schützen.

Laminatumhüllung als zusätzliche aufkaschierte äussere
feste Randzone zur
vollständigen Umhüllung des PEHD-Mantelrohres in
geschlossener
horizontal-ovaler Ausführung. Durch die Umhüllung
entsteht kein Wärmestau
und es wird das Einfließen von Sand zwischen
Mantelrohr und Dehnpolster
vermieden.

Dehnpolster liefern und thermisch beständig am
PE-Mantel verkleben
(aufflämmen). Dehnpolster sind fugenfrei anzuordnen
und vollständig mit
Laminat zu umhüllen.

Fertigungsbedingte Fugen sind mit einem breiten
Gewebeklebeband dicht
abzukleben.

**06.10.0168 Dehnpolster-Teilumhüllung**
Dehnpolster-Teilumhüllung

wie vor beschrieben, jedoch

Größe I

für PE-Mantelrohr mit Da = 65 - 160mm Ausführung als
Seitenpolster +
Laminat
Dehnpolsterlänge: 1000 mm
Dehnpolsterdicke: 40 mm

liefern und in Anzahl und Länge gemäß rohrstatischer
Berechnung am KMR
montieren und mit Laminat umhüllen
Menge: 312,000 m

**06.10.0169 Dehnpolster-Teilumhüllung**
Dehnpolster-Teilumhüllung

wie vor beschrieben, jedoch

Größe II

für PE-Mantelrohr mit Da = 180 - 280mm Ausführung als
Seitenpolster +
Laminat
Dehnpolsterlänge: 1000 mm
Dehnpolsterdicke: 40 mm

liefern und in Anzahl und Länge gemäß rohrstatischer
Berechnung am KMR
montieren und mit Laminat umhüllen
Menge: 84,000 m

**06.10.0170 Rohrunterlagen**
Rohrunterlagen

dienen als Hilfsauflager der Rohrleitungen bis zu einem
Mantelrohrdurchmesser von maximal 315 mm. Sie müssen
im Gegensatz zu
Kanthölzern vor dem Einsanden nicht entfernt werden.
Rohrunterlagen
bestehen aus extrudiertem FCKW-freien Hartschaum. Pro
6,00 m
Rohrtrasse werden 3 Auflagerpunkte bzw. 3 Stück
Unterlagen benötigt.

PU-Hartschaumbalken 0,1 x 0,1 x 1,0m

liefern und einbauen
Menge: 400,000 Stk

*Hinweis*
Straßenkappen DVGW/AGFW geprüft

**06.10.0171 Straßenkappe Gusseisen GG, dämpfende Einlage, Größe 2 (Starre Ausführung)**
Straßenkappe aus Gusseisen GG, mit dämpfender Einlage
nach DIN 3582 -
Größe 2, starre Ausführung, DVGW geprüft nach DIN
3580, Aufschrift
"FERNWÄRME", mit passender Unterlegtragplatte

Hersteller: '...................................'
Menge: 2,000 Stk

**06.10.0172 Straßenkappe Gusseisen GG, dämpfende Einlage, Größe 2 (Ausziehbar)**
Straßenkappe aus Gusseisen GG, mit dämpfender Einlage
nach DIN 3582 -
Größe 2, ausziehbare Ausführung (teleskop), DVGW
geprüft nach DIN 3580,
Aufschrift "FERNWÄRME"

Hersteller: '...................................'
Menge: 16,000 Stk

**06.10.0173 Straßenkappe Gusseisen GG, dämpfende Einlage, Größe 3 (Starre Ausführung)**
Straßenkappe aus Gusseisen GG, mit dämpfender Einlage
nach DIN 3583 -
Größe 3, starre Ausführung, DVGW geprüft nach DIN
3580, Aufschrift
"FERNWÄRME", mit passender Unterlegtragplatte

Hersteller: '...................................'
Menge: 2,000 Stk

**06.10.0174 Straßenkappe Gusseisen GG, dämpfende Einlage, Größe 3 (Ausziehbar)**
Straßenkappe aus Gusseisen GG, mit dämpfender Einlage
nach DIN 3583 -
Größe 3, ausziehbare Ausführung (teleskop), DVGW
geprüft nach DIN 3580,
Aufschrift "FERNWÄRME"

Hersteller: '...................................'
Menge: 8,000 Stk.

#### Bereich 06.20 Netzüberwachung

*Hinweis*
K u n s t s t o f f m a n t e l r o h r

Vorbemerkungen:

EMS (European Monitoring System)

Das EMS dient der kontinuierlichen Überwachung der
Gesamttrasse auf
Durchfeuchtung und Leitungsschäden.
Im Verbundrohr werden werkseitig zwei blanke Cu-Drähte
mit einem
Querschnitt von je 1,5 mm² eingeschäumt. Ein Draht ist
zur Unterscheidung
galvanisch verzinnt. Beide Drähte sind verschleißfrei,
korrosions- und
temperaturfest. Das EMS eignet sich für umfangreiche,
verzweigte und zu
erweiternde oder/und zu unterteilende Rohrnetze mit
zentralen
Überwachungseinheiten oder Messpunkten.

Die Überwachung erfolgt bei EMS über die ohmsche
Widerstandsmessung,
zusätzlich wird eine Drahtschleifenmessung
durchgeführt, eine Ortung erfolgt
mittels der Impulsreflektometrie. EMS kann mit
manueller oder
automatischer Überwachungstechnik sowie mit der
vollautomatischen
digitalen Überwachungs- und Ortungshardware vernetzt
werden. Die
Ortungsgenauigkeit beträgt dabei 0,2 % +/-1m.

Folgende Fehler, die in Art und Intensität
differenziert dargestellt werden,
können mit dem EMS manuell oder automatisch geortet
werden:
Sensordrahtunterbrechung, Sensordraht-Rohr-Kontakt,
Feuchtefehler
und Mehrfachfehler.

Die Drähte sind während der Rohrmontage in 11.00- bzw.
13.00-Uhr
Position auszurichten, der Farbcode muss dabei
zueinander angeordnet
werden, d.h. die Drahtpolung darf nicht wechseln.
Gleichzeitig mit den
Dämm- und Dichtarbeiten erfolgt die Montage bzw.
Installation der
Netzüberwachung ausschließlich durch das AGFW- und
BFW-geprüfte
werksgeschultes Personal.

**06.20.0001 Messprotokoll**
Messprotokoll

bzw. messtechnische Überprüfung der
Überwachungsabschnitte oder/und
-schleifen mit
Protokollierung und Interpretation der Messwerte

erstellen und bei der Abnahme übergeben
Menge: 30,000 Stk

**06.20.0002 Verdrahtungsendstück**
Verdrahtungsendstück

zur Herstellung eines elektrisch und mechanisch
korrekten Anschlusses der
Sensorschleife an jedem Mediumrohrende bzw. als Haus-
bzw.
Schleifenendpunkt an Kalibrierpunkten, Hausanschlüssen
bzw. in
Bauwerken, oder als Verbindung der Meldeadern zu allen
anderen
EMS-Systemkomponenten, pro Rohrleitungsende ein Stück.

Gemäß Beschreibung Verdrahtungsendstück liefern,
einbringen, zum
Einbauort transportieren und lagerecht montieren und
verdrahten
Menge: 66,000 Stk

**06.20.0003 Kabelausführung aus PE-Verbindungsmuffen - KAF**
Kabelausführung aus PE-Verbindungsmuffen - KAF

zur Herstellung einer druckwasserdichten und
zugentlasteten
Sensordrahtausführung und zum Einschweißen in das
PEHD-Rohr von
schweißbaren Muffen.
Bestehend aus einem 150 mm langen PEHD-Rohr Ø 63 mm,
PN 10. Zum
Lieferumfang gehört eine Ringraumdichtung, eine
Schrumpfendkappe sowie
zum Schutz gegen axiale Bewegung eine
Dehnungspolsterplatte 240 x 240 x
80 mm.

Zur ordnungsgemäßen Installation der KAF ist
zusätzlich je KAF-Paar (bei
Vor- und Rücklauf) ein Messpfahl oder je KAF-Stück eine
Kabelverbindungsdose bzw. -muffe vorzusehen!

Gemäß Beschreibung Kabelausführung liefern,
einbringen, zum Einbauort
transportieren und lagerecht montieren und verdrahten
Menge: 2,000 Stk

**06.20.0004 Kabelverbindungsdose bzw. -muffe inkl. Isolationsgel**
Kabelverbindungsdose bzw. -muffe inkl. Isolationsgel

zur Rangierung und Verteilung von Mess-, Sensor- und
Datenkabeln bei
EMS Systemen.
Kunststoffgehäuse in druckwasserdichter Ausführung mit
Isolationsgel
gefüllt, pro Rohrleitungspaar ein Stück.

Gemäß Beschreibung Kabelverbindungsdose liefern,
einbringen, zum
Einbauort transportieren und lagerecht montieren und
verdrahten
Menge: 33,000 Stk

**06.20.0005 Messstellenpfosten**
Messstellenpfosten

zur Herstellung eines Überflurmess- und Anschlusspunktes außerhalb von
Gebäuden, bestehend aus einem gelben,
pulverbeschichteten, 10.000V
durchschlagsfestem Aluminiumrohr (ALMgSi).
Außendurchmesser 100 mm,
Lieferlänge = 2,00 m, mit Abschlusskappe und
Spreizanker zur Befestigung,
ca. 70 cm tief, im Erdreich oder Fundament.
Lieferung inkl. Dreikantkurbelschlüssel.
Menge: 2,000 Stk

**06.20.0006 Dokumentation Netzüberwachung**
Dokumentation

bestehend aus:
Übersichtsplan der Überwachungsabschnitte
Fühlerschleifenpläne, maßstäblich
Schleifen-Widerstandswerte
Grundlage der Dokumentation sind die
Revisionszeichnungen/Rohrbestandspläne, Messprotokolle
und
Verdrahtungsskizzen

trassenabschnittsweise liefern
Menge: 6,000 Stk

#### Bereich 06.30 Primäranschluss (im Gebäude) Wärmeübergabestation

*Hinweis*
In Abhängigkeit der Anschlussdimension ist die
primärseitige
Versorgungsleitung innerhalb des Gebäudes bis zur
Übergabestation
pauschal anzubieten.

Diese Zuführung zwischen Kugelhahn und Übergabestation
besteht im
Einzelnen aus:

8m Rohrleitung DIN EN 10216-2, RSt 35.8 l
10 Stk. Rohrbögen DIN EN 10253-2, Bauart 3
8 Stk. Rohrschellen inkl. hitzebeständige,
schallhemmende Silikoneinlage Erforderliche
Schweißarbeiten

Die Begehung bei den jeweiligen Wärmekunden erfolgt an
einem durch den
AG festzulegenden Termin.
Die Position wird je primärseitige
Fernwärmenetzanbindung pauschal
abgerechnet.

Die Kurzberichte sind den Dokumentationsunterlagen,
geordnet nach
Abnahmestellen, in geforderter Anzahl
beizulegen. Diese Vorlagen sind beizulegen:
Vorlagen Primärseite:
Schweißbestätigung
Schweißprüfung
Schweißerprüfbescheinigung
Werkzeugnis Rohr
Werkzeugnis Formteile
Druckprotokoll

Die Montage enthält vollumfänglich das Einbringen und
die Primär Montage
der betriebsfertigen Wärmenetz-Anschlussleitung
(Verrohrung).

Verrohrung der kompletten Übergabestation von den
Fernwärmenetz-Kugelhähnen (Gebäudeeintritt) bis zur
Übergabestation.
8 m (= 4 Trassenmeter VL/RL) Rohrverbindung ohne
Wärmedämmung

Bei mehr als 8 m primärseitige Anbindeleitungen werden
zusätzliche und
tatsächlich ausgeführte Rohrlängen gesondert nach
Positionen nach
örtlichen Aufmaß und auf Basis von nachvollziehbaren
Abrechnungsplänen
(Isometrieplänen) pauschal abgerechnet.
Die Verlegung der Wärmenetz-Anschlussleitung kann als
Hoch-, Sockel-
oder/und Stützenleitung in aufgeständerter oder
abgehängter Form erfolgen.

Primärseitige Anforderungen an die Schweißungen:

Die Schweißarbeiten dürfen nur von Schweißer
ausgeführt werden die eine
Prüfung nach EN 287-1 nachweisen können. Für
Schweißarbeiten gilt die
DIN EN 12732 "Schweißen im Rohrleitungsbau" Die
schweißtechnischen
Qualitätsanforderungen nach DIN EN 729 Teil 3 sind zu
erfüllen.
Die Schweißnahtvorbereitungen haben entsprechend nach
DIN EN ISO
9692 Teil 1 zu erfolgen.
Das Arbeitsbaltt, "AGFW 446 Schweißnähte an
Fernwärmerohrleitugen aus
Stahl- Schweißen, Prüfen und Bewerten" ist einzuhlaten

Gasschweißungen sind bis zu Wanddicke von 4 mm
zulässig.

Die Baustelleneinrichtung ist in den nachfolgenden
Positionen mit
einzuberechnen und wird nicht gesondert vergütet.

**06.30.0001 Primärseitige Versorgungsleitung DN50 bis DN 65**
Primärseitige Versorgungsleitung DN50 bis DN 65

wie vor beschrieben, jedoch

Dimension: DN50 bis DN 65

Gemäß Beschreibung liefern, zum Einbauort
transportieren, einbringen und
lagerecht verlegen
Menge: 2,000 Psch

**06.30.0002 Mehrlänge Fernwärmenetzanbindung DN 50 bis DN 65**
Primärseitige Versorgungsleitung DN50 bis DN 65

wie vor beschrieben, jedoch

Dimension: DN5 bis DN 65

Gemäß Beschreibung liefern, zum Einbauort
transportieren, einbringen und
lagerecht einbaue
Menge: 20,000 m

**06.30.0003 Primärseitige Versorgungsleitung DN40**
Primärseitige Versorgungsleitung DN40

wie vor beschrieben, jedoch

Dimension: DN40

Gemäß Beschreibung liefern, zum Einbauort
transportieren, einbringen und
lagerecht einbauen
Menge: 2,000 Psch

**06.30.0004 Mehrlänge Fernwärmenetzanbindung DN 40**
Mehrlänge Fernwärmenetzanbindung primär DN 40;
inkl. aller Formteile, Einbauteile, Klein- und
Befestigungsmaterialien,
Schweißmaterialien, etc.

Betriebsfertig liefern und montieren Pauschale je m
Menge: 20,000 m

**06.30.0005 Primärseitige Versorgungsleitung DN32**
Primärseitige Versorgungsleitung DN32

wie vor beschrieben, jedoch

Dimension: DN32

Gemäß Beschreibung liefern, zum Einbauort
transportieren, einbringen und
lagerecht einbauen
Menge: 5,000 Psch

**06.30.0006 Mehrlänge Fernwärmenetzanbindung DN 32**
Mehrlänge Fernwärmenetzanbindung primär DN 32;
inkl. aller Formteile, Einbauteile, Klein- und
Befestigungsmaterialien,
Schweißmaterialien, etc.

Betriebsfertig liefern und montieren Pauschale je m
Menge: 20,000 m

**06.30.0007 Primärseitige Versorgungsleitung DN25**
Primärseitige Versorgungsleitung DN25

wie vor beschrieben, jedoch

Dimension: DN25

Gemäß Beschreibung liefern, zum Einbauort
transportieren, einbringen und
lagerecht einbauen
Menge: 20,000 Psch

**06.30.0008 Mehrlänge Fernwärmenetzanbindung DN 25**
Mehrlänge Fernwärmenetzanbindung primär DN 25;
inkl. aller Formteile, Einbauteile, Klein- und
Befestigungsmaterialien,
Schweißmaterialien, etc.

Betriebsfertig liefern und montieren Pauschale je m
Menge: 20,000 m

**06.30.0009 Entlüftung "Gebäudeeinführung"**
Entlüftung "Gebäudeeinführung"

für Fernheizleitung vor Ort angefertigt,

Bestehend aus:
2m Rohr DN15, 21,3x3,2 DIN EN 10216-2, RSt 35.8 l,
3 Stk. Bögen DN15 90° DIN EN 10253-2, Bauart 3
1 Stk. Bogen DN15 30° DIN EN 10253-2, Bauart 3
2 Stk. Rohrschellen DN15 inkl. hitzebeständige,
schallhemmende Silikoneinlage
1 Stk. Kugelhahn DN15 mit beidseitigen Anschweißenden
Broen/ Ballomax
1 Stk. Aussengewinde - Rohrnippel DN15 mit Schweißende

Gemäß Beschreibung Entlüftung liefern, einbringen, zum
Einbauort
transportieren und lagerecht einbauen
Menge: 20,000 Stk

#### Bereich 06.40 IBN und Dokumentation

*Hinweis*
Der Auftragnehmer hat eine Dokumentation zu erstellen,
welche die
wesentlichen Ergebnisse des Bauablaufs, sowie alle
relevanten Schriftstücke
zu den Lieferungen und Leistugen für die einzelnen
Gewerke beinhalten
muss. Die Arbeiten zur Erstellung der Dokumentation
sind mit Beginn der
Baumaßnahme aufzunehmen und kontinuierlich während der
gesamten
Baumaßnahme und über die Bauzeit weiterzuführen.

Die Dokumetation ist in einer übersichtlichen und
gewerkszugeordneten
Gliederung zu erstellen. Für die Vollständigkeit der
Dokumentation ist
ausschließlich der Auftragnehmer verantwortlich, auch
wenn Teile der
Dokumentation von Sublieferanten, Subunternehmen oder
vom Auftraggeber
selbst beizustellen sind. Dem AG bzw. der Bauleitung
ist die jeweils
aktualisierte Fassung der Dokumentation im Rahmen der
Jour-Fix Termine
vorzulegen.

Die für die Prüfung der Schlussrechnung notwendigen
Elemente der
Dokumentation müssen bereits mit dem Einreichen der
Schlussrechnung
übergeben werden.

Die Dokumentationist auf Datenträger, sowie in
Papierform, in deutscher
Sprache, spätestens 3 Wochen nach Schlussabnahme
einzureichen.

Die Struktur des Datenträgers entspricht der Struktur
der Papierform.
Anstelle von Registern sind auf dem Datenträger
Unterordner zu erstellen.

Die Dokumentation ist mit der Recnung abzugeben und
gilt in
komplettem Umfang als Abrechnungsgrundlage.

Kommt der AN seiner Verpflichtung in dem vorgesehenen
Zeitraum nicht
nach, so kann der Auftraggeber ohne weitere
Aufforderung an den AN die
Arbeiten zur Fertigstellung der Dokumentation einem
anderen Unternehmen
in Auftrag geben. Die Aufwendungen hierfür,
einschließlich Fertigstellung der
Dokumentation geht ausnahmslos zu Lasten des AN.

Die Dokumentation ist je Trassenabschnitt abzugeben

Technische Dokumentation
Die Dokumentation muss folgende Informationen
lückenlos enthalten:
Abnahmeprotokoll AG
Protokolle zu Druck-, Dichtheits- und Vakuumprüfung,
Abnahmeprotokolle, Protokolle zur KMR-Nachisolierung,
Vorspannung,
Anboren und Dehnpolstereinbau
Ausbildungsnachweise des KMR-Nachisolierungspersonals
Schweißerzeugnisse,-prüfungen, Schweißvorschriften,
Schweißnahtlisten
Schweißer- bzw. Facharbeiterzeugnisse zu
PE-Mantelrohrverarbeitung
Filme zur Durchstrahlungsprüfungen der Schweißnähte.
DieVorbereitung
und Durchführung der Schweißnahtprozesse ist in
aussagefähige
Protokolle zu erfassen. Im Rahmen der
Qualitätssicherung sind diese von
der verantwortlichen Schweißaufsicht gegenzuzeichnen.
ALlle
zerstörungsfreien und zerstörenden Prüfungen auf der
Baustelle bzw. im
Pfrüflabor sind mit aussagefähigen Protokollen zu
dokumentieren. Ggf.
sin die Prüfstücke aufzubewahren bzw. dem AG
auszuhändigen. Die
geforderte Prüf- und Nachweisdokumentation ist vom
Hersteller bzw,
verantwortlichen Vorarbeiter, Aufsichtspersonal oder
Prüfer zu erstellen,.
Bei der Radiographischen Prüfung von
Stahlschweißnähten sind die
ausgewerteten Durchstrahlungsaufnahmen dem Auftraggeber
auszuhändigen. Übergabe ungefaltet in passenden
Kartonagen.
Protokolle zu den Durchstrahlungsprüfungen
Materialbescheinigungen und Zeugnisse zu
Stahl-Rohrteilen und
Armaturen
Übersicht zu den Materialbescheinigungen mit
Objektzuordnung
Materialbescheinigungen: Material zu
KMR-Muffen,-Rohren,-Schrumpfbändern, PUR-Schaum
Materialbescheinigung zu den PE-Rohren
Abrechnungsisometrien
Nahtplan mit Nummerierung und Herstellerdatum sowie
Angaben zum
Schweißer
Rohrnetz-Überwachung: Schleifenplan, Messprotokolle
Statische Berechnunggen zu Rohrleitungen und
Konstruktionen
Bautagebuch (wöchentliche Abgabe bei AG)
Aufmaße in prüffähiger Form in Plan- und Listform nach
LV-Positionen
gegliedert
Technische Unterlagen u. Maßblätter aller
eingebautenRohren,
Formstücken, Einbauteilen und Armaturen
Abnahmeprotokoll der Bauleitung
Revisionspläne
Elektrisches Prüfprotokoll der Schutzmaßnahmen und
Isolationswiderstand

*Hinweis*
Revisionsunterlagen gem. Leistungsverzeichnis für alle
Bauleistungen
aufstellen

Bauwerke Die Ausführungszeichnungen werden nach
Beendigung der
Bauarbeiten unter Einbeziehung aller Änderungen und
Prüfvermerken und
einschließlich der Bestätigung, dass die Zeichnungen
mit der Wirklichkeit
übereinstimmen, zu Bestandsplänen.

Für Halterungen an Rohrbücken sind durch den AN
zusätzlich
Dokumentationsunterlagen anzufertigen. Sie müssen
sämtliche
Konstruktionsmerkmale der Halterungen mit Angabe der
verwendeten
Materialien sowie alle Angaben über den technischen
Einbau enthalten.

Rohrtechnik
Der Auftragnehmer führt arbeitsbegleitend ein Rohrbuch
mit den
Rohrlängen, aus dem eindeutig die Zuordnung der
Rohrlängen zu den
Zeugnissen sowie die Zuordnung der Schweißnähte zu
Schweißer und
Protokoll der Nahtprüfung hervorgeht. Zu diesem Zweck
sind die
Schweißnähte vom Schweißer zu kennzeichnen und
fortlaufend zu
nummerieren. Als Anlage zum Rohrbuch sind
Bestandspläne der Leitung mit
Rohr- und Nahtnummer, Schusslängen und Einbauten zu
erstellen. Das
Rohrbuch ist dem AG auf Verlangen zur Einsicht
vorzulegen. Folgende
Unterlagen sind dem AG in dreifacher Ausfertigung,
zweifach ausgedruckt
jeweils in einem Sammelordner mit Inhaltsverzeichnis
und einfach auf CD,
spätestens vor Stellung der Schlussrechnung im Rahmen
der Abnahme
auszuhändigen:

Abnahmeprotokoll Auftraggeber
Protokolle zu Druck-, Dichtheits- und Vakuumprüfung,
Abnahmeprotokolle, Protokolle zur KMR-Nachisolierung,
Vorspannung,
Anbohren und Dehnpolstereinbau
Ausbildungsnachweise des KMR-Nachisolierungspersonals
Schweißerzeugnisse, -prüfungen, Schweißvorschriften,
Schweißnahtlisten
Schweißer- bzw. Facharbeiterzeugnisse zu PE-Mantel-
rohrverarbeitung
Filme zur Durchstrahlungsprüfungen der Schweißnähte.
Die Vorbereitung
und Durchführung der Schweißnaht- prozesse ist in
aussagefähige
Protokolle zu erfassen. Im Rahmen der
Qualitätssicherung sind diese von
der verantwortlichen Schweißaufsicht gegenzuzeichnen.
Alle
zerstörungsfreien und zerstörenden Prüfungen auf der
Baustelle bzw. im
Prüflabor sind mit aussagefähigen Protokollen zu
dokumentieren. Ggf.
sind die Prüfstücke aufzubewahren bzw. dem Auftraggeber
auszuhändigen. Die geforderte Prüf- und
Nachweisdokumentation ist vom
Hersteller bzw. verantwortlichen Vorarbeiter,
Aufsichtspersonal oder
Prüfer zu erstellen. Bei der radiographischen Prüfung
von
Stahlschweißnähten sind die ausgewerteten
Durchstrahlungsaufnahmen
dem Auftraggeber auszuhändigen.
Übergabe ungefaltet in passenden Kartonagen (lang und
schmal)
Protokolle zu den Durchstrahlungsprüfungen
Materialbescheinigungen und Zeugnisse zu Stahl-
Rohrteilen und
Armaturen
Übersicht zu den Materialbescheinigungen mit
Objektzuordnung
Materialbescheinigungen:
Material zu KMR-Muffen, -Rohren, -Schrumpfbändern,
PUR-Schaum
Materialbescheinigung zu den PE-Rohren
Abrechnungs-Isometrien
Schweißnahtplan mit Nummerierung und Herstellerdatum
sowie Angaben
zum Schweißer
Rohrnetz-Überwachung: Schleifenplan, Messprotokolle
Statische Berechnungen zu Rohrleitungen und
Konstruktionen
Bau-Tagesberichte
Aufmaße in prüffähiger Form in Plan- und Listform nach
LV-Positionen
gegliedert
Technische Unterlagen u. Maßblätter aller eingebauten
Rohren,
Formstücken, Einbauteilen und Armaturen
Abnahmeprotokoll der Bauleitung
Revisionspläne wie beschrieben
Anlagenbeschreibung und Betriebshandbuch
Elektrisches Prüfprotokoll der Schutzmaßnahmen
(Erstprüfung) und
Isolationswiderstand
Konformitätserklärung der elektr. Schaltanlagen und
gemäß
Druckgeräterichtlinie

Fotodokumentation Alle wichtigen Bauzustände sind mit
Fotos zu
dokumentieren. Die Aufnahmen müssen formatfüllend,
scharf und
kontrastreich den Gegenstand der Aufnahmen darstellen.
Die Bilder sind mit
Beschriftung und dem Datum der Aufnahme zu versehen.
Für die
Fotodokumntation ist ein gesamtes Inhaltsverzeichnis
der Bilder anzulegen.
Die Fotodokumentation ist digital und in Papierform zu
übergeben.

Prüfung und Freigabe der Ausführungsunterlagen Für die
statischen
Prüfungen und die Freigaben zur Bauausführung sind
mindestens 6 Wochen
zu veranschlagen. Voraussetzung für diese Prüf- und
Freigabezeiten ist,
dass vollständige und richtige Unterlagen zur Prüfung
und zur Baufreigabe
vorgelegt werden. Unterlagen, auf die das nicht
zutrifft werden als nicht
prüfbar zurückgewiesen.

Ferner sind folgende Bestandsunterlagen, auf
USB-Stick, mit
Inhaltsverzeichnis versehen, zu liefern:

Bedienungsanweisungen, abgestimmt auf die ausgeführten
Anlagen, mit
Wartungsanweisungen und Wartungsintervallen
Anlagen- und Funktionsbeschreibungen, abgestimmt auf
die
ausgeführten Anlagen, mit Hinweisen auf eine
wirtschaftliche
Betriebsweise,
Gerätebeschreibungen, abgestimmt auf die eingebauten
Geräte, mit
Liefernachweis von Ersatzkomponenten,
detaillierte Wartungs- und Ersatzteillisten,
Kopien sämtlicher Prüfbescheinigungen und Werksatteste,
Protokolle über alle im Rahmen der
Einregulierungsarbeiten
durchgeführten Messungen.
ein für die Anlage abgestimmtes MSR-Pflichtenheft

**06.40.0001 Dokumentation & Revisionsunterlagen/Pläne erstellen bis 100m HL**
Dokumentation & Revisionsunterlagen und Pläne gemäß
vorstehender
Beschreibung erstellen und dem AG übergeben

Für Trassenabschnitte bis 50m Hauptleitung inkl.
Hausanschlüsse an
Hauptleitung
Menge: 8,000 Psch

**06.40.0002 Dokumentation & Revisionsunterlagen/Pläne erstellen bis 300m HL**
Dokumentation & Revisionsunterlagen und Pläne gemäß
vorstehender
Beschreibung erstellen und dem AG übergeben

Für Trassenabschnitte bis 300m Hauptleitung inkl.
Hausanschlüsse an
Hauptleitung
Menge: 1,000 Psch

**06.40.0003 Dokumentation & Revisionsunterlagen/Pläne erstellen für Nachverdichtungen**
Dokumentation & Revisionsunterlagen und Pläne gemäß
vorstehender
Beschreibung erstellen und dem AG übergeben

Für nachträgliche Hausanschlüsse in der
Nachverdichtung ( kein
Hauptleitungsbau während oder vor der Ausführung des
HAS)
Menge: 30,000 psch

#### Bereich 06.50 Erstbefüllung und Druckprobe

*Hinweis*
Lieferung VE Wasser, Spülen, Befüllen und Druckprobe

Das Spülen und die Erstbefüllung erfolgt mittels
VE-Wasser Leitwert des
Wassers 10 - 30µS/cm bei 25°C PH-Wert 9,0 - 10,0;
Sauerstoff O2 < 0,1 mg/l
Härte Erdalkalien < 0,02 mmol/l zulässig.

Das Arbeitsblatt AGFW FW 510 ist zu beachten!

Vor dem Füllen ist der gesamte Abschnitt mit dem
doppelten Volumen der
Rohrleitungen zu spülen. Dafür ist eine Pumpe mit einer
Mindest-Förderleistung von 800 l/min und 8 bar zu
verwenden. Die
angegebene Menge an VE-Wasser  entspricht demnach dem
dreifachen des
Abschnittsvolumens.

Nach dem Füllen und sorgfältigem Entlüften der Leitung
wird ein Druck von
mind. 1,3-facher Betriebsdruck, am Tiefpunkt gemessen,
aufgebracht.
Die eigentliche Druckprobe ist über einen Zeitraum von
24 Stunden
durchzuführen.
Während des Füll-, Beruhigungs- und Prüfvorganges ist
ein
Druckschreibergerät anzuschließen.
Über diese Druckprüfung ist ein Protokoll
anzufertigen, aus dem alle
relevanten Parameter eindeutig hervorgehen.
Die Druckprobe hat im Beisein des AG oder seines
Beauftragten zu erfolgen;
das Protokoll ist vom AG gegenzuzeichnen.
Zur Durchführung der Druckprobe weisen wir außerdem
auf die
einschlägigen aktuellen Normen und Richtlinien hin.

Hierfür benötigte Baustelleneinrichtung,
verkehrsrechtliche Anordnung und
andere Vorkehrungen sind in die Position einzurechnen.

VE Wasser liefern, befüllen und Druckprobe

**06.50.0001 Lieferung VE Wasser, Spülen, Befüllen und Druckprobe bis 15 m³**
Lieferung VE Wasser, Spülen, Befüllen und Druckprobe
gemäß
vorstehender Beschreibung bis 15 m³

VE Wasser liefern, Spülen, Befüllen und Druckprobe
Menge: 3,000 Psch

**06.50.0002 Lieferung VE Wasser, Spülen, Befüllen und Druckprobe bis 26 m³**
Lieferung VE Wasser, Spülen, Befüllen und Druckprobe
gemäß
vorstehender Beschreibung bis 26 m³

VE Wasser liefern, Spülen, Befüllen und Druckprobe
Menge: 1,000 Psch

**06.50.0003 Dichtigkeits-Zwischenprüfungen**
Dichtigkeits-Zwischenprüfungen

von Rohrleitungen in nicht mehr zugänglichen
Bereichen, als
Wasserdruckprobe, Prüfdruck von mind. 1,3-facher
Betriebsdruck, am
Tiefpunkt gemessen, aufgebracht.
Die eigentliche Druckprobe ist über einen Zeitraum von
24 Stunden
durchzuführen.
Während des Füll-, Beruhigungs- und Prüfvorganges ist
ein
Druckschreibergerät anzuschließen.
Über diese Druckprüfung ist ein Protokoll
anzufertigen, aus dem alle
relevanten Parameter eindeutig hervorgehen.
Die Druckprobe hat im Beisein des AG oder seines
Beauftragten zu erfolgen;
das Protokoll ist vom AG gegenzuzeichnen.
Zur Durchführung der Druckprobe weisen wir außerdem
auf die
einschlägigen aktuellen Normen und Richtlinien hin.
Menge: 15,000 Psch

### Titel 07 Rohrverlegungsarbeiten Glasfaserleerrohre

#### Bereich 07.10 Microrohrverbunde

**07.10.0001 24er Speedpipe-Rohrverbund, SRV-G 24x7 + 1x14 liefern + verlegen**
Speedpipe-Rohrverbund d7*1,5*24 + 1x14mm / 2mm (z. B.
GaboCom), incl.
der erforderlichen Muffenverbindungen verlegen incl.
aller Verbindungen zu
den Bauelementen.

Verlegungen meist in Zusammenhang mit anderen
Spartenverlegungen.

Speedpipe auf Spule (ca. 1570 m).

Farbe Mantelrohr ist orange

inkl. Trassenwarnband

2 farbiger Standard-Farbcode oder Farbcode nach DIN
VDE 0888 (gemäß
einheitlichem Materialkonzept des Bundes) in Absprache
mit dem AG

Hersteller:  '.........'
Menge: 30,000 lfm

**07.10.0002 12er Speedpipe-Rohrverbund, SRV-G 12x7 + 1x14 liefern + verlegen**
Speedpipe-Rohrverbund d7*1,5*12 + 1x14mm / 2mm (z. B.
GaboCom) incl.
der erforderlichen Muffenverbindungen verlegen incl.
aller Verbindungen zu
den Bauelementen

Verlegungen meist in Zusammenhang mit anderen
Spartenverlegungen.

Speedpipe auf Spule (ca. 2650 m).

inkl. Trassenwarnband

2 farbiger Standard-Farbcode oder Farbcode nach DIN
VDE 0888 (gemäß
einheitlichem Materialkonzept des Bundes) in Absprache
mit dem AG

Hersteller:  '.........'
Menge: 1,000 lfm

**07.10.0003 7er Speedpipe-Rohrverbund, SRV-G 7x7 liefern + verlegen**
Speedpipe-Rohrverbund d7*1,5*7  (z. B. GaboCom),incl.
der erforderlichen
Muffenverbindungen verlegen incl. aller Verbindungen
zu den Bauelementen

Verlegungen meist in Zusammenhang mit anderen
Spartenverlegungen.

Speedpipe auf Spule (ca. 4000 m).
Gewicht inkl. Spule: 1325 kg

inkl. Trassenwarnband

2 farbiger Standard-Farbcode oder Farbcode nach DIN
VDE 0888 (gemäß
einheitlichem Materialkonzept des Bundes) in Absprache
mit dem AG

Hersteller:  '.........'
Menge: 1,000 lfm

**07.10.0004 2er Speedpipe-Rohrverbund (Duopipe), SRV-G 2x7 liefern + verlegen**
Speedpipe-Rohrverbund d7*1,5*2  (z. B. GaboCom),incl.
der erforderlichen
Muffenverbindungen verlegen incl. aller Verbindungen
zu den Bauelementen

Verlegungen meist in Zusammenhang mit anderen
Spartenverlegungen.

Speedpipe auf Spule (ca. 400 m).

inkl. Trassenwarnband

2 farbiger Standard-Farbcode oder Farbcode nach DIN
VDE 0888 (gemäß
einheitlichem Materialkonzept des Bundes) in Absprache
mit dem AG

Hersteller:  '.........'
Menge: 150,000 lfm

**07.10.0005 Speedpipe für Hausanschluss (7 x 1,5 mm) liefern + verlegen**
Speedpipe-Rohrverbund d7*1,5 (z. B. GaboCom),incl. der
erforderlichen
Muffenverbindungen verlegen incl. aller Verbindungen
zu den Bauelementen

Verlegungen meist in Zusammenhang mit anderen
Spartenverlegungen.

Speedpipe auf Spule (ca. 1250 m).

inkl. Trassenwarnband

Die beiden Endstopfen für die Microrohre D=10mm, im
Gebäude und im
Erdreich sind ebenfalls zu montieren.

2 farbiger Standard-Farbcode oder Farbcode nach DIN
VDE 0888 (gemäß
einheitlichem Materialkonzept des Bundes) in Absprache
mit dem AG

Hersteller:  '.........'
Menge: 200,000 lfm

**07.10.0006 Flatliner 4 x 20 mm / 2mm liefern + verlegen**
Flachrohre im vorbereiteten Graben parallel zu den FW
- Leitungen verlegen.
Verlegung an der Außenseite des Grabens, sofern vom
AG nicht anders
kommuniziert.

incl. der erforderlichen Muffenverbindungen verlegen
incl. aller Verbindungen
zu den Bauelementen

Verlegungen meistens in Zusammenhang mit anderen
Spartenverlegungen.

inkl. Trassenwarnband

2 farbiger Standard-Farbcode oder Farbcode nach DIN
VDE 0888 (gemäß
einheitlichem Materialkonzept des Bundes) in Absprache
mit dem AG

Hersteller:  '.........'
Menge: 30,000 lfm

**07.10.0007 7 x 16 / 2,0 mm Verbundrohr liefern + montieren**
7 x 16 / 2,0 mm Verbundrohr für direkte Erdverlegung
oder die Verlegung im
Schutzrohr incl. der erforderlichen Muffenverbindungen
verlegen incl. aller
Verbindungen zu den Bauelementen.

Verlegungen meistens in Zusammenhang mit anderen
Spartenverlegungen.

inkl. Trassenwarnband

Farbcode nach DIN VDE 0888 (gemäß einheitlichem
Materialkonzept des
Bundes) nach Rücksprache mit AG

Hersteller:  '.........'
Menge: 1,000 m

**07.10.0008 FTTH Gebäudeeinführung 200-1200 mm montieren**
MIS Hauseinführung 40/9-12 für Microrohre montieren;

bestehend aus:

FTTH Gebäudeeinführung als Membran-Injektions-System,
zum direkten
Einbau in Bohrungen mit Ø 40-50 mm. Die Abdichtung zur
Wand erfolgt
durch eine gesteuerte und kontrollierte Harzinjektion.
Für alle gängigen Wandarten im Lastfall DIN 18195 T 4,
 mit Wandstärken
von 200-1200 mm. Gas- und Wasserdicht bis mind. 1,0
bar.
Mit integriertem Membransystem zur stufenlosen
Abdichtung von
Glasfaserkabeln und -rohren mit Ø 9-12 mm, wasserdicht
verschlossen
mittels integrierter Blindabdichtung.
Inklusive Außenwand-Abdichtungsflansch zur
Wiederherstellung der
äußeren Gebäudeabdichtung.

Die beiden Endstopfen für die Microrohre D=7 oder
10mm, im Gebäude und
im Erdreich sind ebenfalls zu montieren.

inkl. Einbau des Speedpipes in die FTTH
Gebäudeeinführung;
inkl. Dokumentation des LWL-Hausanschlusses mittels
Hausanschluss-Bericht (Adresse, Farbezuweisung,
Monteur, etc.)

inkl. Abholung im Lager der SW Nuburg/Donau
Menge: 10,000 St

### Titel 08 Stundenlohnarbeiten Gas-Wasser-Wärme

#### Bereich 08.01 Stundenlohnarbeiten Personal

**Ausführungsbeschreibung 0050 Ausführungsbeschreibung Stundenlohnarbeiten**
*Ausführungsbeschreibung Stundenlohnarbeiten*
Für alle außerhalb des Leistungsverzeichnisses
anfallenden Arbeiten wird im
Tagelohn nach folgenden Sätzen (alle Zuschläge bereits
enthalten)
abgerechnet. Für Ingenieure, Techniker und
Schachtmeister wird kein
Fahrzeug zusätzlich vergütet. Standzeiten werden nicht
vergütet.

**08.01.0001 Schweißfachingenieur/Ingenieur**
Schweißfachingenieur/Ingenieur Ingenieur

Stundenlohnarbeiten durch Ingenieur auf Anordnung des
AG ausführen, der
Verrechnungssatz für die jeweilige Arbeitskraft
umfasst sämtliche
Aufwendungen wie Lohn- und Gehaltskosten, Lohn- und
Gehaltsnebenkosten, Zuschläge, lohngebundene- undund
lohnabhängige
Kosten, sonstige Sozialkosten, Gemeinkosten, Wagnis
und Gewinn.
Menge: 1,000 h

**08.01.0002 Techniker**
Menge: 5,000 h

**08.01.0003 Fachvorarbeiter**
Vorarbeiter (mit Polierprüfung) Stundenlohnarbeiten
durch Fachvorarbeiter
auf Anordnung des AG ausführen, der Verrechnungssatz
für die jeweilige
Arbeitskraft umfasst sämtliche Aufwendungen wie Lohn-
und Gehaltskosten,
Lohn- und Gehaltsnebenkosten, Zuschläge,
lohngebundene-und
lohnabhängige Kosten, sonstige Sozialkosten,
Gemeinkosten, Wagnis und
Gewinn.
Menge: 20,000 h

**08.01.0004 Facharbeiter**
Facharbeiter

Stundenlohnarbeiten durch Facharbeiter auf Anordnung
des AG ausführen,
der Verrechnungssatz für die jeweilige Arbeitskraft
umfasst sämtliche
Aufwendungen wie Lohn- und Gehaltskosten, Lohn- und
Gehaltsnebenkosten, Zuschläge, lohngebundene- und
lohnabhängige
Kosten, sonstige Sozialkosten, Gemeinkosten, Wagnis
und Gewinn.
Menge: 20,000 h

**08.01.0005 Helfer**
Helfer

Stundenlohnarbeiten durch Fachwerker/Helfer auf
Anordnung des AG
ausführen, der Verrechnungssatz für die jeweilige
Arbeitskraft umfasst
sämtliche Aufwendungen wie Lohn- und Gehaltskosten,
Lohn- und
Gehaltsnebenkosten, Zuschläge, lohngebundene-und
lohnabhängige
Kosten, sonstige Sozialkosten, Gemeinkosten, Wagnis
und Gewinn.
Menge: 10,000 h

**08.01.0006 DIN-Schweißer inkl. Fahrzeug, Stromerzeuger, Geräte und Hilfsstoffe**
Menge: 20,000 h

**08.01.0007 Auszubildender 1. bis 4. Lehrjahr**
Auszubildender 1. bis 4. Lehrjahr

Stundenlohnarbeiten durch Auszubildender (Mittellohn)
auf Anordnung des
AG ausführen, der Verrechnungssatz für die jeweilige
Arbeitskraft umfasst
sämtliche Aufwendungen wie Lohn- und Gehaltskosten,
Lohn- und
Gehaltsnebenkosten, Zuschläge, lohngebundene und
lohnabhängige
Kosten, sonstige Sozialkosten, Gemeinkosten, Wagnis
und Gewinn.
Menge: 1,000 h

#### Bereich 08.02 Stundenlohnarbeiten Geräte

**Ausführungsbeschreibung 0051 Ausführungsbeschreibung Maschinenstundensätze, einschl.**
*Ausführungsbeschreibung Maschinenstundensätze, einschl. Bedienung und Betriebsstoffe*
Maschinenstundensätze, einschl. Bedienung und
Betriebsstoffe.

Maschinen auf Anordnung des AG. einsetzen, der
Verrechnungssatz für die
jeweilige Arbeitskraft umfasst sämtliche Aufwendungen
wie Lohn-. und
Gehaltskosten, Lohn- und Gehaltsnebenkosten,
Zuschläge, lohngebundene
und lohnabhängige Kosten, sonstige Sozialkosten,
Gemeinkosten, .Wagnis
und Gewinn. der Verrechnungssatz für das Gerät umfasst
sämtliche
Aufwendungen für den Betrieb, Gemeinkosten, Wagnis und
Gewinn, mit
Fahrer, Fahrwerk mit Bereifung,

**08.02.0001 Mini - Bagger, bis 3,5 t**
Menge: 20,000 h

**08.02.0002 Hydraulikbagger, ab 3,5 t**
Hydraulikbagger einsetzen Fahrer, ab 3,5 t.

HydrauIikbagger, auf Anordnung des AG. einsetzen, der
Verrechnungssatz
für die jeweilige Arbeitskraft umfasst sämtliche
Aufwendungen wie Lohn-.
und Gehaltskosten, Lohn- und Gehaltsnebenkosten,
Zuschläge,
lohngebundene und lohnabhängige Kosten, sonstige
Sozialkosten,
Gemeinkosten, .Wagnis und Gewinn. der Verrechnungssatz
für das Gerät
umfasst sämtliche Aufwendungen für den Betrieb,
Gemeinkosten, Wagnis
und Gewinn, mit Fahrer, Fahrwerk mit Bereifung,
Löffelinhalt 1 bis 1,5 m³.
Menge: 20,000 h

**08.02.0003 Radlader einsetzen Fahrer 37-55 kW**
Radlader einsetzen Fahrer 37-55 kW

Radlader auf Anordnung des AG einsetzen, der
Verrechnungssatz für die
jeweilige Arbeitskraft umfasst sämtliche Aufwendungen
wie Lohn- und
Gehaltskosten Lohn- und Gehaltsnebenkosten Zuschläge
Lohngebundene
und lohnabhängige Kosten, sonstige Sozialkosten,
Gemeinkosten, Wagnis
und Gewinn. der Verrechnungssatz für das Gerät umfasst
sämtliche
Aufwendungen für den Betrieb, Gemeinkosten, Wagnis und
Gewinn, mit
Fahrer, Motorleistung 37 bis 55 kW.
Menge: 10,000 h

**08.02.0004 LKW, bis 7,5 t**
LKW bis 7,5 t
Menge: 20,000 h

**08.02.0005 LKW, 20-30 t**
LKW einsetzen Fahrer 20-30t

LKW, auf Anordnung des AG einsetzen, der
Verrechnungssatz für die
jeweilige Arbeitskraft umfasst sämtliche Aufwendungen
wie Lohn- und
Gehaltskosten, Lohn- und Gehaltsnebenkosten, Zuschläge,
Iohngebundene-und lohnabhängige Kosten, sonstige
Sozialkosten,
Gemeinkosten, Wagnis und Gewinn. der Verrechnungssatz
für das. Gerät
umfasst sämtliche Aufwendungen für den Betrieb,
Gemeinkosten, Wagnis
und Gewinn, mit Fahrer, Nutzlast 20 bis 30t.
Menge: 20,000 h

**08.02.0006 LKW mit Ladedekran**
Menge: 3,000 h

**08.02.0007 Kombi für Sonderzwecke.**
Kombi für Sonderzwecke usw.
Menge: 10,000 h

**08.02.0008 Mehrzweckgerät (Dumper)**
Menge: 3,000 h

**Ausführungsbeschreibung 0052 Ausführungsbeschreibung Maschinenstundensätze, ohne Bed**
*Ausführungsbeschreibung Maschinenstundensätze, ohne Bedienung, einschließlich*
Maschinenstundensätze, ohne Bedienung, einschließlich
Betriebsstoffe.

Auf Anordnung des AG einsetzen,

**08.02.0009 Rüttelplatte bzw. Wackerstampfer**
Menge: 15,000 h

**08.02.0010 Kompressor mit Lufthammer**
Menge: 5,000 h

**08.02.0011 Pumpe zur Wasserhaltung inkl. Stromerzeuger**
Menge: 5,000 h

**08.02.0012 Fugenschneider**
Menge: 5,000 h

**08.02.0013 Stromaggregat**
Menge: 2,000 h

USt %: 19,00
